# Neubau Kita Königsgarten
Leistungsbeschreibung (GAEB 90, DA81)
Projektbezeichnung: Alte Waggonfabrik Mainz
Währung: EUR
Auftraggeber: Equippers Rhein-Main e.V. Hauptstrasse 17-19 Gebäude 6329

## Zusätzlicher Text
1. Baubeschreibung und Erschwernisse

1.1 Lage und Objekt
Das Objekt Gebäude 6329 befindet sich im Stadtteil Mainz Mombach auf dem
Areal der alten Waggonfabrik Mainz, Hauptstrasse 17-19, 55120 Mainz. Es
handelt sich um eine alte Produktionshalle. Die alte Produktionshalle
ist zu einer Veranstaltungshalle für eine Freikirche umgerüstet worden,
der Rest des Objekts wird im Rahmen der Baumaßnahme zu einer KiTa mit
eigener Küche umgebaut. Das Gebäude verfügt über insgesamt zwei
Geschosse im Bereich der KiTa mit einer Geschosshöhe von je rund 3
Metern, sowie einem von der Maßnahme unbetroffenen kleinen Dachgeschoss,
welches als Lagerfläche dient.

1.2 Konstruktion
Das Gebäude ist ein gemauerter Altbau mit einzelnen massiven Innenwänden
hauptsächlich im Bereich der alten Schornsteine und der großen Halle. Im
Innenbereich der neu ausgebauten KiTa werden die Geschosse neu
eingezogen unter Verwendung von tragenden Stahl- und Holzkonstruktionen.
Die brandschutztechnischen Bewertungen der Wände sind den Planunterlagen
und dem Brandschutzkonzept zu entnehmen.

1.3 Innere Erschließung
Aufzüge stehen während der Baumaßnahme nicht zur Verfügung, Hebebühnen
für die Installation an der Decke werden durch den Auftraggeber
gestellt.

1.4 Brandschutzkonzept
Für das Gebäude liegt ein Brandschutzkonzept vor, die Forderungen
hieraus sind in die Planung eingeflossen und zu beachten.

1.5 Bauabschnitte / Baustellenbesonderheiten
Die Umsetzung der geplanten Maßnahmen erfolgt gemäß des verbindlichen
Bauablaufplans.

1.6 Zwingend zu beachtende Unterlagen
Die dem Leistungsverzeichnis beigefügten Vergabeunterlagen sind
verbindliche Bestandteile der Ausschreibung und zwingend zu
berücksichtigen.

1.7 Kurzbesschreibung des Auftrags
Der Bieter wird die Sanitärinstallation für die gesamte Kita im EG und
im OG des Objekts herstellen und in Betrieb nehmen.

Alle Arbeiten sind in Absprache mit allen übrigen beteiligten,
ausführenden Gewerken sowie dem Auftraggeber zu koordinieren.

Sämtliche Pläne und Abmessungen sind verbindlich durch das ausführende
Unternehmen vor Ort zu überprüfen.

Nach Beendigung der Arbeiten ist eine gründliche Endreinigung der
Baustelle durchzuführen, sodass die betroffenen Bereiche nutzbar sind
und keine Spuren der Arbeiten mehr vorzufinden sind.

## Zusätzlicher Text
2. Projektbeteiligte

2.1 Auftraggeber:
Equippers Rhein-Mainz e.V.
Hauptstrasse 17-19
Gebäude 6329
D-55120 Mainz
Ansprechpartner: Herr Müller
Telefon:  0175 / 6396086
Mail:  jan-phillip.mueller@equippers.de

2.2 Projektsteuerung:
Dan&Lorin
Generalfachplanung GmbH
Kennedyallee 93
D-60596 Frankfurt a. M.
Ansprechpartner:  Herr Azakir
Telefon:  0172 / 7333334
Mail:  azakir@danlorin.de

2.3 Architektur:
kplus konzept GmbH
communication interior architecture
Stoffeler Str. 14
D-40227 Düsseldorf
Ansprechpartner: Frau Schiller
Telefon:  0170 / 2077819
Mail:  schiller@kplus-konzept.de

2.4 Gesamtbauleitung:
Klein Projektmanagement im Bauwesen
Planung Projektsteuerung
Am Sonnenhang 38
D-66822 Lebach
Ansprechpartner:  Herr Klein
Telefon:  0173 / 6793009
Mail:  klein.projektmanagement@web.de

2.5 TGA Planung / Bauleitung:
dp-mainz
Rheinstraße 4f
D-55116 Mainz
Ansprechpartner:  Herr Drews
Telefon:  0176 / 22077298
Mail:  drews@dp-mainz.de

2.6 Brandschutz:
Brandschutz Lehmann
Alte Waggonfabrik, Geb. 6343
Hauptstrasse 17-19
D-55120 Mainz
Ansprechpartner: Frau Rohn
Telefon:  06131 / 327510
Mail:  info@brandschutz-lehmann.de

2.7 Statik:
Ing.-Büro für Baustatik Torke + Tochter
Haselstraße 13
D-65191 Wiesbaden
Ansprechpartner: Frau Trexler
Telefon:  01577 / 4936860
Mail:  berndtorke@gmx.de

## Sanitär Kita Königsgarten
Datum: 23.06.26

### 1 Vorbereitende Arbeiten

#### 1.1 Tätigkeit

**1.1.10 Baustelleneinrichtung**
Einrichten der Baustelle mit allen erforderlichen
Maschinen,
Geräten, Werkzeugen, die für die termingerechte
Ausführung erforderlich
sind. Einschl. Maßnahmen zum Schutz der bestehenden
Einrichtungen,
Wänden und Böden im gesamten Montagebereich während der
Installationsarbeiten inklusive den notwendigen
Verbrauchsmaterialien.
Liefern, montieren, unterhalten und nach Fertigstellung
der Arbeiten
demontieren und Abfahren und soweit erforderlich
Entsorgen.

Geräte und Maschinen einschließlich Hebezeuge und
Montagehilfsmittel gelten, soweit nicht ausdrücklich
anders ausgeschrieben, als Nebenleistungen gemäß VOB/C.
Sie sind ausschließlich für die Dauer der Ausführung
bereitzustellen; eine dauerhafte Lieferung oder
Übereignung ist nicht geschuldet. Ihr Einsatz ist mit
den angebotenen Einheitspreisen abgegolten. Hieraus
entstehen keine gesonderten Vergütungsansprüche.
Menge: 1,000 psch

### 2 Sanitärinstallation Kita

*Hinweis*
Allgemeine Vorbemerkungen
=====================

Die nachfolgenden Vorbemerkungen gelten, soweit in den
Einzelpositionen nichts Abweichendes beschrieben ist,
für sämtliche Leistungen dieses LV-Abschnitts.
Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Druckprüfung, Spülung,
Inbetriebnahme sowie zur vollständigen,
funktionsfähigen und betriebsbereiten Übergabe der
Anlage erforderlichen Nebenleistungen einschließlich
aller hierfür notwendigen Befestigungs-, Anschluss-,
Dichtungs- und Verbrauchsmaterialien, auch soweit diese
nicht ausdrücklich einzeln aufgeführt sind. Hierzu
zählen insbesondere Rohrschellen, Schrauben, Dübel,
Halterungen, Dichtungen, Verschraubungen,
Übergangsstücke, Dämmschalen, Abdichtungsmaterialien
sowie sonstige Kleinteile.
Zusätzliche Vergütungsansprüche für die vorstehend
beschriebenen Leistungen, Materialien, Hilfsmittel oder
Nebenleistungen sind ausgeschlossen, soweit diese nicht
ausdrücklich gesondert ausgeschrieben wurden.

*Hinweis*
Vorbemerkung Fertigmontage
==========================

Bei der Fertigmontage nachfolgender Sanitäreinrichtungsgegenstände sind folgende dauerelastischen Verfugungen mit vorzunehmen. (Diese Leistungen gehören
zur Montage der Einrichtungsgegenstände).

Objektanschlüsse
Sämtliche Freiräume der Abfluß- und Wasseranschlüsse
sind auszufüllen, und mit der Oberkante der Fliesen
dauerelastisch zu verfugen.

Einrichtungsgegenstände
Alle Objektkörper, die nach den Fliesenarbeiten angebracht werden, sind an den spritzwassergefährdeten
Stellen in gleicher Farbe oder transparent dauerelastisch zu verfugen.
Farbe wird vom Architekten festgelegt.

Befestigungsmaterial für nachfolgende Einrichtungsgegenstände ist in die Einheitspreise mit einzurechnen.

Nachfolgende Einrichtungsgegenstände sind vor dem Einbau der Bauherrschaft und Bauleitung zur Bemusterung
vorzulegen, bzw. es hat kostenfrei eine Bemusterung
beim Fachgroßhändler oder bei Referenzobjekten zu erfolgen.

#### 2.1 Abwasserleitung und Zubehör

*Hinweis*
Abwasserleitungen schalloptimiert aus HT-Rohr
(Innenbereich)

Leistung:
Liefern und fachgerechtes Verlegen von
schalloptimierten Abwasserrohren und Formstücken als
heißwasserbeständiges Hausabflussrohr innerhalb des
Gebäudes. Die Leistung umfasst das Befestigen mit
schallentkoppelten Schellen, das Herstellen der
Steckmuffenverbindungen inkl. Gleitmittel sowie den
Verschnitt.

Materialspezifikation:
-Werkstoff: Mineralverstärktes Polypropylen (PP) mit
hohem Flächengewicht für verbesserten Schallschutz.
-Anforderung: Erfüllung der erhöhten
Schallschutzanforderungen nach DIN 4109-5 bzw. VDI
4100.
-Klassifizierung: Schwerentflammbar nach DIN 4102-B1.
-Farbe: Herstellerstandard (z. B. Lichtgrau oder Weiß).
-Dichtung: Werkseitig eingelegte Lippendichtringe.

Ausführung:
-Verlegung nach DIN 1986-100 und DIN EN 12056 unter
Beachtung der herstellerspezifischen Verlegeanleitungen
für Schallschutz.
-Befestigung mit schallentkoppelten Rohrschellen (mit
Gummieinlage). In Fallleitungen ist pro Etage
mindestens eine Stützschelle und eine Fixierschelle
vorzusehen.

inkl. Gwindestange und Dübel

**2.1.10 PP-Abwasserrohr DN 40**
wie zuvor beschrieben jedoch
DN 40
inkl. Befestigungsmaterial

angebotenens Fabriakt/ Typ:
...............................

liefern und verlegen
Menge: 110,000 m

**2.1.20 PP-Abwasserrohr DN 50**
wie zuvor beschrieben jedoch
DN 50
inkl. Befestigungsmaterial

angebotenens Fabriakt/ Typ:
...............................

liefern und verlegen
Menge: 110,000 m

**2.1.30 PP-Abwasserrohr DN 56**
wie zuvor beschrieben jedoch
DN 56
inkl. Befestigungsmaterial

angebotenens Fabriakt/ Typ:
...............................

liefern und verlegen
Menge: 20,000 m

**2.1.40 PP-Abwasserrohr DN 70**
wie zuvor beschrieben jedoch
DN 70
inkl. Befestigungsmaterial

angebotenens Fabriakt/ Typ:
...............................

liefern und verlegen
Menge: 40,000 m

**2.1.50 PP-Abwasserrohr DN 80**
wie zuvor beschrieben jedoch
DN 80
inkl. Befestigungsmaterial

angebotenens Fabriakt/ Typ:
...............................

liefern und verlegen
Menge: 40,000 m

**2.1.60 PP-Abwasserrohr DN 90**
wie zuvor beschrieben jedoch
DN 90
inkl. Befestigungsmaterial

angebotenens Fabriakt/ Typ:
...............................

liefern und verlegen
Menge: 20,000 m

**2.1.70 PP-Abwasserrohr DN 100**
wie zuvor beschrieben jedoch
DN 100
inkl. Befestigungsmaterial

angebotenens Fabriakt/ Typ:
...............................

liefern und verlegen
Menge: 60,000 m

**2.1.80 PP-Abwasserrohr DN 125**
wie zuvor beschrieben jedoch
DN 125
inkl. Befestigungsmaterial

angebotenens Fabriakt/ Typ:
...............................

liefern und verlegen
Menge: 25,000 m

*Hinweis*
Liefern und fachgerechtes Anbringen einer
Schlauchisolierung aus geschlossenzelligem Polyethylen-
Weichschaum (PE) auf Abwasser- und Entlüftungsleitungen
(SML, HT oder schallgedämmte Kunststoffrohre).

-Material: FCKW-freier, geschlossenzelliger PE-Schaum
mit robuster Außenhaut (reißfeste Folienkaschierung).
-Dämmdicke: Standardmäßig 4 mm bis 9 mm (je nach
Schallschutzanforderung und Platzverhältnissen).
-Anwendungsbereich: Schallentkopplung von Bauteilen und
Schwitzwasserschutz für Entlüftungsleitungen in
Schlitzen, Mauerdurchbrüchen und Vorwandinstallationen.
-Brandschutz: Baustoffklasse B2 (normalentflammbar)
nach DIN 4102-1 bzw. Euroklasse E nach EN 13501-1.
-Temperatureinsatzbereich: Bis +95 °C.
-Verarbeitung: Längsseitiges Aufschneiden (falls nicht
geschlitzt geliefert), lückenloses Umhüllen der Rohre
und Formstücke. Stoßstellen sind mit geeignetem PVC-
Klebeband oder Clipsen dauerhaft und dicht zu
verschließen.

Technische Daten:
Dimensionen: Passend für Außendurchmesser von d 50 mm
bis d 125 mm.
Wärmeleitfähigkeit: ca. 0,040 W/(m·K) bei 40 °C.

**2.1.90 PE-Dämmschlauch für Abwasser-/Entlüftungsrohre, DN 50**
PE-Schalldämmschlauch für Abwasserleitungen

wie vorbeschrieben, aber für Abwasserrohr DN 50

angebotenens Fabriakt/ Typ:
...............................

liefern und verlegen
Menge: 27,000 m

**2.1.100 PE-Dämmschlauch für Abwasser-/Entlüftungsrohre, DN 56**
PE-Schalldämmschlauch für Abwasserleitungen

wie vorbeschrieben, aber für Abwasserrohr DN 56

angebotenens Fabriakt/ Typ:
...............................

liefern und verlegen
Menge: 14,000 m

**2.1.110 PE-Dämmschlauch für Abwasser-/Entlüftungsrohre, DN 70**
PE-Schalldämmschlauch für Abwasserleitungen

wie vorbeschrieben, aber für Abwasserrohr DN 70

angebotenens Fabriakt/ Typ:
...............................

liefern und verlegen
Menge: 15,000 m

**2.1.120 PE-Dämmschlauch für Abwasser-/Entlüftungsrohre, DN 80**
PE-Schalldämmschlauch für Abwasserleitungen

wie vorbeschrieben, aber für Abwasserrohr DN 80

angebotenens Fabriakt/ Typ:
...............................

liefern und verlegen
Menge: 16,000 m

**2.1.130 PE-Dämmschlauch für Abwasser-/Entlüftungsrohre, DN 90**
PE-Schalldämmschlauch für Abwasserleitungen

wie vorbeschrieben, aber für Abwasserrohr DN 90

angebotenens Fabriakt/ Typ:
...............................

liefern und verlegen
Menge: 9,000 m

**2.1.140 PE-Dämmschlauch für Abwasser-/Entlüftungsrohre, DN 100**
PE-Schalldämmschlauch für Abwasserleitungen

wie vorbeschrieben, aber für Abwasserrohr DN 100

angebotenens Fabriakt/ Typ:
...............................

liefern und verlegen
Menge: 34,000 m

**2.1.150 PE-Dämmschlauch für Abwasser-/Entlüftungsrohre, DN 125**
PE-Schalldämmschlauch für Abwasserleitungen

wie vorbeschrieben, aber für Abwasserrohr DN 125

angebotenens Fabriakt/ Typ:
...............................

liefern und verlegen
Menge: 10,000 m

*Hinweis*
Polypropylen Abzweig  87,5 Grad

Verwendungszwecke
- Zum Ableiten von Abwasser innerhalb
  von Gebäuden

Eigenschaften
- Schalloptimiert

Technische Eigenschaften
- Farbe: mattschwarz
- Werkstoff: PP-MD
- Form: Abzweig
- Montagetemperatur (Grad C): -10 bis +40 Grad C
- Wärmeausdehnung (mm/(m*K)): 0,08 mm/(m*K)
- arc / Winkel ( Grad ): 87.5  Grad

inklusive Montage und Dichtung

**2.1.160 Abwasser-Einfachabzweig schalloptimiert DN 110 / 50 - 87,5°**
Abwasser-Einfachabzweig schalloptimiert
wie zuvor beschrieben jedoch
DN 110 / 50 - 87,5°

angebotenens Fabrikat: .............................
  Typ:
...............................

liefern und montieren
Menge: 1,000 St

*Hinweis*
Polypropylen Abzweig 45 Grad

Verwendungszwecke
- Zum Ableiten von Abwasser innerhalb
  von Gebäuden
- Für Zentralstaubsaugeranlagen in
  Einfamilienhäusern ausschließlich die
  Dimensionen DN 40-50 verwenden
- Für Druckleitungen von
  Abwasserhebeanlagen nach EN 12050-2
  und EN 12050-3 ausschließlich die
  Dimensionen DN 32-50 verwenden

Eigenschaften
- Schalloptimiert

Technische Eigenschaften
- Farbe: mattschwarz
- Werkstoff: PP-MD
- Nettogewicht: 0,569 kg
- Form: Abzweig
- Montagetemperatur (Grad C): -10 -
  +40 Grad C
- Wärmeausdehnung (mm/(m*K)): 0,08
  mm/(m*K)
- arc / Winkel ( Grad ): 45  Grad

**2.1.170 PP Abzweig 45Gr DN 70/70**
wie zuvor beschrieben jedoch
DN 70/70

angebotenens Fabriakt/ Typ:
...............................

liefern und verlegen
Menge: 1,000 St

**2.1.180 PP Abzweig 45Gr DN 80/80**
wie zuvor beschrieben jedoch
DN 80/80

angebotenens Fabriakt/ Typ:
...............................

liefern und verlegen
Menge: 6,000 St

**2.1.190 PP Abzweig 45Gr DN 40/50**
wie zuvor beschrieben jedoch
DN 40/50

angebotenens Fabriakt/ Typ:
...............................

liefern und verlegen
Menge: 15,000 St

**2.1.200 PP Abzweig 45Gr DN 40/56**
wie zuvor beschrieben jedoch
DN 40/56

angebotenens Fabriakt/ Typ:
...............................

liefern und verlegen
Menge: 1,000 St

**2.1.210 PP Abzweig 45Gr DN 40/80**
wie zuvor beschrieben jedoch
DN 40/80

angebotenens Fabriakt/ Typ:
...............................

liefern und verlegen
Menge: 2,000 St

**2.1.220 PP Abzweig 45Gr DN 40/90**
wie zuvor beschrieben jedoch
DN 40/90

angebotenens Fabriakt/ Typ:
...............................

liefern und verlegen
Menge: 1,000 St

**2.1.230 PP Abzweig 45Gr DN 56/50**
wie zuvor beschrieben jedoch
DN 56/50

angebotenens Fabriakt/ Typ:
...............................

liefern und verlegen
Menge: 1,000 St

**2.1.240 PP Abzweig 45Gr DN 100/50**
wie zuvor beschrieben jedoch
DN 100/50

angebotenens Fabriakt/ Typ:
...............................

liefern und verlegen
Menge: 1,000 St

**2.1.250 PP Abzweig 45Gr DN 100/70**
wie zuvor beschrieben jedoch
DN 100/70

angebotenens Fabriakt/ Typ:
...............................

liefern und verlegen
Menge: 5,000 St

**2.1.260 PP Abzweig 45Gr DN 100/80**
wie zuvor beschrieben jedoch
DN 100/80

angebotenens Fabriakt/ Typ:
...............................

liefern und verlegen
Menge: 8,000 St

**2.1.270 PP Abzweig 45Gr DN 100/90**
wie zuvor beschrieben jedoch
DN 100/90

angebotenens Fabriakt/ Typ:
...............................

liefern und verlegen
Menge: 6,000 St

**2.1.280 PP Abzweig 45Gr DN 100/100**
wie zuvor beschrieben jedoch
DN 100/100

angebotenens Fabriakt/ Typ:
...............................

liefern und verlegen
Menge: 1,000 St

*Hinweis*
Polypropylen Bogen 87,5 Grad

Verwendungszwecke
- Zum Ableiten von Abwasser innerhalb
  von Gebäuden

Eigenschaften
- Schalloptimiert

Technische Eigenschaften
- Farbe: mattschwarz
- Werkstoff: PP-MD
- Nettogewicht: 0,397 kg
- Form: Bogen
- Montagetemperatur (Grad C): -10 bis +40 Grad C
- Wärmeausdehnung (mm/(m*K)): 0,08 mm/(m*K)
- arc / Winkel ( Grad ): 87.5  Grad

inklusive Montage und Dichtung

**2.1.290 Bogen 87,5Gr DN 40**
wie zuvor beschrieben jedoch
DN 40

angebotenens Fabriakt/ Typ:
...............................

liefern und verlegen
Menge: 4,000 St

**2.1.300 Bogen 87,5Gr DN 50**
wie zuvor beschrieben jedoch
DN 50

angebotenens Fabriakt/ Typ:
...............................

liefern und verlegen
Menge: 2,000 St

**2.1.310 PP Bogen 87,5Gr DN 70**
wie zuvor beschrieben jedoch
DN 70

angebotenens Fabriakt/ Typ:
...............................

liefern und verlegen
Menge: 6,000 St

**2.1.320 PP Bogen 87,5Gr DN 80**
wie zuvor beschrieben jedoch
DN 80

angebotenens Fabriakt/ Typ:
...............................

liefern und verlegen
Menge: 10,000 St

**2.1.330 PP Bogen 87,5Gr DN 80**
wie zuvor beschrieben jedoch
DN 90

angebotenens Fabriakt/ Typ:
...............................

liefern und verlegen
Menge: 10,000 St

**2.1.340 PP Bogen 87,5Gr DN 100**
wie zuvor beschrieben jedoch
DN 100

angebotenens Fabriakt/ Typ:
...............................

liefern und verlegen
Menge: 10,000 St

*Hinweis*
Polypropylen Bogen 45 Grad

Verwendungszwecke
- Zum Ableiten von Abwasser innerhalb
  von Gebäuden

Eigenschaften
- Schalloptimiert

Technische Eigenschaften
- Farbe: mattschwarz
- Werkstoff: PP-MD
- Nettogewicht: 0,397 kg
- Form: Bogen
- Montagetemperatur (Grad C): -10 bis +40 Grad C
- Wärmeausdehnung (mm/(m*K)): 0,08 mm/(m*K)
- arc / Winkel ( Grad ): 45  Grad

inklusive Montage und Dichtung

**2.1.350 PP Bogen 45Gr DN 40**
wie zuvor beschrieben jedoch
DN 40

angebotenens Fabriakt/ Typ:
...............................

liefern und verlegen
Menge: 6,000 St

**2.1.360 PP Bogen 45Gr DN 50**
wie zuvor beschrieben jedoch
DN 50

angebotenens Fabriakt/ Typ:
...............................

liefern und verlegen
Menge: 140,000 St

**2.1.370 PP Bogen 45Gr DN 70**
wie zuvor beschrieben jedoch
DN 70

angebotenens Fabriakt/ Typ:
...............................

liefern und verlegen
Menge: 5,000 St

**2.1.380 PP Bogen 45Gr DN 80**
wie zuvor beschrieben jedoch
DN 80

angebotenens Fabriakt/ Typ:
...............................

liefern und verlegen
Menge: 50,000 St

**2.1.390 PP Bogen 45Gr DN 100**
wie zuvor beschrieben jedoch
DN 100

angebotenens Fabriakt/ Typ:
...............................

liefern und verlegen
Menge: 24,000 St

*Hinweis*
Schalloptimierter Abwasser-Doppelbogenabzweig
(zweifach), strömungstechnisch optimiert mit
hydraulisch wirksamem Innenradius im Einlaufbereich zur
Erhöhung der Durchflussleistung von Fallleitungen und
Reduzierung von Fließgeräuschen. Aus mineralverstärktem
Polypropylen (PP-MD) für die schallgedämmte
Hausentwässerung innerhalb von Gebäuden nach DIN EN
12056.

Vier angeformte Steckmuffen mit werkseitig eingelegten
EPDM-Lippendichtungen für eine schnelle, werkzeuglose
Montage und dauerhafte Dichtigkeit. Geeignet zur
Ableitung von häuslichem Abwasser (chemisch beständig
von pH 2 bis pH 12) sowie kurzzeitig für hohe
Abwassertemperaturen bis zu 95 °C. Zugelassen auch für
Druckleitungen von Abwasserhebeanlagen nach EN 12050-2
und EN 12050-3.

Werkstoff: PP-MD (Polypropylen mineralverstärkt)
Farbe: Mattschwarz (RAL 9011)
Wärmeausdehnung: 0,08 mm/(m*K)
Montagetemperatur: -10 °C bis +40 °C

**2.1.400 Abwasser-Doppelbogenabzweig DN 110 / 110 / 110 - 87,5°**
Wie vorbeschrieben, jedoch

Schalloptimierter Doppelbogenabzweig DN 110 mit
Muffenstopfen

System: Schalloptimiertes, heißwasserbeständiges
Hausabfluss-Steckrohrsystem aus mineralverstärktem
Kunststoff (z. B. PP-MD).
Bauteil: Doppelbogenabzweig mit zwei
gegenüberliegenden, strömungsgünstig geschwungenen
Einläufen (DoppelbogenabzweigMAX-Geometrie) zur
Vermeidung von Rückstau und Fließgeräuschen.

Dimensionen:
Hauptrohr (Durchgang): DN 110 (Außendurchmesser 110 mm)
Beide Abzweig-Einläufe: DN 110 (Außendurchmesser 110
mm)
Winkel: 87,5°

Zubehör: 1 Stück passender System-Muffenstopfen DN 110
als gas-, geruchs- und wasserdichter Verschluss.

Leistungsumfang:
Liefern des schalloptimierten Doppelbogenabzweigs und
des zugehörigen Muffenstopfens inklusive aller
werkseitig eingelegten EPDM-Lippendichtungen.
Fachgerechtes Herstellen der Steckverbindungen unter
Verwendung von systemkonformem Gleitmittel.
Verschluss der oberen Öffnung: Dauerhaftes Einsetzen
des Muffenstopfens in die obere, nicht genutzte
vertikale Muffenöffnung des Abzweigs.
Strömungsgünstige Ausrichtung und Auswinklung im
Rohrstrang.
Inklusive schallentkoppelter Befestigung an der
bauseitigen Konstruktion mittels geeigneter
Rohrschellen mit Gummieinlage.

angebotenens Fabrikat: .............................
  Typ:
...............................

liefern und montieren
Menge: 1,000 St

*Hinweis*
Polypropylen Übergangsrohr exzentrisch

Verwendungszwecke
- Rohre und Formstücke für Abwasserleitungen innerhalb
von Gebäuden  nach DIN EN 1451/1

Eigenschaften
- Heißwasserbeständig bis 90 °C gemäß DIN EN 476
- Für heiße, kalte und aggressive Abwässer geeignet
- Einfache Steckmuffen-Verbindung
- Zur Verbindung von Rohren oder Formstücken ein
Gleitmittel verwenden
- Schnell und rationell zu verlegen mit geringem
Gefälle
- Vormontierte Lippendichtung
- Material: Schwer entflammbares Polypropylen (PP) nach
DIN 4102/B1

inklusive Montage und Dichtung

**2.1.410 PP Übergangsrohr DN 40/50**
wie zuvor beschrieben jedoch
DN 40/50

angebotenens Fabriakt/ Typ:
...............................

liefern und verlegen
Menge: 16,000 St

**2.1.420 PP Übergangsrohr DN 50/70**
wie zuvor beschrieben jedoch
DN 50/70

angebotenens Fabriakt/ Typ:
...............................

liefern und verlegen
Menge: 12,000 St

**2.1.430 PP Übergangsrohr DN 50/80**
wie zuvor beschrieben jedoch
DN 50/80

angebotenens Fabriakt/ Typ:
...............................

liefern und verlegen
Menge: 10,000 St

**2.1.440 PP Übergangsrohr DN 70/100**
wie zuvor beschrieben jedoch
DN 70/100

angebotenens Fabriakt/ Typ:
...............................

liefern und verlegen
Menge: 12,000 St

**2.1.450 PP Übergangsrohr DN 80/100**
wie zuvor beschrieben jedoch
DN 80/100

angebotenens Fabriakt/ Typ:
...............................

liefern und verlegen
Menge: 14,000 St

*Hinweis*
Anschluss-Set für Küchenspüle / Ausgussbecken

**2.1.460 Anschluss-Set für Küchenspüle/Ausgussbecken**
Anschluss-Set für Küchenspüle/Ausgussbecken

Leistungsschreibung:
Liefern und fachgerechtes Einbauen der Formstücke zum
Anschluss eines Ausgussbeckens/Küchenwaschbeckens an
die Abwasserleitung.

-Material: Hochtemperatur-Abwasserrohr (HT) oder PP-
Hochlastrohr (bei Fettbelastung).
-Bestandteile: 1 Stk. Abzweig 45°, 2 Stk. Bögen 45° zur
strömungsgünstigen Richtungsänderung.
-Dichtung: Inklusive werkseitiger Lippendichtringe (bei
Fettbelastung Austausch gegen NBR-Dichtringe).
-Zubehör: Inklusive Gummimanschette zum geruchsdichten
Anschluss des Geräte-Geruchsverschlusses.

angebotenens Fabriakt/ Typ:
...............................

liefern und montieren
Menge: 5,000 St

*Hinweis*
WC-Anschlussset für Wand-WC

**2.1.470 WC-Anschlussset für Wand-WC (Bambini und Standard)**
WC-Anschlussset für Wand-WC (Bambini und Standard)

Leistung:
Liefern und fachgerechtes Montieren von WC-
Anschlusssets zum Anschluss der WC-Keramik an das im
Montageelement vorhandene Anschlussmodul.

Bestandteile:
WC-Anschlussstutzen aus PE-HD oder PP, DN 90 (bzw.
passend zum Element), inklusive Gummi-Lippendichtung
für den Keramikstutzen.

Spülrohrverbinder inklusive Gummidichtung für den
Spülwasseranschluss.
Inklusive notwendiger Kürzung der Rohre auf Baumaß und
Entgraten der Schnittstellen.
Inklusive Abdeckkappen und Befestigungsmaterial.

Besonderheit:
Geeignet für die Montage an Bambini-
Sondermontageelementen sowie Standard-Elementen. Die
Schalldämmung zum Baukörper ist sicherzustellen.

Wichtiger Hinweis zur Montage:
Obwohl die Rahmen speziell sind, müssen die Rohre des
Anschlusssets beim Anbau der Keramik oft  individuell
gekürzt werden. In einer Kita ist es zudem ratsam, die
Schallschutzmatte (Profil-Unterlage) zwischen Keramik
und Fliese in dieser Position mit auszuschreiben oder
als separate Zulage aufzunehmen, um Knackgeräusche und
Fliesenbruch zu vermeiden.

angebotenens Fabriakt/ Typ:
...............................

liefern und montieren
Menge: 14,000 St

**2.1.480 Anschlussset für Kinder- und Kleinkinder-Stand-WCs**
Anschlussset für Kinder- und Kleinkinder-Stand-WCs

Leitfabrikat:

Systemgebundenes Anschlussset für Kinder- und
Kleinkinder-Stand-WCs liefern und betriebsfertig an die
bauseitige Vorwandinstallation/Abwasserleitung
montieren.

-Typ: Abgestimmte WC-Anschlussgarnitur für den
Spülwasser- und Abwasseranschluss bodenstehender Kinder
WCs.

Technische Eigenschaften:
-Werkstoff: PP (Polypropylen) / PVC
-Außendurchmesser (d): 90 mm
-Durchmesser Spülrohr: 45 mm
-Anschlussbereich (AB): 85102 mm
-Länge: 25 cm

Liefer- und Leistungsumfang:
-Liefern des originalen Anschluss-Sets bestehend aus:
Spülrohr mit flexibler Manschette (PVC),
Anschlussstutzen mit Lippendichtung/Manschette (PP)
sowie zwei optisch passenden Abdeckrossetten im Farbton
Weiß.
-Fachgerechtes Ablängen (Messen und Beischneiden) des
Spülrohrs und des Abwasserstutzens auf das exakte
Einbaumaß zwischen der bauseitig montierten Unterputz-
Spülkastenanlage und dem horizontalen Abgang der Kinder
WC-Keramik.
-Herstellen der dichten Steckverbindungen unter
Verwendung von sanitärgeeignetem Gleitmittel zur
Schonung der Dichtungselemente.
-Betriebsfertige Montage inklusive spannungsfreier
Ausrichtung.
Dichtigkeitsprüfung im Rahmen des Gesamtprojektes durch
mehrfaches Probe-Spülen unter Volllast.

Fabrikat: Geberit
Modell/Serie: Bambini Anschlussset für Kinder-WC
Artikelnummer: 152.408.00.1 (ersetzt alte Art.-Nr.
554.000.00.1)

Leitfabrikat oder gleichwertig

angebotenens Fabrikat: .............................
  Typ:
...............................

liefern und montieren, inklusive Hilfsmaterial
Menge: 2,000 St

*Hinweis*
Schallschutz-Set für Wand-WC und Waschtisch

Leistung:
Liefern und fachgerechtes Montieren einer
schalldämmenden Unterlage (Zubehörset) zwischen der
Sanitärobjekt-Keramik und der gefliesten Wandfläche.

Materialspezifikation:
-Werkstoff: Hochwertiger, geschlossenzelliger PE-Schaum
(Polyethylen) oder vergleichbarer dauerelastischer
Kunststoff.
-Eigenschaften: Verrottungsbeständig,
schallentkoppelnd, chemisch neutral.
-Zubehör: Inklusive schallentkoppelnder Kunststoff-
Hülsen (Bundbuchsen) für die Gewindestangen zur
vollständigen akustischen Trennung zwischen Keramik und
Befestigungsmaterial.

Ausführung:
-Passgenaues Anbringen der Unterlage vor der Montage
der Keramik.
-Bündiges Abschneiden des überstehenden Materials nach
der endgültigen Montage und Festziehen der Keramik.
-Sicherstellung einer vollständigen Unterbrechung der
Schallbrücken (Körperschallentkopplung) nach DIN 4109.

**2.1.490 Schallschutz-Set für Wand-WC**
wie vorbeschrieben für Wand-WC

angebotenens Fabriakt/ Typ:
...............................

liefern und montieren
Menge: 14,000 St

**2.1.500 Schallschutz-Set für Waschtisch**
wie vorbeschrieben für Waschtisch

angebotenens Fabriakt/ Typ:
...............................

liefern und montieren
Menge: 18,000 St

**2.1.510 Körperschallschutz- und Fliesen-Schutzset für Kinder-Stand-WC**
Leitfabrikat:

Körperschallschutz- und Fliesen-Schutzset für
bodenstehende, wandbündig geschlossene Kinder-WC-
Anlagen (speziell passend für Modell Geberit Bambini,
Art.-Nr. 502.966.00.1) liefern und betriebsfertig
montieren.

-Typ: Systemgebundene Körperschalldämmung für
bodenstehende Sanitärkeramiken nach DIN 4109 zur
Unterbrechung von Schallbrücken.
-Ausführung: Hochbelastbare, langlebige PE-Schaumstoff-
Dämmlage (Boden-Profilband bzw. Dämmmatte) zur
Entkopplung zwischen dem Keramikfuß, dem Fertigfußboden
und der fertig gefliesten Wandfläche.
-Funktion: Verhindert die Übertragung von Anschlag- und
Benutzungsgeräuschen auf den Baukörper. Verhindert
zeitgleich Spannungsrisse an der Keramik sowie den
Boden-/Wandfliesen bei Belastung.

Leistungsumfang:
-Liefern des an die Geometrie des Kinder-Stand-WCs
(Breite: 33,5 cm, Ausladung: 53,0 cm) anpassbaren
Schallschutzsets, inklusive schallentkoppelter
Kunststoffhülsen und Unterlegscheiben für die verdeckte
Boden- und Wandbefestigung.
-Fachgerechter Zuschnitt und spannungsfreie Montage des
Profilbandes/der Dämmmatte direkt unter dem Keramikfuß
sowie an der wandbündigen Rückseite während des
Aufstellens des WCs.
-Lückenlose Verlegung zur vollständigen Vermeidung
jeglicher Festkörperbrücken (Mörtel, Fliesenkleber oder
direkter Fliesenkontakt).
-Erstellen der äußeren Versiegelung im Übergangsbereich
durch Einbringen einer dauerelastischen, pilzhemmenden
Sanitär-Silikonfuge (Farbton nach Vorgabe der
Bauleitung) über dem bündig beigeschnittenen
Schallschutzband.

Produkt/Modell: Schallschutzset für Stand-WC/Bidet
Einsatzbereich: Kindergärten, Kindertagesstätten und
Schulen.

Leitfabrikat oder gleichwertig

angebotenens Fabrikat: .............................
  Typ:
...............................

liefern und montieren, inklusive Hilfsmaterial
Menge: 2,000 St

*Hinweis*
Dauerelastische Versiegelung der Sanitärobjekte

Leistung:
Herstellen einer fachgerechten, dauerelastischen
Fugenabdichtung zwischen den montierten Sanitärobjekten
(Keramik) und der angrenzenden Wand- bzw. Bodenfläche.

Materialspezifikation:
-Werkstoff: Hochwertiger Sanitär-Silicon-Dichtstoff auf
Acetat- oder Alkoxybasis.
-Eigenschaften: Pilzhemmend (fungistatisch)
eingestellt, UV-beständig, abriebfest und farbecht.
-Farbe: Nach Wahl des Bauherrn / Architekten (passend
zur Fliese oder Keramik).

Ausführung:
-Gründliche Reinigung und Entfettung der Fugenflanken
vor Einbringung des Dichtstoffs.
-Vermeidung von Dreipunkt-Haftung (ggf. durch
Hinterfüllmaterial).
-Glätten der Fugen mit geeignetem Glättmittel für eine
geschlossene, leicht zu reinigende Oberfläche.
-Bei WCs und Waschtischen mit Schallschutz-Unterlage:
Die Versiegelung erfolgt erst nach Montage und
Zuschnitt der Schallschutzmatte.

**2.1.520 Dauerelastische Versiegelung der WCs**
wie vorbeschrieben für WCs

angebotenens Fabriakt/ Typ:
...............................

liefern und ausführen
Menge: 16,000 St

**2.1.530 Dauerelastische Versiegelung der Waschtische**
wie vorbeschrieben für Waschtisch

angebotenens Fabriakt/ Typ:
...............................

liefern und ausführen
Menge: 16,000 St

**2.1.540 Dauerelastische Versiegelung Duschen**
wie vorbeschrieben für Duschen

angebotenens Fabriakt/ Typ:
...............................

liefern und ausführen
Menge: 2,000 St

*Hinweis*
Kunststoff-Reinigungsrohr  für Schmutzwasserleitung

Werkstoff: Heißwasserbeständiges, schweißbares
Kunststoff-Abwasserrohrsystem aus PE-HD (Polyethylen
hoher Dichte).

Ausführung:
Formstück (Reinigungsrohr / Revisionsstück) mit einer
runden, ausreichend dimensionierten Serviceöffnung zur
Rohrreinigung.
Verschlussdeckel als Schraubkappe, absolut gas- und
wasserdicht schließend mittels eingelegter,
alterungsbeständiger Elastomerdichtung (EPDM).
Strömungsgünstige Innenkontur zur Vermeidung von
Feststoffablagerungen im Regelbetrieb.

Einsatzbereich: Einbau in horizontale oder vertikele
Abwasserelitung zur Gewährleistung der
Revisionsfähigkeit gemäß DIN 1986-100.

Leistungsumfang:
Liefern des funktionsfertigen Reinigungsrohrs inklusive
aller benötigten Dichtelemente und System-
Verschraubungen.
Fachgerechtes, werkstoffkonformes Einbinden in den
Rohrstrangmittels Stumpfschweißen (Spiegelschweißung)
oder Elektroschweißmuffen.
Zugängliche Ausrichtung der Reinigungsöffnung in
Richtung der bauseitig vorgesehenen Revisionsöffnung
Inklusive schallentkoppelter Befestigung/Halterung im
Vorwandbereich.
Durchführung einer visuellen Dichtigkeitsprüfung vor
dem Schließen der Wandverkleidung.

liefern und betriebsfertig montieren

**2.1.550 PP Reinigungsstück 90Gr mit runder Serviceöffnung DN100**
wie zuvor beschrieben jedoch für Abwasserleitungen
DN 100

angebotenens Fabrikat: .............................
  Typ:
...............................

liefern und montieren
Menge: 12,000 St

**2.1.560 PP Reinigungsstück 90Gr mit runder Serviceöffnung DN125**
wie zuvor beschrieben jedoch für Abwasserleitungen
DN 125

angebotenens Fabrikat: .............................
  Typ:
...............................

liefern und montieren
Menge: 2,000 St

*Hinweis*
Brandschutztechnische Rohrabschottung

Leistung:
Liefern und fachgerechtes Montieren von bauaufsichtlich
zugelassenen Brandschutzmanschetten zur Abschottung von
brennbaren Abwasserleitungen (HT/Schallschutzrohr) bei
der Durchdringung von feuerwiderstandsfähigen Decken.

Die Montage hat gemäß der geltenden Leitungsanlagen-
Richtlinie (LAR) sowie der jeweiligen allgemeinen
bauaufsichtlichen Zulassung (abZ) bzw. des allgemeinen
bauaufsichtlichen Prüfzeugnisses (abP) des Herstellers
zu erfolgen.

Technische Spezifikationen:
-Feuerwiderstandsklasse: Mindestens R90 gemäß DIN 4102-
11 bzw. EI90 nach DIN EN 1366-3.
-Bauteil: Einbau in/an Massivdecken (Stahlbeton) mit
einer Mindeststärke gemäß Zulassung.
Funktion: Im Brandfall aufschäumender Dämmstoff
(Intumeszenzmaterial), der das schmelzende Rohr
druckfest verschließt.

Ausführung:
-Die Manschetten sind vorzugsweise an der
Deckenunterseite zu montieren (Aufputzmontage) oder
bündig in die Decke einzubetonieren/einzumörteln.
-Der Ringspalt zwischen Rohr und Bauteillaibung ist
rauchdicht und vollständig mit einem nach Zulassung
zulässigen Baustoff (z. B. Brandschutzmörtel der Gruppe
III oder spezieller Brandschutzspachtel) zu
verschließen.
-Kennzeichnung: Jede Abschottung ist dauerhaft mit
einem vom Hersteller mitgelieferten
Kennzeichnungsschild (Übereinstimmungsbestätigung)
neben der Durchführung zu versehen.
-Dokumentation: Die fachgerechte Montage ist durch den
Ausführenden mittels einer schriftlichen
Übereinstimmungserklärung zu bestätigen und dem
Auftraggeber mit den Revisionsunterlagen zu übergeben.

Die angebotenen Brandschutzmanschetten müssen zwingend
für das jeweils zum Einbau kommende schalloptimierte
Rohrsystem bauaufsichtlich zugelassen sein. Die
Kompatibilität zwischen Rohrwerkstoff
(mineralverstärktes PP) und der Abschottung
(Manschette) ist durch die entsprechende allgemeine
bauaufsichtliche Zulassung (abZ) oder ETA nachzuweisen.

**2.1.570 Brandschutzmanschette DN 40**
wie vorbeschrieben, aber für Abwasserrohr DN 40

angebotenens Fabriakt/ Typ:
...............................

liefern und montieren
Menge: 5,000 St

**2.1.580 Brandschutzmanschette DN 50**
wie vorbeschrieben, aber für Abwasserrohr DN 50

angebotenens Fabriakt/ Typ:
...............................

liefern und montieren
Menge: 7,000 St

**2.1.590 Brandschutzmanschette DN 56**
wie vorbeschrieben, aber für Abwasserrohr DN 56

angebotenens Fabriakt/ Typ:
...............................

liefern und montieren
Menge: 2,000 St

**2.1.600 Brandschutzmanschette DN 70**
wie vorbeschrieben, aber für Abwasserrohr DN 70

angebotenens Fabriakt/ Typ:
...............................

liefern und montieren
Menge: 4,000 St

**2.1.610 Brandschutzmanschette DN 80**
wie vorbeschrieben, aber für Abwasserrohr DN 80

angebotenens Fabriakt/ Typ:
...............................

liefern und montieren
Menge: 4,000 St

**2.1.620 Brandschutzmanschette DN 90**
wie vorbeschrieben, aber für Abwasserrohr DN 90

angebotenens Fabriakt/ Typ:
...............................

liefern und montieren
Menge: 2,000 St

**2.1.630 Brandschutzmanschette DN 100**
wie vorbeschrieben, aber für Abwasserrohr DN 100

angebotenens Fabriakt/ Typ:
...............................

liefern und montieren
Menge: 5,000 St

**2.1.640 Brandschutzmanschette DN 125**
wie vorbeschrieben, aber für Abwasserrohr DN 125

angebotenens Fabriakt/ Typ:
...............................

liefern und montieren
Menge: 2,000 St

*Hinweis*
Material-Übergang

Verwendungszwecke
- Zum Ableiten von Abwasser innerhalb von Gebäuden
- Für Übergänge von PP auf KG-Rohr

Eigenschaften
- Mit Lippendichtung aus EPDM
- Schalloptimiert

Technische Eigenschaften
- Werkstoff: PP-MD
- Wärmeausdehnung (mm/(m·K)): 0.08 mm/(m·K)

**2.1.650 PP Übergang auf KG DN 100**
wie zuvor beschrieben jedoch
DN 100

angebotenens Fabriakt/ Typ:
...............................

liefern und verlegen
Menge: 12,000 St

*Hinweis*
Bodenablauf zur sicheren Ableitung von Reinigungswasser
und austretenden Flüssigkeiten im Waschraum oder im
Küchenbereich

**2.1.660 Bodenablauf DN 100**
Bodenabläufe Variant-CR 142 | DN 100 Stutzenneigung 90°

Leitfabrikat:

ACO Bodenablauf Variant-CR 142,
mit Ablaufstutzen DN 100
aus Edelstahl, Werkstoff 1.4301
Stutzenneigung 90Gr.
geprüft gemäß DIN EN 1253
ohne Geruchverschluss,
mit Pressdichtungsflansch, mit Bauzeitschutzdeckel,
Abflussleistung 1,5 l/s
Artikelnr.: 9569.20.00

Leitfabrikat oder gleichwertig

angebotenens Fabrikat: .............................
  Typ:
...............................

liefern und montieren, inklusive Hilfsmaterial
Menge: 4,000 St

**2.1.670 Aufsatzstücke mit besandetem Flansch**
Leitfabrikat:

Aufsatzstücke mit besandetem Flansch für Ablaufkörper
Variant-CR 142
ACO Variant-CR Aufsatzstück aus Edelstahl
Stutzendurchmesser 125 mm
Höhenverstellbarkeit 25-80 mm
mit umlaufendem besandeten Edelstahlflansch
für die Dünnbettanbindung,
Wassereinwirkungsklasse W3-I gemäß DIN 18534
Rahmen aus Edelstahl 150 x 150 mm
Gitterrost aus Edelstahl, lose eingelegt
rutschhemmend, nicht für Barfußbereich geeignet
Belastungsklasse L 15,
mit Abdichtring
Sickerwasserring optional

Art.-Nr. 5150.81.25
in Verbindung mit Eimer 9579.03.00
Gewicht 3,9 kg
Artikelnr.: 9579.60.92

Leitfabrikat oder gleichwertig

angebotenens Fabrikat: .............................
  Typ:
...............................

liefern und montieren, inklusive Hilfsmaterial
Menge: 4,000 St

**2.1.675 Verlängerung für Aufsatzstück**
Verlängerung für Aufsatzstück

Leitfabrikat:

ACO Variant-CR Stutzenverlängerung
aus Edelstahl, Werkstoff 1.4301,
Stutzendurchmesser 125 mm,
Höhenverstellbarkeit 35-90 mm,
mit ACO Variant-CR Kombi-Ring zur
Sickerwasserableitung oder Abdichtung des Ringspaltes
zwischen Aufsatzstück und Ablaufkörper,
passend für
ACO Bodenabläufe Variant-CR 142 DN 70 und DN 100
alle Oberteile mit einem Stutzendurchmesser 125 mm
alle Edelstahlrinnen mit einem Stutzendurchmesser
125 mm
Gewicht 0,9 kg
Artikelnr.: 9579.27.31

Leitfabrikat oder gleichwertig

angebotenens Fabrikat: .............................
  Typ:
...............................

liefern und montieren, inklusive Hilfsmaterial
Menge: 4,000 St

**2.1.680 Geruchsverschluss**
Leitfabrikat:

ACO Glockengeruchverschluss aus Kunststoff
für ACO Bodenabläufe Variant-CR 142 DN 100
Stutzenneigung 90Gr.
Gewicht 0,3 kg
Artikelnr.: 9519.20.35

Leitfabrikat oder gleichwertig

angebotenens Fabrikat: .............................
  Typ:
...............................

liefern und montieren, inklusive Hilfsmaterial
Menge: 4,000 St

**2.1.690 Schmutzfangkorb**
Liefern und fachgerechtes Einsetzen eines
herausnehmbaren Schmutzfangkorbs

Leitfabrikat:

ACO Schmutzfangkorb ("Eimer")

ACO Schmutzfangkorb (Art.-Nr.9579.03.00
-Material: Edelstahl, Werkstoff 1.4301 (V2A).
-Abmessungen: Durchmesser d = 124 mm, Bauhöhe h = 50
mm.
-Ausführung: Mit gestanzten Schlitzen zur
Schmutzrückhaltung, Schlitzweite 8 mm.
-Kompatibilität: Passgenau abgestimmt auf das ACO
Variant-CR Aufsatzstück (Art.Nr.9579.60.92)

Leistung: Liefern des Schmutzfangs an die Baustelle,
Justieren und loses Einsetzen in die dafür vorgesehene
Innenaufnahme des montierten Aufsatzstücks unter dem
Edelstahl-Gitterrost.

Leitfabrikat oder gleichwertig

angebotenens Fabrikat: .............................
  Typ:
...............................

liefern und montieren, inklusive Hilfsmaterial
Menge: 4,000 St

*Hinweis*
KG-Rohr

**2.1.700 Abwasserrohr, heißwasserbeständig, für fetthaltiges Abwasser, DN 110**
Abwasserrohr, heißwasserbeständig, für fetthaltiges
Abwasser, DN 110

Liefern und fachgerechtes Verlegen von hochlastfähigen,
heißwasserbeständigen Abwasserrohren unterhalb bzw.
innerhalb der Betonbodenplatte als Haupt-Sammelleitung
für fetthaltiges Küchenabwasser.

Leitfabrikat:

-System: Geberit PE Entwässerungssystem.
-Material: Polyethylen mit hoher Dichte (PE-HD).
Absolut resistent gegen fetthaltige Abwässer,
organische Fette, Öle sowie chemische Reinigungsmittel.
-Typ: Geberit PE Rohr, getempert (Art.-Nr.
367.000.16.0), Dimension d110 mm, Wandstärke 4,3 mm.
-Eigenschaften: Dauerhaft heißwasserbeständig für
konstante Medientemperaturen bis mindestens 80 °C
(kurzzeitig ohne mechanische Belastung bis 95 °C bzw.
100 °C).
-Verbindungstechnik: Alle Rohrverbindungen und
Anschlüsse an Formteile sind im Heizelement-
Stumpfschweißverfahren (Spiegelschweißung) oder mittels
Geberit Elektroschweißmuffen absolut zugfest,
stoffschlüssig und dauerhaft unlösbar zu verschweißen.
Eine Ausführung als reine Steck- oder Muffenverbindung
ist im Betonkörper unzulässig.

Leistungsumfang Montage:
-Liefern des Rohrmaterials als Stangenware inklusive
aller benötigten Schweißhilfsstoffe.
-Fachgerechter Zuschnitt und Vorbereitung der
Schweißzonen (Planhobeln, Reinigen).
-Herstellen der Schweißverbindungen mittels geeignetem
Systemwerkzeug nach Herstellervorschrift.
-Verlegung der Sammelleitung im planmäßigen Gefälle von
konstant mindestens 2,0 % in Fließrichtung zum
Fettabscheider.
-Fachgerechtes Sichern, Unterstützen und Fixieren der
Rohrleitungsstränge mittels Einlegerohrschellen oder
Bindedraht auf der Bewehrung, um ein Aufschwimmen,
Durchhängen oder eine Lageveränderung während des
Betonierens absolut auszuschließen.
-Einschließlich des dichten Verschließens aller offenen
Rohrenden während der Rohbauphase mittels Schutzdeckeln
(Bauzeitenschutz), um das Eindringen von Beton, Schmutz
oder Fremdkörpern zu verhindern.

Leitfabrikat oder gleichwertig

angebotenens Fabrikat: .............................
  Typ:
...............................

liefern und montieren, inklusive Hilfsmaterial
Menge: 27,000 m

**2.1.710 Abwasserrohr-Bögen, 45 Grad**
Liefern und fachgerechtes Verlegen von hochlastfähigen
Abwasserrohr-Bögen unterhalb der Bodenplatte zur
Verbindung der Edelstahl-Bodenabläufe mit der
Sammelleitung.

Leitfabrikat:

-System: Geberit PE Entwässerungssystem.
-Material: Polyethylen mit hoher Dichte (PE-HD),
heißwasserbeständig (kurzzeitig bis 95 °C), absolut
resistent gegen fetthaltige Abwässer und Chemikalien.
-Typ: Geberit PE Bogen 45° (Art.-Nr. 367.045.16.1 oder
baugleich), Dimension d110 mm.
-Verbindung: Die Bögen sind im Heizelement-
Stumpfschweißverfahren (Spiegelschweißung) oder mittels
Elektroschweißmuffen absolut zugfest und dauerhaft
dicht mit der Rohrleitung zu verschweißen.

Leitfabrikat oder gleichwertig

angebotenens Fabrikat: .............................
  Typ:
...............................

liefern und montieren, inklusive Hilfsmaterial
Menge: 5,000 St

**2.1.720 45-Grad-Abzweig DN 100/100 (d110/110)**
45-Grad-Abzweig DN 100/100 (d110/110)
(Zulage für Anschluss Ablauf 2 bis 4)

Leitfabrikat:

Liefern und Einschweißen von 45-Grad-Abzweigen DN
100/100 (d110/110)
Zulage zur Rohrverlegung für das Liefern und
stoffschlüssige Einschweißen von Abzweigen zur
Einbindung der drei nachfolgenden Bodenabläufe in den
Haupt-Sammelstrang.
Typ:Geberit PE-Abzweig 45°, Dimension d110 mm / d1 110
mm (Nennweite DN 100/100).

Leitfabrikat oder gleichwertig

angebotenens Fabrikat: .............................
  Typ:
...............................

liefern und montieren, inklusive Hilfsmaterial
Menge: 3,000 St

**2.1.730 Steckmuffen (Dimension d110) zur dichten, flexiblen Aufnahme des Edelstahl-Auslaufstutzens des Bodenablaufs**
Steckmuffen (Dimension d110) zur dichten, flexiblen
Aufnahme des Edelstahl-Auslaufstutzens des Bodenablaufs

Leitfabrikat:

Liefern und fachgerechtes Montieren von Geberit PE
Langmuffen / Steckmuffen (Dimension d110) zur dichten,
flexiblen Aufnahme des Edelstahl-Auslaufstutzens des
ACO-Bodenablaufs (Art.-Nr. 9569.10.00).

-Ausführung: Werkseitig ausgestattet mit einer
speziellen, öl- und fettbeständigen Geberit NBR-
Lippendichtung (Art.-Nr. 245.517.00.1) gemäß DIN EN 681
1.
-Leistung: Einschub des Edelstahlstutzens unter
Verwendung von herstellerbezogenem Gleitmittel unter
Beachtung der thermischen Ausdehnungswege.

Leitfabrikat oder gleichwertig

angebotenens Fabrikat: .............................
  Typ:
...............................

liefern und montieren, inklusive Hilfsmaterial
Menge: 4,000 St

*Hinweis*
Belüftungsventil für Abwasserleitungen

Die Installation des Belüftungsventils am Waschtisch
dient der Vermeidung von Unterdruck im
Entwässerungssystem (Siphon-
Leerlaufen/Gluckergeräusche). Das Ventil ist zwingend
senkrecht und an einer gut zugänglichen Stelle (z. B.
im Waschtischunterschrank) zu montieren. Es ist
sicherzustellen, dass eine ausreichende Luftzufuhr zur
Membran gewährleistet ist (Einbauort nicht luftdicht
verschließen).

**2.1.740 Belüftungsventil für Abwasserleitungen DN 50**
Belüftungsventil für Abwasserleitungen DN 50

Leistungsschreibung:
Liefern und fachgerechtes Einbauen eines
Belüftungsventils nach DIN EN 12380 zur Belüftung von
Entwässerungsleitungen, um das Leersaugen von
Geruchsverschlüssen und Gluckergeräusche im
Abwassersystem zu verhindern.

Bauart: Wartungsfreies Ventil mit integrierter,
dauerelastischer Gummimembran. Typklasse A I (für die
Verwendung unterhalb der Rückstauebene geeignet) oder A
II.

Funktion: Automatisches Öffnen bei Unterdruck, geruchs-
und wasserdicht schließend bei Überdruck oder
Druckausgleich.
Material: Schlagfestes ABS- oder PP-Gehäuse, Farbe
Grau/Weiß. Inklusive abnehmbarer Frostschutzhaube /
Insektenschutz.
Anschluss: Passend für Abwasserrohre DN 50
(Steckmuffe).

Technische Daten:
-Nennweite: DN 50
-Luftstromvermögen: min. 8,0 l/s
-Temperaturbereich: -20 °C bis +60 °C
-Prüfzeichen: CE-Kennzeichnung gemäß EN 12380

Einbauort:
Montage erfolgt senkrecht in die Fallleitung oder eine
Einzelanschlussleitung, vorzugsweise innerhalb der
Vorwand oder im Waschunterschrank.

angebotenens Fabriakt/ Typ:
...............................

liefern und montieren
Menge: 1,000 St

*Hinweis*
Sanitär-Dachhaube zur Schmutzwasser-
Fallstrangentlüftung, DN 50 bis DN 125

Leitfabrikat:

Liefern und fachgerechtes Montieren von witterungs-, UV
 und alterungsbeständigen Dachhauben (Sanitärlüftern)
zur regensicheren Fortführung der Abwasser-
Fallstrangentlüftungen über Dach gemäß DIN 1986-100 und
DIN EN 12056.

-Produkt/Bauart: Komplettsystem bestehend aus
wetterfester Entlüftungshaube (Wetterkappe), isoliertem
bzw. kondensatgeschütztem Durchgangsrohr und einem
extra breiten, werkseitig homogen integrierten
Anschlussflansch zur sicheren Einbindung in die
Dachabdichtungsebene.
-Material Flansch: Passend zur bauseitigen Dachhaut
auszuführen (wahlweise als Bitumenschweißbahn-Flansch
oder als Hart-PVC-/Flüssigkunststoff-Flansch). [
-Kondensat-Management: Ausführung des Dunstrohr-
Aufsatzes mit integrierter Kondensatabführung zurück in
das Rohrleitungssystem, um Feuchtigkeitsschäden in der
Dachkonstruktion dauerhaft zu verhindern.
-Insektenschutz: Inklusive integriertem Laub- und
Vogelschutzsieb innerhalb der Wetterkappe.
-Verbindung zur Grundleitung: Der Anschluss an das
bauseitige Schmutzwasser-Entlüftungsrohr (System
Geberit PP) erfolgt unterhalb der Dämmebene mittels
einer flexiblen, luft- und gasdichten Manschette bzw.
einer passgenauen Geberit-Steckmuffe mit
alterungsbeständiger Gummidichtung.

Leistungsumfang Montage:
-Liefern aller Systemkomponenten einschließlich
erforderlicher Befestigungselemente und Systemverbinder
auf die Baustelle.
-Fachgerechtes Herstellen der Dachdurchdringung in
Absprache mit dem Gewerk Dachdecker/Zimmerer.
-Lot- und fluchtgerechtes Einsetzen und mechanisches
Fixieren des Lüfterrohres auf der tragenden
Dachkonstruktion gegen Windlasten.
-Fachgerechte, absolut regendichte und thermisch
entkoppelte Einbindung des Systemflansches in die
vorhandene bzw. neu herzustellende Dachabdichtung
(Dampfsperre und Oberlagsbahn).
-Herstellen der dichten Verbindung zum weiterführenden
Geberit PE Entwässerungsstrang im Gebäudeinneren.
Einschließlich aller benötigten Dichtstoffe,
Befestigungsschellen und Hilfsmaterialien.

**2.1.750 Dachhauben zur Schmutzwasser-Fallstrangentlüftung, DN 50**
wie zuvor beschrieben, aber DN 50

Leitfabrikat oder gleichwertig

angebotenens Fabrikat: .............................
  Typ:
...............................

liefern und montieren, inklusive Hilfsmaterial
Menge: 5,000 St

**2.1.760 Dachhauben zur Schmutzwasser-Fallstrangentlüftung, DN 70**
wie zuvor beschrieben, aber DN 70

Leitfabrikat oder gleichwertig

angebotenens Fabrikat: .............................
  Typ:
...............................

liefern und montieren, inklusive Hilfsmaterial
Menge: 2,000 St

**2.1.770 Dachhauben zur Schmutzwasser-Fallstrangentlüftung, DN 80**
wie zuvor beschrieben, aber DN 80

Leitfabrikat oder gleichwertig

angebotenens Fabrikat: .............................
  Typ:
...............................

liefern und montieren, inklusive Hilfsmaterial
Menge: 2,000 St

**2.1.780 Dachhauben zur Schmutzwasser-Fallstrangentlüftung, DN 90**
wie zuvor beschrieben, aber DN 90

Leitfabrikat oder gleichwertig

angebotenens Fabrikat: .............................
  Typ:
...............................

liefern und montieren, inklusive Hilfsmaterial
Menge: 1,000 St

**2.1.790 Dachhauben zur Schmutzwasser-Fallstrangentlüftung, DN 100**
wie zuvor beschrieben, aber DN 100

Leitfabrikat oder gleichwertig

angebotenens Fabrikat: .............................
  Typ:
...............................

liefern und montieren, inklusive Hilfsmaterial
Menge: 2,000 St

**2.1.800 Dachhauben zur Schmutzwasser-Fallstrangentlüftung, DN 125**
wie zuvor beschrieben, aber DN 125

Leitfabrikat oder gleichwertig

angebotenens Fabrikat: .............................
  Typ:
...............................

liefern und montieren, inklusive Hilfsmaterial
Menge: 2,000 St

*Hinweis*
Anbindung Kondensatableitung Kältetechnik

**2.1.810 Anbindung Kondensatableitung**
Leistungsumfang:
Herstellen eines Anschlusses für die Kondensatableitung
der Kältetechnik innerhalb der Vorwandkonstruktion.
Liefern und Verlegen eines Abzweigs DN50/50
einschließlich aller erforderlichen schalloptimierten
HT-Rohrleitungen DN50, Formstücke, Dichtungen und
Befestigungselemente. Einbindung in die zuvor gemäß
obiger Positionen hergestellter Schmutzwasserleitung
DN50 einschließlich Zuschnitt, Entgratung, Abdichtung
und fachgerechter Montage nach den anerkannten Regeln
der Technik.
Die Anbindung der Kondensatleitung DN32 an den
hergestellten Anschluss erfolgt bauseits durch die
Lüftungsbaufirma und ist nicht Bestandteil dieser
Position, die Positionierung des Anschlusses innerhalb
des Systems ist allerdings mit der Lüftungsbaufirma zu
koordinieren.

In der Pauschale enthalten:

-Lieferung und Montage Abzweig DN50/50
-Lieferung und Montage schalloptimierter HT-
Rohrleitungen DN50 inkl. Formteile
-Herstellung der Verbindung zur bestehenden DN50-
Abwasserleitung
-Abdichtung, Befestigung, Kleinmaterial
-Funktions- und Dichtheitsprüfung der neu erstellten
Rohrstrecke

Arbeitszeit und Nebenleistungen gemäß VOB/C und
Vorbemerkung.
Menge: 5,000 St

#### 2.2 Trinkwasserleitungen und Zubehör

*Hinweis*
Edelstahl Systemrohr CrNiMo:

Eigenschaften
- LABS-frei
- Rohrende mit blauem Schutzstopfen

Technische Eigenschaften
- Werkstoff: CrNiMo-Stahl 1.4401 (DIN  EN 10088)
- Dichte: ca. 8,0 kg / dm³
- Oberflächenrauheit (Mikrometer): 1,0 Mikrometer
- Spezifische Wärmekapazität: 500 J/(kg*K)
- Wärmeausdehnung:  0,0165  mm/(m*K)
- Wärmeleitfähigkeit Rohr:  15 W/(m*K)

Besfestigungsmaterial:

Rohrschelle, verzinkt, mit randschlüssigem
Sicherheits-Fangverschluß und vollflächiger
Verschweißung der Anschlußmutter, mit sickenverstärktem Schellenkörper, unverlierbare Verschlußschrauben mit Kombi-Kreuzschlitz, schalldämmend um
18 dB (A) durch abrollfähiges  Walzenprofil
zur Schubkraftableitung, mit grünem Erkennungsstreifen
und Kantenumgriff zur Vermeidung von Schallbrücken,
inkl. Gewindestange und Dübel.

**2.2.10 Edelstahl Systemrohr CrNiMo DN 15**
wie zuvor beschrieben jedoch
DN 15
inkl. Befestigungsmaterial

angebotenens Fabriakt/ Typ:
...............................

liefern und montieren
Menge: 300,000 m

**2.2.20 Zuschlagsposition**
*** Zuschlagsposition
für Form und Verbindungsstücke,
sowie Dichtungs- und Befestigungsmaterial
auf vorgenannte Rohrposition
vom Bieter auszufüllen

.....................%  auf Material und Lohn
Einheit: St

**2.2.30 Edelstahl Systemrohr CrNiMo DN 20**
wie zuvor beschrieben jedoch
DN 20
inkl. Befestigungsmaterial

angebotenens Fabriakt/ Typ:
...............................

liefern und montieren
Menge: 70,000 m

**2.2.40 Zuschlagsposition**
*** Zuschlagsposition
für Form und Verbindungsstücke,
sowie Dichtungs- und Befestigungsmaterial
auf vorgenannte Rohrposition
vom Bieter auszufüllen

.....................%  auf Material und Lohn
Einheit: St

**2.2.50 Edelstahl Systemrohr CrNiMo DN 25**
wie zuvor beschrieben jedoch
DN 25
inkl. Befestigungsmaterial

angebotenens Fabriakt/ Typ:
...............................

liefern und montieren
Menge: 105,000 m

**2.2.60 Zuschlagsposition**
*** Zuschlagsposition
für Form und Verbindungsstücke,
sowie Dichtungs- und Befestigungsmaterial
auf vorgenannte Rohrposition
vom Bieter auszufüllen

.....................%  auf Material und Lohn
Einheit: St

**2.2.70 Edelstahl Systemrohr CrNiMo DN 32**
wie zuvor beschrieben jedoch
DN 32
inkl. Befestigungsmaterial

angebotenens Fabriakt/ Typ:
...............................

liefern und montieren
Menge: 2,000 m

**2.2.80 Zuschlagsposition**
*** Zuschlagsposition
für Form und Verbindungsstücke,
sowie Dichtungs- und Befestigungsmaterial
auf vorgenannte Rohrposition
vom Bieter auszufüllen

.....................%  auf Material und Lohn
Einheit: St

**2.2.90 Edelstahl Systemrohr CrNiMo DN 40**
wie zuvor beschrieben jedoch
DN 32
inkl. Befestigungsmaterial

angebotenens Fabriakt/ Typ:
...............................

liefern und montieren
Menge: 20,000 m

**2.2.100 Zuschlagsposition**
*** Zuschlagsposition
für Form und Verbindungsstücke,
sowie Dichtungs- und Befestigungsmaterial
auf vorgenannte Rohrposition
vom Bieter auszufüllen

.....................%  auf Material und Lohn
Einheit: St

*Hinweis*
Schwitzwasser- und Wärmedämmung

Dämmung für Trinkwasser-, Steig-, und Sammelzuleitungen
(kalt),
Rohrleitungen für Kälte- und Klimaanlagen; sowie
innenliegende
Regenwasserleitungen; Dämmung gemäß, DIN 1988-200, VDI
4100
und DIN 4109; geschlossenzelliger, physikalisch
vernetzter
Polyethylenschaum mit zusätzlicher reißfester,
Gittergewebefolie
verstärkt, Gittergewebe an den Kreuzungspunkten
verknotet. Offener
Schlauch mit integriertem Schnellverschluss. Geeignet
für alle Rohrmaterialien.

Beim Anbieten gleichwertiger, alternativer Produkte
sind folgende wesentliche
Produktmerkmale zu beachten und dem Auftraggeber
schriftlich durch
Herstellernachweise zu dokumentieren:

Lambda Wert 0,033 W/(m*K) bei 10 pC bei zur
Platzeinsparung durch
geringe Dämmschichtdicken, robuste, reißfeste
Oberfläche um Beschädigungen
in der Bauphase vorzubeugen, dies dient der Vermeidung
von Körperschallbrücken

Optimaler Schutz gegen Durchfeuchtung durch
geschlossenzelligen, physikalisch
vernetzten Polyethylenschaum mit einer
Wasserdampfdiffusionszahl von µ e 5200

CE-Kennzeichnung nach EN 14313 für den gesamten
europäischen Markt

Baustoffklasse nach DIN 4102-1 : B2
Baustoffklasse nach DIN EN 13501-1 : EL
Wärmeleitfähigkeit nach DIN EN ISO 8497 : l10°C = 0,033
W/(m×K)
Wasserdampf-Diffusionswiderstandszahl
nach DIN EN 13469 : m ³ 5200
Temperaturbeständigkeit nach DIN EN 14707
(dauerhaft) : von -80°C bis +100°C

**2.2.110 DN 15**
wie zuvor beschrieben jedoch
DN 15
inkl. Befestigungsmaterial

angebotenens Fabriakt/ Typ:
...............................

liefern und montieren
Menge: 300,000 m

**2.2.120 DN 20**
wie zuvor beschrieben jedoch
DN 20
inkl. Befestigungsmaterial

angebotenens Fabriakt/ Typ:
...............................

liefern und montieren
Menge: 70,000 m

**2.2.130 DN 25**
wie zuvor beschrieben jedoch
DN 25
inkl. Befestigungsmaterial

angebotenens Fabriakt/ Typ:
...............................

liefern und montieren
Menge: 105,000 m

**2.2.140 DN 32**
wie zuvor beschrieben jedoch
DN 32
inkl. Befestigungsmaterial

angebotenens Fabriakt/ Typ:
...............................

liefern und montieren
Menge: 2,000 m

**2.2.150 DN 40**
wie zuvor beschrieben jedoch
DN 40
inkl. Befestigungsmaterial

angebotenens Fabriakt/ Typ:
...............................

liefern und montieren
Menge: 20,000 m

*Hinweis*
Freistrom-Absperrventil, mit
Entleerstopfen, AG,
mediumberührte Metallteile aus
entzinkungsfreiem und
korrosionsbeständigem Rotguss, beständig
gegen aggressives Wasser,
O-Ring-Spindelabdichtung,
EPDM-Sitzdichtung, Kegel aus Rotguss,
Außengewinde für flachdichtende
Verschraubungen, mit Entleerstopfen, mit
Möglichkeit zur Aufnahme für
Temperaturfühler Pt1000 oder Thermometer
mittels optional erhältlicher
Tauchhülse, mit grünem Handrad,
totraumfrei, DVGW-Zulassung,
ÖVGW-Zulassung, SVGW-Zulassung,
WRAS-Zulassung, VA-Zulassung, nach UBA
KTW BWGL, nach UBA BWGL Metalle, bis DN
32 Schallschutzzulassung nach DIN EN ISO
3822 Klasse 1, DIN EN 1213, ÜA-Reg.-Nr.
R-15.2.3-21-17048, WIEN-ZERT, Druckstufe
PN 16, max. Betriebstemperatur 110 GradC

**2.2.160 Freistrom-Absperrventil DN 15**
wie zuvor beschrieben jedoch
DN 15
inkl. Befestigungsmaterial

angebotenens Fabriakt/ Typ:
...............................

liefern und montieren
Menge: 3,000 St

**2.2.170 Freistrom-Absperrventil DN 20**
wie zuvor beschrieben jedoch
DN 20
inkl. Befestigungsmaterial

angebotenens Fabriakt/ Typ:
...............................

liefern und montieren
Menge: 4,000 St

**2.2.180 Freistrom-Absperrventil DN 25**
wie zuvor beschrieben jedoch
DN 25
inkl. Befestigungsmaterial

angebotenens Fabriakt/ Typ:
...............................

liefern und montieren
Menge: 5,000 St

**2.2.190 Freistrom-Absperrventil DN 40**
wie zuvor beschrieben jedoch
DN 40
inkl. Befestigungsmaterial

angebotenens Fabriakt/ Typ:
...............................

liefern und montieren
Menge: 2,000 St

*Hinweis*
Venturi-Strömungsteiler-Gruppe
-dynamisch-, zur UP-Montage, Durchgang
IG, verhindert Stagnation
in Ringleitungsinstallationen durch
Zwangsdurchströmung bei nachgeschalteten
Entnahmen, einsetzbar in Trinkwasser
kalt (PWC) und Trinkwasser warm (PWH),
Strömungsteiler nach dem
Venturi-Prinzip, einschließlich
dynamischer Kartusche, mit Nasszellenzu-
und Nasszellenrückleitung,
mediumberührte Metallteile aus
entzinkungsfreiem und
korrosionsbeständigem Rotguss, beständig
gegen aggressives Wasser,
Strömungsteiler-Durchgang mit
Innengewinde, Nasszellenzuleitung mit
Innengewinde, Nasszellenrückleitung mit
Innengewinde, wartungsfrei, totraumfrei,
inkl. UP-VAV Vollstrom-Absperrventile
mit Innengewinde,
wartungsfreie EPDM-Spindelabdichtung,
stufenlos kürzbarer Kunststoffschaft,
herausnehmbares Innenoberteil TOP-ENTRY,
mit EPDM-Dichtungskörper und
Rotguss-Schließkörper, inkl. Dämmschale
aus geschlossenzelligem geschäumten
Polyethylen, Ventil(e) mit
DVGW-Zulassung, WRAS-Zulassung, nach
DVGW-Arbeitsblatt W 570, nach UBA BWGL
Metalle, bis DN 32 Schallschutzzulassung
nach DIN EN ISO 3822 Klasse 1,
Dämmschalen Baustoffklasse B1 nach DIN
4102, DIN EN 13828, ÜA-Reg.-Nr.
R-15.2.3-21-17048, WIEN-ZERT, max.
Einbautiefe 110 mm, Druckstufe PN 16,
max. Betriebstemperatur 90 GradC,
Hinweis: nur mit Aufputzteilen in DN 25
kombinierbar

**2.2.200 Venturi-Strömungsteiler DN 15 / 15**
wie zuvor beschrieben jedoch
DN 15/15

angebotenens Fabriakt/ Typ:
...............................

liefern und montieren
Menge: 1,000 St

**2.2.210 Venturi-Strömungsteiler DN 20 / 15**
wie zuvor beschrieben jedoch
DN 20/15

angebotenens Fabriakt/ Typ:
...............................

liefern und montieren
Menge: 1,000 St

**2.2.220 Venturi-Strömungsteiler DN 25 / 15**
wie zuvor beschrieben jedoch
DN 25/15

angebotenens Fabriakt/ Typ:
...............................

liefern und montieren
Menge: 3,000 St

*Hinweis*
Venturi-Strömungsteiler-Gruppe
-dynamisch-, zur AP-Montage, Durchgang
IG,  verhindert Stagnation
in Ringleitungsinstallationen durch
Zwangsdurchströmung bei nachgeschalteten
Entnahmen, einsetzbar in Trinkwasser
kalt (PWC) und Trinkwasser warm (PWH),
Strömungsteiler nach dem
Venturi-Prinzip, einschließlich
dynamischer Kartusche, mit Nasszellenzu-
und Nasszellenrückleitung,
mediumberührte Metallteile aus
entzinkungsfreiem und
korrosionsbeständigem Rotguss, beständig
gegen aggressives Wasser,
Strömungsteiler-Durchgang mit
Innengewinde, Nasszellenzuleitung mit
Innengewinde, Nasszellenrückleitung mit
Innengewinde, wartungsfrei, totraumfrei,
inkl. VAV Vollstrom-Absperrventile mit
Innengewinde,
wartungsfreie EPDM-Spindelabdichtung,
herausnehmbares Innenoberteil TOP-ENTRY,
mit EPDM-Dichtungskörper und
Rotguss-Schließkörper, inkl. Dämmschale
aus geschlossenzelligem geschäumten
Polyethylen, Ventil(e) mit
DVGW-Zulassung, WRAS-Zulassung, nach
DVGW-Arbeitsblatt W 570, nach UBA BWGL
Metalle, bis DN 32 Schallschutzzulassung
nach DIN EN ISO 3822 Klasse 1,
Dämmschalen Baustoffklasse B1 nach DIN
4102, DIN EN 13828, ÜA-Reg.-Nr.
R-15.2.3-21-17048, WIEN-ZERT, Druckstufe
PN 16, max. Betriebstemperatur 90 GradC

**2.2.230 Venturi-Strömungsteiler DN 15 / 15**
wie zuvor beschrieben jedoch
DN 25/15

angebotenens Fabriakt/ Typ:
...............................

liefern und montieren
Menge: 1,000 St

**2.2.240 Venturi-Strömungsteiler DN 20 / 15**
wie zuvor beschrieben jedoch
DN 20/15

angebotenens Fabriakt/ Typ:
...............................

liefern und montieren
Menge: 1,000 St

**2.2.250 Venturi-Strömungsteiler DN 25 / 15**
wie zuvor beschrieben jedoch
DN 25/15

angebotenens Fabriakt/ Typ:
...............................

liefern und montieren
Menge: 3,000 St

**2.2.260 Venturi-Strömungsteiler DN 32 / 15**
wie zuvor beschrieben jedoch
DN 32/15

angebotenens Fabriakt/ Typ:
...............................

liefern und montieren
Menge: 1,000 St

**2.2.270 Venturi-Strömungsteiler DN 40 / 15**
wie zuvor beschrieben jedoch
DN 40/15

angebotenens Fabriakt/ Typ:
...............................

liefern und montieren
Menge: 1,000 St

**2.2.280 Reduzierung**
Reduzierstücks zur Verbindung unterschiedlicher
Nennweiten, Material Rotguss, trinkwassergeeignet, DVGW
zertifiziert für Trinkwasser

Ausführung: Gewinde nach DIN EN ISO 228-1, Anschlussart
(Innen-/Außengewinde) nach Erfordernis der örtlichen
Einbausituation (Muffe, Nippel oder Reduzierstück).

angebotenens Fabriakt/ Typ:
...............................

liefern und montieren
Menge: 10,000 St

**2.2.290 Trinkwasseranschluss an Hausanschluss**
Trinkwasseranschluss an Bestand

Herstellung des fachgerechten Anschlusses einer
bauseits neu
verlegten Trinkwasserleitung DN 15 an eine vorhandene
Bestandsinstallation, bestehend aus:
- 1m DN 15 Edelstahlrohr mit Dämmung für
Trinkwasserleitung
- 1x DN15 Trinkwasser Schrägsitzventil mit DVGW-
Zulassung inkl. Isolierung
- ca. 3 Stunden Arbeitszeit

Die Leistung umfasst das Herstellen der
Anschlussstelle an der bestehenden Trinkwasserleitung,
das
fachgerechte Einbinden der Leitung DN 15 in den Bestand
sowie
die Lieferung und Montage aller hierfür erforderlichen
Form-,
Verbindungs-, Dicht- und Befestigungsmaterialien
einschließlich
einer gegebenenfalls technisch erforderlichen
Absperrarmatur.
Eingeschlossen sind sämtliche Nebenarbeiten sowie alle
Lohn- und
Materialkosten. Die Ausführung hat gemäß den
anerkannten Regeln
der Technik und den einschlägigen DIN- und DVGW-
Vorschriften zu
erfolgen. Die Vergütung erfolgt als Pauschalpreis.
Menge: 1,000 psch

#### 2.3 Installationssystem

*Hinweis*
Vorbemerkung Fertigmontage
==========================
Bei der Fertigmontage nachfolgender Sanitäreinrichtungsgegenstände sind folgende dauerelastischen Verfugungen mit vorzunehmen. (Diese Leistungen gehören
zur Montage der Einrichtungsgegenstände).

Objektanschlüsse
Sämtliche Freiräume der Abfluß- und Wasseranschlüsse
sind auszufüllen, und mit der Oberkante der Fliesen
dauerelastisch zu verfugen.

Einrichtungsgegenstände
Alle Objektkörper, die nach den Fliesenarbeiten angebracht werden, sind an den spritzwassergefährdeten
Stellen in gleicher Farbe oder transparent dauerelastisch zu verfugen.
Farbe wird vom Architekten festgelegt.

Befestigungsmaterial für nachfolgende Einrichtungsgegenstände ist in die Einheitspreise mit einzurechnen.

Nachfolgende Einrichtungsgegenstände sind vor dem Einbau der Bauherrschaft und Bauleitung zur Bemusterung
vorzulegen, bzw. es hat kostenfrei eine Bemusterung
beim Fachgroßhändler oder bei Referenzobjekten zu erfolgen.

**2.3.10 Montageelement für Waschtisch**
Leitfabrikat:

Geberit Duofix Element für Waschtisch
Lieferung und fachgerechte Montage eines
selbsttragenden Montageelements für den Trockenbau,
Modell Geberit Duofix, passend für Handwaschbecken
(z.B. Camargue Los Angeles).

Technische Merkmale:
-Bauhöhe: 112 cm.
-Rahmen: Pulverbeschichteter Stahlrahmen, oben offen.
-Anpassbarkeit: Verzinkte Fußstützen, verstellbar von
020 cm. Befestigungsabstand für Waschtisch einstellbar
von 538 cm.
-Armaturenanschluss: Traverse für Armaturenanschlüsse
höhen- und tiefenverstellbar.

Leistungsumfang: Inklusive 2 Anschlusswinkel R 1/2", 2
Schalldämmunterlagen, Anschlussbogen Ø 50 mm, Dichtung
Ø 44/32 mm sowie komplettem Befestigungsmaterial
(Gewindestangen M10).

Montage: Fachgerechtes Aufstellen, Ausrichten und
Befestigen am Baukörper sowie Anschluss an die
bauseitigen Leitungen.

Fabrikat: Geberit
Typ: Duofix für Waschtisch
Artikel-Nr.: 111.430.00.1

Leitfabrikat oder gleichwertig

angebotenens Fabriakt/ Typ:
...............................

liefern und montieren
Menge: 18,000 St

**2.3.20 Montageelement für Kinder-Wand-WC**
Leitfabrikat:

Geberit Duofix Element für Kinder-Wand-WC
Lieferung und fachgerechte Montage eines
selbsttragenden Montageelements für den Trockenbau,
Modell Geberit Duofix Bambini, speziell für Kinder-Wand
WCs konzipiert.

Technische Merkmale:
-Bauhöhe: 97 cm (ermöglicht kindgerechte Montagehöhen).
-Spülkasten: Sigma Unterputz-Spülkasten 12 cm,
Betätigung von vorne.
-Rahmen: Pulverbeschichteter Stahlrahmen mit
verstärkten Befestigungsprofilen für Wand-WCs mit
Anschlussmaßen nach DIN EN 33.

Leistungsumfang:
-Inklusive Baustellenschutz für Serviceöffnung, 2
Schutzstopfen, Wasseranschluss R 1/2" (MeplaFix-fähig),
Anschlussset für WC (Durchmesser 90 mm) und
korrosionsfreiem Befestigungsmaterial für die Vorwand-
oder Inwandmontage.
-Montage: Fachgerechte Aufstellung, Ausrichtung und
Befestigung am Baukörper (Boden und Wand). Inklusive
Anschluss an die bauseitige Wasser- und
Abwasserleitung.

Fabrikat: Geberit
Typ: Duofix Bambini
Artikel-Nr.: 111.923.00.6

Leitfabrikat oder gleichwertig

angebotenens Fabriakt/ Typ:
...............................

liefern und montieren
Menge: 9,000 St

**2.3.30 Montageelement für Kinder-Stand-WC**
Leitfabrikat:

Montageelement für Kinder-Stand-WC, liefern und
betriebsfertig montieren

Ausführung:
Selbsttragender, pulverbeschichteter Rahmen mit
integriertem Sigma Unterputz-Spülkasten 12 cm.
Konstruktion optimiert für die geringeren Bauhöhen und
Kniehöhen von Kinder-Stand- oder Wand-WCs.

Abmessungen: Elementhöhe: 97 cm, Breite: 50 cm.

Technische Eigenschaften:
Betätigung von vorne, Betätigungshöhe variabel
einstellbar auf kindgerechte 83 cm oder 88 cm.
Vorbereitet für 2-Mengen-Spülung (kompatibel mit
Geberit Sigma-Betätigungsplatten, z.B. der farbigen
Bambini-Variante).
Schwitzwassergedämmter Unterputz-Spülkasten.

Leistungsumfang:
Liefern des funktionsfertigen Montageelements inklusive
Fußstützen und komplettem Zubehör.
Fachgerechte Montage und Ausrichtung im bauseitigen
Trockenbau-Ständerwerk oder mittels Wandanker-Set vor
einer Massivwand.
Einstellen der exakten Befestigungshöhe gemäß den
Vorgaben für Kindergärten oder Grundschulen.
Anschluss an das bauseitige Trinkwassernetz inklusive
Montage des integrierten Eckventils.
Anschluss des Spül- und Abwasserbogens an das
Entwässerungssystem.
Funktionsprüfung des Füll- und Ablaufventils vor dem
Verschließen der Wandfläche.

Produkt: Geberit Duofix Element für Bambini Kinder- und
Kleinkinder-WC [1]
Modell/Serie: Duofix / Bambini [1]
Artikelnummer: 111.922.00.6 (ersetzt ältere Version
111.922.00.5) [1]

Leitfabrikat oder gleichwertig

angebotenens Fabriakt/ Typ:
................................

liefern und montieren
Menge: 2,000 St

**2.3.40 Montageelement für Wand-WC**
Leitfabrikat:

Villeroy & Boch ViConnect Wand-WC-Element
Lieferung und fachgerechte Montage eines
selbsttragenden Montageelements für den Trockenbau,
Modell Villeroy & Boch ViConnect. Speziell abgestimmt
auf die Aufnahme von Villeroy & Boch Betätigungsplatten
(z. B. Serie E200).

Technische Merkmale:
-Bauhöhe: 112 cm.
-Spülkasten: Unterputz-Spülkasten mit 2-Mengen-Spülung
(Werkseinstellung 6/3 Liter, einstellbar).
-Rahmen: Pulverbeschichteter Stahlrahmen mit
verstellbaren Füßen (0200 mm).
-Kompatibilität: Vorbereitet für Wand-WCs mit 180 mm
Befestigungsabstand (passend für Modell Embrace).
-Leistungsumfang: Inklusive Wandhalterungen, WC-
Anschlussgarnitur (DN 90), Übergangsstück (DN 90/110),
Bauschutz für Serviceöffnung und komplettes
Befestigungsmaterial.
-Montage: Fachgerechtes Aufstellen, Ausrichten am
Meterriss und Befestigen am Baukörper sowie Anschluss
an die bauseitige Wasser- und Abwasserleitung.

Fabrikat: Villeroy & Boch
Serie: ViConnect
Artikel-Nr.: 92246100 (oder vergleichbares Modell für
Trockenbau)

Leitfabrikat oder gleichwertig

angebotenens Fabriakt/ Typ:
...............................

liefern und montieren
Menge: 5,000 St

**2.3.50 Montageelement für Walk-in-Duschwand**
Leitfabrikat:

Geberit Duofix Element für Walk-in-Duschwand, liefern
und montieren
Lieferung und fachgerechte Montage eines
Montageelements für Walk-in-Duschwände im Trockenbau.

-Technische Merkmale: Bauhöhe 200 cm, zur Aufnahme von
Geberit ONE Duschwänden ohne sichtbare
Befestigungsprofile.
-Leistungsumfang: Pulverbeschichteter Stahlrahmen,
verstellbare Fußstützen, integrierte Schiene zur
Glasaufnahme.
-Montage: Fachgerechtes Aufstellen, Ausrichten und
Befestigen im Ständerwerk der Vorwandinstallation.

Fabrikat: Geberit
Typ: Duofix für Walk-in-Duschwand
Artikel-Nr.: 111.591.00.1

Leitfabrikat oder gleichwertig

angebotenens Fabriakt/ Typ:
...............................

liefern und montieren
Menge: 1,000 St

#### 2.4 Keramik

*Hinweis*
Vorbemerkung Fertigmontage
==========================
Bei der Fertigmontage nachfolgender Sanitäreinrichtungsgegenstände sind folgende dauerelastischen Verfugungen mit vorzunehmen. (Diese Leistungen gehören
zur Montage der Einrichtungsgegenstände).

Objektanschlüsse
Sämtliche Freiräume der Abfluß- und Wasseranschlüsse
sind auszufüllen, und mit der Oberkante der Fliesen
dauerelastisch zu verfugen.

Einrichtungsgegenstände
Alle Objektkörper, die nach den Fliesenarbeiten angebracht werden, sind an den spritzwassergefährdeten
Stellen in gleicher Farbe oder transparent dauerelastisch zu verfugen.
Farbe wird vom Architekten festgelegt.

Befestigungsmaterial für nachfolgende Einrichtungsgegenstände ist in die Einheitspreise mit einzurechnen.

Nachfolgende Einrichtungsgegenstände sind vor dem Einbau der Bauherrschaft und Bauleitung zur Bemusterung
vorzulegen, bzw. es hat kostenfrei eine Bemusterung
beim Fachgroßhändler oder bei Referenzobjekten zu erfolgen.

**2.4.10 Wand-WC Tiefspüler für Kinder**
Leitfabrikat

Kinder-Wand-WC spülrandlos,
Typ: Tiefspül-WC, wandhängend, geschlossen
Ausführung: Spülrandlose WC-Keramik mit patentierter
Rimfree-Spültechnik
Material / Farbe: Sanitärkeramik / Weiß
Abmessungen: B: 33,5 cm / H: 34,5 cm (Höhe Oberkante
Keramik: 35 cm) / T: 53,0 cm

Technische Eigenschaften: Spülmenge Typ 1 (Vollmenge
6/5/4 Liter nach EN 997), verdeckte Wandbefestigung
(Befestigungsabstand 18 cm).

Leistungsumfang:
Liefern der WC-Keramik inklusive werkseitigem
Befestigungsmaterial.
Fachgerechte, spannungsfreie Montage des Wand-WCs an
einem bauseits vorhandenen Unterputz-Sanitärelement
Höhenausrichtung exakt nach Herstellervorgabe für
Kindergärten/Schulen (vorgegebene
barrierefreie/kindgerechte Einbauhöhe).
Eindichten und Anschließen an die bauseitigen Wasser-
und Abwasseranschlüsse.
Erstellen einer dauerelastischen, pilzhemmenden
(sanitärgrau/-weiß) Silikonfuge zwischen Keramikkörper
und fertig gefliester Wandfläche.
Durchführung einer Funktions- und Dichtigkeitsprüfung.

Produkt: Geberit Bambini Wand-WC für Kinder
Modell/Serie: Bambini
Artikelnummer: 502.959.00.1

Leitfabrikat oder gleichwertig

angebotenens Fabriakt/ Typ:
...............................

liefern und betriebsfertig montieren
Menge: 9,000 St

**2.4.20 Kinder-Stand-WC spülrandlos**
Leitfabrikat:

Kinder-Stand-WC spülrandlos, wandbündig, liefern und
betriebsfertig montieren

Typ: Tiefspül-WC, bodenstehend, wandbündig geschlossen
Ausführung: Spülrandlose WC-Keramik mit patentierter
Rimfree-Spültechnik
Material / Farbe: Sanitärkeramik / Weiß

Abmessungen:
Breite: 33,5 cm
Tiefe (Ausladung): 53,0 cm
Höhe Oberkante Keramik: 30,0 cm (kindgerechte Sitzhöhe)

Technische Eigenschaften: Spülmenge Typ 1 (Vollmenge 6
/ 5 / 4 Liter nach EN 997), verdeckte Boden-
/Wandbefestigung, Abgang horizontal

Einsatzbereich: Optimiert für Kindergärten,
Kindertagesstätten und Schulen in Kombination mit
Unterputz-Spülkästen.

Leistungsumfang:
Liefern der kindgerechten Stand-WC-Keramik inklusive
originalem Befestigungsmaterial.
Fachgerechte, spannungsfreie Montage bodenstehend und
wandbündig an ein bauseits vorbereitetes Unterputz-
Spülkastenelement.
Fachgerechtes Andichten und Herstellen der Anschlüsse
an das bauseitige Wasser- (Spülrohr) und
Abwassersystem.
Erstellen einer dauerelastischen, pilzhemmenden
Silikonfuge (Sanitärsilikon) im Übergangsbereich zum
fertig gefliesten Fußboden und der Wandfläche.
Durchführung einer vollständigen Funktions- und
Dichtigkeitsprüfung des Gesamtsystems.

Produkt: Geberit Bambini Stand-WC für Kinder
Modell/Serie: Bambini
Artikelnummer: 502.966.00.1

Leitfabrikat oder gleichwertig

angebotenens Fabriakt/ Typ:
...............................

liefern und betriebsfertig montieren
Menge: 2,000 St

**2.4.30 Handwaschbecken**
Leitfabrikat:

Handwaschbecken Camargue Los Angeles, liefern und
montieren
Lieferung und fachgerechte Montage eines kompakten
Handwaschbeckens aus Sanitärkeramik, Modell Camargue
Los Angeles.
Technische Daten: Breite 460 mm, Tiefe 305 mm.
Rechteckiges Design, mit Hahnlochbank (Mitte), ohne
Überlauf.
Leistungsumfang: Inklusive Wandbefestigung mittels
verzinkter Stockschraubengarnitur M10,
schallisolierender Unterlage zur Wand und
dauerelastischer Verfugung der Beckenoberkante mit
Sanitärsilikon.
Montage: Fachgerechte Montage und Ausrichtung an
bauseitig vorbereiteten Anschlusspunkten.
Fabrikat: Camargue
Modell: Los Angeles
Maße: 46 x 30,5 cm

Leitfabrikat oder gleichwertig

angebotenens Fabriakt/ Typ:
...............................

liefern und montieren
Menge: 18,000 St

**2.4.40 Wand-WC Tiefspüler**
Leitfabrikat:

Wand-WC Tiefspüler Villeroy & Boch Embrace, liefern und
montieren

Lieferung und fachgerechte Montage eines wandhängenden
Tiefspül-WCs aus Sanitärkeramik, Modell Villeroy & Boch
Embrace. Spülrandlose Ausführung mit DirectFlush-
Technologie für optimale Hygiene und effiziente
Wasserführung.
Oberflächenveredelung: Mit schmutzabweisender
CeramicPlus Beschichtung für eine dauerhafte Sauberkeit
und vereinfachte Pflege.

-Technische Daten: Ausladung (Länge) 530 mm, Breite 370
mm.
-Eigenschaften: Spülmenge 3 / 4,5 Liter
(wassersparend). Verdeckte Befestigung (SupraFix 3.0
oder vergleichbar) für eine glatte, montagefreundliche
Außenfläche.
-Leistungsumfang: Inklusive schallgedämmtem WC-
Anschluss-Set, Anschlusshub für Wasser und Abwasser
sowie korrosionsfreiem Befestigungsmaterial.
-Montage: Montage an bauseits vorhandenem UP-
Spülkasten/Element (z.B. Geberit Sigma). Inklusive
Ausrichtung und Dichtheitsprobe.

Fabrikat: Villeroy & Boch
Serie: Embrace
Artikel-Nr.: 4611R0R1

Leitfabrikat oder gleichwertig

angebotenens Fabriakt/ Typ:
...............................

liefern und montieren
Menge: 5,000 St

**2.4.50 Duschfläche 900 x 900 mm Rutschhemmungsklasse C aus Stahl-Email**
Leitfabrikat

Kaldewei Superplan Stahl-Email-Duschfläche

Liefern und fachgerechtes Montieren einer superflachen
Duschfläche für den gewerblichen Einsatz
(Mitarbeiterdusche Kita-Küche). Aus kratz-, stoß- und
chemikalienbeständigem Stahl-Email mit vollflächiger,
rutschhemmender Oberflächenstruktur für maximale
Standsicherheit im Barfußbereich.

Hersteller: Franz Kaldewei GmbH & Co. KG
Modell / Nr.: SUPERPLAN / 390-1
Abmessungen (LxB): 900 x 900 mm
Innere Tiefe / Randhöhe: 25 mm / 32 mm
Ablaufloch: d = 90 mm (Eckablauf)
Farbe / Oberfläche: Alpinweiß mit Kaldewei Secure Plus
(Rutschhemmung nach DIN 51097 Klasse C)
Montage: Fachgerechtes Aufstellen, Ausrichten und
Fixieren auf einem bauseitigen Trägersystem. Inklusive
Einbindung in den Schall- und Feuchtigkeitsschutz zur
Wandfläche hin mittels Wannen-Dichtband.

Leitfabrikat oder gleichwertig

angebotenens Fabriakt/ Typ:
...............................

liefern und montieren
Menge: 1,000 St

*Hinweis*
Für den Einbau der Dusche auf einem Porenbeton-Podest
kommt die offizielle Kombination aus werkseitig
vormontierter Duschfläche mit Styroporträger
(Wannenträger extraflach) zum Einsatz.
Das Podest selbst und die zugehörige Bauwerksabdichtung
nach DIN 18534 (besonders kritisch im Kita-Bau!) werden
als eigene Leistungen erfasst. Alle Richtpreise
verstehen sich netto inklusive Material und
Fachmontage.

**2.4.60 Unterbau-Podest aus Porenbeton**
Unterbau-Podest aus Porenbeton planieren

Herstellen eines tragfähigen und druckfesten Unterbau-
Podests zur Aufnahme des Duschwannenträgers. Ausführung
aus Porenbeton-Plansteinen (Dicke nach
Erfordernis/Rohbodenhöhe), vollflächig mit
Dünnbettmörtel auf dem tragenden Rohboden verklebt. Das
Podest ist absolut waagerecht auszurichten. Im Bereich
des Siphons und der Abwasserleitung ist eine formgenaue
Aussparung für die Ablaufgarnitur einzustemmen oder
werkseitig auszusparen.
Umfang der Leistungen: Liefern, Zuschneiden, Verkleben
der Plansteine, Höhenausgleich und fachgerechte
Entsorgung des Verschnitts.

Leitfabrikat oder gleichwertig

angebotenens Fabriakt/ Typ:
...............................

liefern und montieren
Menge: 1,000 St

**2.4.70 Duschfläche 90x90 cm mit Wannenträger extraflach, Rutschhemmungsklasse C**
Leitfabrikat:

Kaldewei SUPERPLAN 90x90 cm mit Wannenträger extraflach
(Invisible Grip)

Bodenebene, quadratische Duschfläche aus hochwertiger
KALDEWEI Stahl-Emaille, geeignet für den barrierefreien
Einsatz in öffentlich-gewerblichen Einrichtungen (z. B.
Kindertagesstätten) nach DIN 18040-1. Umlaufend
geprägter Rand, zum Wanneninneren geneigt.
Nachhaltig, zu 100 % kreislauffähig und Cradle-to-
Cradle Silber zertifiziert. Schlag-, kratz-, abriebfest
sowie licht- und säurebeständig nach DIN EN ISO 28706-1
und DIN EN 14527.

Lieferung im Systemverbund:
-Duschfläche werkseitig fest auf dem extraflachen
Styropor-Wannenträger vormontiert.
-Mit werkseitiger Oberflächenvergütung KALDEWEI
Invisible Grip: Vollflächige, reinigungsfreundliche
Lasergravur-Strukturierung zur Gewährleistung maximaler
Trittsicherheit bei Nässe. Zertifiziert nach DIN EN
16165 für nassbelastete Barfußbereiche der höchsten
Bewertungsgruppe C. Im trockenen Zustand optisch
unauffällig glänzend.

-Hersteller: Franz Kaldewei GmbH & Co. KG
-Modell / Modell-Nr.: SUPERPLAN / 390-5 (System-
Identnummer: 446947980001)
-Oberfläche: Alpinweiß mit Invisible Grip
-Außenmaße (LxB): 900 x 900 mm, Innere Tiefe: 25 mm.

Umfang der Leistungen: Liefern der vormontierten
Einheit. Vollflächiges Aufkleben des Styroporträgers
mit geeignetem 2K-Montageschaum oder Fliesenkleber auf
das vorbereitete Porenbeton-Podest. Ausrichten per
Wasserwaage und Belasten der Wanne während der
Aushärtungsphase.
Inklusive schalltechnischer Entkopplung der Duschfläche
zu allen angrenzenden Wand- und Baukörperflächen gemäß
DIN 4109 mittels geeignetem, elastischem Wannenprofil-
Schalldämmband (z. B. KALDEWEI WAS 70), um
Körperschallbrücken dauerhaft auszuschließen.

Leitfabrikat oder gleichwertig

angebotenens Fabriakt/ Typ:
...............................

liefern und montieren
Menge: 1,000 St

#### 2.6 Trinkwasserhygiene

*Hinweis*
Hygienespülung  mit
einem Anschluss,
besonders geeignet für zeitgesteuerte
Intervallspülung in Kleinobjekten, für
automatisch auslösende Wasserwechsel zur
Sicherstellung des bestimmungsgemäßen
Betriebs, ermöglicht turbulenten
Wasserwechsel in Trinkwasserleitungen
bis DN 50,
-mit einem Anschluss
(Wasserwechselgruppe) für Trinkwasser
kalt (PWC), mediumberührte Metallteile
aus entzinkungsfreiem und
korrosionsbeständigem Rotguss, beständig
gegen aggressives Wasser, Edelstahl und
trinkwasserzugelassenen Kunststoffen,
zum Einbau für alle Einbausituationen
(Auf- und Unterputz), zum Einbau im
Nassbau oder in Vorwandsystemen, kleines
Einbaumaß, schnelle Montage mittelst
Bohrschablone, Einbaurahmen (inkl.
Tiefenausgleich) und
Befestigungsmaterial, Wechseldeckel
(inkl. Deckelsicherung) mit Push-to-open
Magnetschnapper Funktion, großzügige
Revisionsöffnung, Außengewinde für
flachdichtende Verschraubungen, mit
Absperrfunktion zur Wartung,
Magnetventil mit integriertem Feinsieb,
Durchfluss 10l/min (5l/min oder 15l/min
mit optionalem Zubehör), werkseitig
montiertes Spül-Set für Inbetriebnahme,
alle funktionellen Bauteile werkzeugfrei
wartbar, integrierte
Überlaufüberwachung, integrierter Siphon
(> 45 l/min) mit entnehmbarer
Geruchsverschlusskappe, Freier Ablauf
nach DIN EN 1717, Sperrwasserhöhe 50mm
nach DIN 1986-100, Abflussnennweite (DN
40 und DN 50), Steuereinheit,
Inbetriebnahme manuell am Gerät mit
Hand, intervallgesteuertes Spülen, bis
zu 100.000 Ereigniseinträge zum Nachweis
des bestimmungsgemäßen Betriebes
(Auslesung über USB), potentialfreier
Störmeldekontakt, automatische Erkennung
und Überprüfung aller funktionalen
Bauteile, Summer für Störmeldungen (in
drei Lautstärkestufen),
LED-Statusanzeige, externe Verbindungen
ausnahmslos als Festanschluss im Gehäuse
(keine externen Anschlussdosen
notwendig), Regler im Gehäuse
vormontiert (Ausgangskabel Länge 5m),
Aufrüstung der Steuereinheit
möglich, erweiterbar um eine zweite
Wasserwechselgruppe z.B. für Trinkwasser
warm (PWH), DVGW-Zulassung,
SVGW-Zulassung, WRAS-Zulassung,
KIWA-Zulassung, BELGAQUA-Zulassung, nach
UBA BWGL Metalle, Schallschutzzulassung
nach DIN EN ISO 3822 Klasse 1 (bis 30
l/min), Druckstufe PN 10, max.
Betriebstemperatur 70 GradC, Schutzart
IP44, Spannungsversorgung 230 V AC,
elektrische Leistungsaufnahme 4,5 W,
Leistungsaufnahme Standby 3,9 W

**2.6.10 Hygienespülung**
Hygienespülung wie zuvor beschrieben, für Kita EG, OG
und Küche.

angebotenens Fabriakt/ Typ:
...............................

liefern und montieren
Menge: 3,000 St

#### 2.7 Armaturen

**2.7.10 Thermostat-Duscharmatur**
Leitfabrikat:

Grohe Precision Start Thermostat-Duscharmatur, schwarz
matt

Lieferung und fachgerechte Montage einer Aufputz-
Duscharmatur mit Thermostat für konstante
Wassertemperaturen, Modell Grohe Precision Start in der
Sonderoberfläche Schwarz matt.

Technische Merkmale:
-Sicherheitssperre: SafeStop bei 38°C zum Schutz vor
Verbrühungen.
-Wasserspartechnologie: EcoJoy zur Reduzierung des
Wasserverbrauchs bei vollem Duschkomfort.
-Brausegarnitur: Inklusive Brausestange (Höhe ca. 620
mm), Brauseschlauch (verwindungsfrei) und Handbrause.
-Handbrause: Max. Durchflussmenge 7,6 l/min bei 3 bar.
-Material: Kombination aus Metall und hochwertigem
Kunststoff.

Leistungsumfang:
-Inklusive S-Anschlüssen, Rosetten in Schwarz matt,
Schmutzfangsieben und integrierten
Rückflussverhinderern.
-Montage: Fachgerechter Anschluss an vorhandene
Wandanschlüsse (Stichmaß 150 mm ± 15 mm), Montage der
Brausestange sowie Funktions- und Dichtheitsprüfung.

Fabrikat: Grohe
Serie: Precision Start (Black Edition)
Modell: Duschsystem mit Thermostat

Leitfabrikat oder gleichwertig

angebotenens Fabriakt/ Typ:
...............................

liefern und montieren
Menge: 1,000 St

**2.7.20 Thermostat-Duscharmatur mit Brauseset**
Leitfabrikat:

Schütte Aqua2Save Thermostat-Duscharmatur mit Brauseset
Lieferung und fachgerechte Montage einer Aufputz-
Duscharmatur mit Sicherheitsthermostat und kompletter
Brausegarnitur, Modell Schütte Aqua2Save (Art.-Nr.
52545).

Thermostat-Armatur:
Sicherheitssperre bei 38°C (Verbrühschutz).
Präzise Temperaturregelung und integrierte
Wassersparfunktion.
Gehäuse aus verchromtem Messing.

Brausegarnitur:
Duschstange aus hochwertigem Edelstahl, Länge ca. 700
mm.
Handbrause mit Antikalk-Noppen für einfache Reinigung.
Brauseschlauch aus Edelstahl, Länge 1500 mm, knickfest.

-Leistungsumfang: Inklusive S-Anschlüssen,
Abdeckrosetten, Dichtungen und Montagematerial für die
Duschstange.
-Montage: Montage an vorhandene Wandanschlüsse
(Stichmaß 150 mm), fachgerechte Befestigung der
Duschstange im Mauerwerk/Vorwand und abschließende
Funktions- und Dichtheitsprüfung.

Fabrikat: Franz Schütte GmbH
Modell: Aqua2Save
Artikel-Nr.: 52545

Leitfabrikat oder gleichwertig

angebotenens Fabriakt/ Typ:
...............................

liefern und montieren
Menge: 1,000 St

**2.7.40 Waschtisch-Einhandmischer**
Waschtisch-Einhandmischer

Leitfabrikat:

Waschtisch-Einhandmischer KLUDI-X1
Waschtisch-Einhandmischer, Ausführung mattschwarz, ohne
Ablaufgarnitur
Waschtisch-Einhandmischer 100 DN 15, für die
Einlochmontage, geeignet für den Einsatz in
barrierefreien sowie öffentlich-gewerblichen
Sanitäreinrichtungen.
Ausführung mit geschlossenem Bedienhebel aus Metall,
seitlich geschlossener Armaturenkörper. Ausgestattet
mit einer hochwertigen Keramik-Kartusche inklusive
integrierter, einstellbarer Heißwasserbegrenzung zur
Gewährleistung eines zuverlässigen Verbrühungsschutzes.
Wassersparende Ausführung durch einen integrierten
Strahlregler M 18,5 PCA (Pressure Compensating
Aerator), Durchflussmenge druckunabhängig auf maximal
4,5 l/min bei 3 bar Fließdruck begrenzt zur Erfüllung
hoher Nachhaltigkeitsstandards.
Oberfläche in hochwertiger, widerstandsfähiger und
reinigungsfreundlicher Pulverbeschichtung, Farbton
mattschwarz. Ausführung ohne Zugstangen-Öffnung und
ohne Ablaufgarnitur

-Hersteller: KLUDI GmbH & Co. KG
-Modell / Serie: KLUDI-X1
-Artikel-Nr.: 322823975
-Oberfläche: Farbcode 39 mattschwarz
-Komfortzone / Auslaufhöhe: 95 mm
-Ausladung: 125 mm
-Anschluss: Flexible Druckschläuche G 3/8 mit DVGW-
Zulassung
-Befestigung: Inklusive herstellerspezifischem Schnell-
Montagesystem

Umfang der Leistungen:
Liefern der betriebsfertigen Armatur inklusive aller
herstellerseitigen Befestigungs- und
Dichtungsmaterialien. Fachgerechte Standmontage auf dem
vorbereiteten Waschtisch. Spannungsfreie Befestigung
von unten.
Fachgerechter, knickfreier Anschluss der flexiblen
Druckschläuche an die bauseitigen Eckventile (G 3/8).
Durchführung einer Funktions-, Dichtigkeits- und
Spülprüfung nach DIN EN 806-4 vor der Übergabe.

Anschluss an bauseitiges Schaftventil,
Funktionsprüfung.

Leitfabrikat oder gleichwertig

angebotenens Fabriakt/ Typ:
................................

liefern und montieren
Menge: 18,000 St

**2.7.50 Einhebel-Küchenmischer**
Einhebel-Küchenmischer

Leitfabrikat:

hansgrohe Talis M54
Einhebel-Küchenmischer mit hohem Bogenauslauf,
Ausführung EcoSmart, mattschwarz
Einhebel-Spültischmischer für die Einlochmontage,
geeignet für den gehobenen gewerblichen Einsatz (z. B.
Teeküchen, Personalküchen in Kindertagesstätten). Hoch
aufragende, minimalistische Silhouette mit L- bzw.
Rundbogenauslauf ohne visuelle Unterbrechungen.

Ausführung als wassersparende EcoSmart-Variante mit
integrierter Umwelttechnologie. Die maximale
Durchflussmenge ist druckunabhängig auf
ressourcenschonende ca. 5,0 bis 5,2 l/min bei 3 bar
Fließdruck begrenzt.

Auslauf horizontal schwenkbar, mit einer in 4 Stufen
vordefinierten Schwenkbegrenzung (einstellbar auf 60°,
110°, 150° oder volle 360°) zur optimalen Anpassung an
das Spülbecken und zur Vermeidung von Fehlbedienungen
(Überschwemmung). Strahlformung als spritzarmer,
weicher Laminarstrahl.

Armaturenkörper aus entzinkungsbeständigem Messing mit
einem langlebigen Keramikmischsystem. Integrierte, bei
der Montage individuell einstellbare Heißwasser-
Temperaturbegrenzung zur Gewährleistung des
Verbrühungsschutzes. Oberfläche in hochwertiger,
kratzresistenter Pulverbeschichtung, Farbton
Mattschwarz. Geeignet für den Betrieb mit direktem
Anschluss an Durchlauferhitzer.

-Hersteller: Hansgrohe SE
-Modell / Serie: Talis M54, Einhebel-Küchenmischer 220
EcoSmart
-Artikel-Nr.: 72843670

-Oberfläche: Mattschwarz (Farbcode -670)
-ComfortZone (Auslaufhöhe): 220 mm
-Abmessungen: Gesamthöhe 390 mm, Ausladung 222 mm
-Anschlussart: Flexible G 3/8 Anschlussschläuche (DN15)
-Erforderliche Hahnlochbohrung: 35 mm

Umfang der Leistungen:
Liefern der betriebsfertigen Armatur inklusive aller
Befestigungskomponenten. Fachgerechte Standmontage auf
der Spülen- oder Arbeitsplattenkombination.
Spannungsfreie Stabilisierung und Konterung von unten.
Knickfreier und fachgerechter Anschluss der flexiblen
Druckschläuche an die bauseitig bereitgestellten
Eckventile (G 3/8). Einjustieren des gewünschten
Schwenkbereichs. Durchführung einer abschließenden
Funktions-, Dichtigkeits- und Spülprüfung nach DIN EN
806-4 vor der Inbetriebnahme.

Leitfabrikat oder gleichwertig

angebotenens Fabriakt/ Typ:
................................

liefern und montieren
Menge: 8,000 St

*Hinweis*
Küchenarmaturen

**2.7.60 Küchen-Einhebel-Standbatterie Edelstahl**
Küchen-Einhebel-Standbatterie Edelstahl

Leitfabrikat:

Echtermann Art.-Nr. 201-101
Liefern und fachgerechtes Montieren einer Küchen-
Einhandbatterie DN 15, Modell Art.-Nr. 201-101.
-Material: Edelstahl massiv, Oberfläche matt gebürstet.
-Bauform: Hoher, schwenkbarer HU-Rohrauslauf (360°),
Einlochmontage.
-Spezifikation: Ausladung und Positionierung des
Auslaufs vor Ort an die bauseitige Kücheninstallation
(Spülengeometrie) angepasst.
-Technik: Hochwertige Keramik-Kartusche, Luftsprudler M
22 x 1, flexible Anschlussschläuche G 3/8 (KTW/W270
zertifiziert).
-Leistungsumfang: Fachgerechte Montage auf
Spültisch/Arbeitsplatte, Anschluss an Eckventile,
Dichtigkeitsprüfung und Funktionskontrolle.

Leitfabrikat oder gleichwertig

angebotenens Fabriakt/ Typ:
...............................

liefern und montieren
Menge: 3,000 St

**2.7.70 Sensor-Waschtischarmatur, Niederdruck (ND), für Edelstahlbecken**
Leitfabrikat:

Sensor-Waschtischarmatur, CLAGE Lumino (Niederdruck)
Liefern und fachgerechtes Montieren einer
berührungslosen Infrarot-Sensorarmatur, Hersteller:
CLAGE, Typ: Lumino (Art.-Nr. 1100-04200), speziell für
den Betrieb mit drucklosen Klein-Durchlauferhitzern
(System M).
-Bauform: Kompakte Standarmatur für Einlochmontage,
verchromtes Gehäuse.
-Technik: Infrarot-Elektronik, batteriebetrieben (6V)
oder per Netzteil. Integrierter
Temperaturbereichsbegrenzer.
-Besonderheit: Inklusive Spezial-Strahlregler für
optimales Strahlbild bei geringen Durchflussmengen (ca.
2 l/min), wie sie beim M 3 (3,5 kW) üblich sind.
-Leistungsumfang: Montage auf Edelstahlbecken,
fachgerechter Anschluss an den CLAGE M 3 und das
Eckventil, Einregulierung der Sensorik und
Funktionsprüfung.

Leitfabrikat oder gleichwertig

angebotenens Fabriakt/ Typ:
...............................

liefern und montieren
Menge: 2,000 St

**2.7.80 Gastro-Geschirrspülbrause**
Gastro-Geschirrspülbrause

Leitfabrikat:

Echtermann, mit Schwenkauslauf
Liefern und fachgerechtes Montieren einer
Geschirrspülbrause mit Einloch-Mischbatterie,
Hersteller: Echtermann, Modell-Nr. 6634.02.
Ausführung: Standmontage, schwere Ganzmetallausführung,
Oberfläche hochwertig verchromt.
Ausstattung:
Zusätzliches Schwenkventil mit S-Auslauf (Ausladung ca.
200250 mm).
Flexible, knicksichere Hochdruck-Schlauchbrause mit
Edelstahl-Schutzfeder.
Brausekopf mit integriertem Sieb und Feststeller für
Dauerbetrieb.
Wandhalterung zur Stabilisierung der Steigleitung.
Technik: Keramik-Oberteile für schnelle Bedienung,
flexible Anschlussschläuche G 3/8
Leistungsumfang: Montage auf Spültisch, Wandbefestigung
der Haltestange, Anschluss an vorhandene Eckventile
(Hochdruck), Funktionsprüfung und Einregulierung.

Leitfabrikat oder gleichwertig

angebotenens Fabriakt/ Typ:
...............................

liefern und montieren
Menge: 1,000 St

**2.7.90 Stand-Einhebelmischer, Edelstahl-Optik, mit extra langem Schwenkauslauf**
Stand-Einhebelmischer, Edelstahl-Optik, mit extra
langem Schwenkauslauf
Liefern und fachgerechtes Montieren einer Einhand-
Standbatterie DN 15, Montage auf der rechten Beckenecke
eines Edelstahl-Handwaschbeckens zur Befüllung eines
vorgelagerten Putzbeckens.
-Bauform: Einloch-Standmontage, geschlossener
Bedienhebel.
-Auslauf: Waagerechter, gerader Rohrauslauf, extra
lange Ausführung (Länge ca. 250300 mm), 360°
schwenkbar.
-Material: Messing hochwertig verchromt oder Edelstahl
(passend zur Kücheninstallation).
-Technik: Keramik-Kartusche, Strahlregler für
spritzarmen Strahl auch bei großer Fallhöhe.
-Besonderheit: Inklusive Hahnlochverstärkung zur
stabilen Fixierung auf dem Edelstahlgehäuse.
-Leistungsumfang: Montage in die vorhandene Bohrung
(rechts vorn), Anschluss mittels flexibler Schläuche G
3/8 an Eckventile, Justierung des Schwenkbereichs über
den Putzeimerrost, Funktionsprüfung.

angebotenens Fabriakt/ Typ:
...............................

liefern und montieren
Menge: 1,000 St

**2.7.100 Gastro-Topffüller, Kaltwasser, Standmontage**
Gastro-Hochleistungs-Standventil DN 20, Kaltwasser
Liefern und fachgerechtes Montieren eines Kaltwasser-
Standventils in schwerer Ausführung, ausgelegt für hohe
Durchflussraten.
-Anschluss: DN 20 (3/4 Zoll) für maximalen
Volumenstrom.
-Bauform: Einloch-Standmontage, massives
Messinggehäuse, verchromt.
-Auslauf: Hoher Schwenkauslauf (HU-Form), Ausladung ca.
250300 mm, spezial-optimierter Strahlregler für große
Wassermengen ohne Spritzbildung.
-Technik: Fettkammer-Oberteil DN 20 (kein Wasserspar-
Einsatz!), volle Durchgangsleistung.
-Leistungsumfang: Montage auf Kochinsel/Edelstahlplatte
inkl. großflächiger Verstärkungsplatte, Anschluss an
vorhandene DN 20 Kaltwasserleitung, Funktionsprüfung.

angebotenens Fabriakt/ Typ:
...............................

liefern und montieren
Menge: 1,000 St

#### 2.8 Zubehör und Accessoires

*Hinweis*
Hinweis zu den nachfolgenden Ausstattungsgegenständen /
Accessoires:
Gemäß ausdrücklicher Vorgabe des Bauherrn ist das durch
das Architekturbüro entwickelte und abgestimmte
Gestaltungskonzept für die nachfolgenden
Ausstattungsgegenstände verbindlich zugrunde zu legen.
Die in den jeweiligen Leistungspositionen angegebenen
Fabrikate und Produkte sind daher entsprechend der
Bauherrenvorgabe verbindlich anzubieten und zu
kalkulieren.

**2.8.10 Schaftventil für Waschtische ohne Überlauf**
Passendes Schaftventil (Nicht verschließbar)

Leitfabrikat:

Modell: KLUDI Schaftventil G 1 1/4 (für Waschtische
ohne Überlauf)
Artikelnummer: 1042839-00 (Mattschwarz)

Schaftventil für Waschtische ohne Überlauf, nicht
verschließbares Ablaufventil.
Mit Abdeckkappe (Durchmesser 73 mm), Anschlussgewinde G
1 1/4 Zoll. Geeignet für die Kombination mit
Niederdruckarmaturen und Becken ohne
Sicherheitsüberlauf.
-Oberfläche: Mattschwarz
-Material: Messing

Leitfabrikat oder gleichwertig

angebotenens Fabriakt/ Typ:
...............................

liefern und montieren
Menge: 18,000 St

**2.8.20 Flaschengeruchverschluss (Siphon) für Kinder-Waschtische**
Leitfabrikat:

Design-Flaschengeruchverschluss (Siphon)
Lieferung und fachgerechte Montage eines Design-
Flaschengeruchverschlusses aus Messing für Waschtische

-Ausführung: Elegante, zylindrische Bauform.
-Anschluss: G 1 1/4 x 32 mm.
-Oberfläche: Mattschwarz (pulverbeschichtet oder
galvanisiert).
-Zubehör: Inklusive verstellbarem Tauchrohr, Wandrohr
(ca. 330 mm) und Schubrosette in Mattschwarz.
-Montage: Fachgerechter Anschluss an die Ablaufgarnitur
des Camargue Los Angeles Beckens sowie an den
bauseitigen Wandanschluss (DN40), inklusive aller
erforderlichen Dichtungsmaterialien.

Leitfabrikat oder gleichwertig

angebotenens Fabriakt/ Typ:
...............................

liefern und montieren
Menge: 18,000 St

**2.8.30 Design-Eckventile, Set**
Leitfabrikat:

Design-Eckventile für Waschtisch-Armaturenanschluss
(Set) Elegantes Design-Eckventil aus Metall (Messing-
Korpus) in zylindrischer Bauform, farblich und
gestalterisch exakt abgestimmt auf modern gestaltete
Sanitärarmaturen.
Ausgestattet mit einer hochwertigen, langlebigen
Fettkammer-Oberteilspindel und einem ergonomischen,
zylindrischen Metallgriff zur manuellen Absperrung.
Inklusive selbstdichtendem Anschlussgewinde und einer
runden, optisch angepassten Wandrosette zur sauberen
Abdeckung des Wandanschlusses.
Technische Spezifikationen (pro Stück):
- Material: Messing
- Oberfläche: Mattschwarz (Farbcode: 39)
- Wandanschluss: G 1/2 Zoll (DN 15), selbstdichtend -
Armaturenanschluss: G 3/8 Zoll (DN 10)
- Lieferumfang: Inklusive Schieberosette (Durchmesser
passend zum Ventilkörper)
- Durchflussklasse: D Fabrikat: KLUDI GmbH & Co. KG

Typ / Modell: Design-Eckventil mattschwarz
Artikelnummer: 1584739-00

Lieferung als Set (2 Stück für Kalt- und Warmwasser)
und fachgerechte, betriebsfertige Montage an die
bauseitigen Wandanschlüsse. Inklusive Anschluss der
flexiblen Druckschläuche der Waschtischarmatur.

Leitfabrikat oder gleichwertig

angebotenens Fabriakt/ Typ:
...............................

liefern und montieren
Menge: 18,000 St

**2.8.40 Raumspar-Geruchverschluss für Waschtische in Möbelbauten (Wickeltische)**
Leitfabrikat:

Raumspar-Geruchverschluss für Waschtische in
Möbelbauten
Kunststoff-Raumsparsiphon (Möbelsiphon) nach DIN EN
274, speziell konzipiert für den Einbau in
Waschtischunterschränken oder Wickelkommoden zur
maximalen Platzausnutzung und zur Vermeidung von
Kollisionen mit Schubladen, Auszügen oder
innenliegenden Einbauten.

Die Leitungsführung erfolgt unmittelbar unter dem
Ablaufventil im 90-Grad-Winkel horizontal direkt an die
Schrankrückwand. Der eigentliche Geruchsverschluss wird
platzsparend an der Rückwand positioniert. Inklusive
reinigungsfreundlichem, abschraubbarem Siphontopf und
flexibel anpassbaren Verstellrohren.

Technische Spezifikationen:
- Material: Kunststoff (PP)
- Farbe: Weiß
- Anschlussmaß zum Ablaufventil: G 1 1/4 Zoll
- Abgangsrohr zur Wand: DN 32 (Durchmesser 32 mm)
- Bauform: Platzsparend, horizontal verziehbar

Fabrikat: Geberit Vertriebs GmbH
Typ / Modell: Raumsparmodell für Waschtische
Artikelnummer: 151.116.11.1

Lieferung und fachgerechte, betriebsfertige Montage im
Inneren des bauseitigen Wickelmöbels. Einschließlich
des millimetergenauen Einmessens, Anpassens und Kürzens
der Rohrsegmente, Anschluss an das bauseitige Schaft-
Ablaufventil und Herstellung des dichten Übergangs an
den Wandanschluss mittels passender Gummi-
Siphonmanschette. Eine Funktions- und
Dichtigkeitsprüfung ist in den Einheitspreis
einzukalkulieren.

Leitfabrikat oder gleichwertig

angebotenens Fabriakt/ Typ:
...............................

liefern und montieren
Menge: 4,000 St

**2.8.50 Raumspar-Geruchverschluss für Küchenspülen**
Leitfabrikat:

Raumspar-Geruchverschluss für Küchenspülen mit
Geräteanschluss

Kunststoff-Raumsparsiphon für Spültische nach DIN EN
274. Konstruiert für den Einbau in Spülenunterschränken
zur maximalen Raumausnutzung (z.B. für
Abfallsortiersysteme).

Die Leitungsführung erfolgt unmittelbar unter dem
Siebkorbventil horizontal nach hinten an die
Schrankrückwand. Inklusive mindestens eines
integrierten Schlauchanschlussstutzens (Tülle) zum
direkten Anschluss des Ablaufschlauchs
eines Geschirrspülers oder Waschmaschine, inklusive
Blindstopfen.

Technische Spezifikationen:
- Material: Kunststoff (PP)
- Farbe: Weiß / Grau
- Anschlussmaß oben: G 1 1/2 Zoll Überwurfmutter
- Abgang zur Wand: DN 40 / DN 50
- Ausstattung: Mit integriertem Geräteanschluss

Fabrikat: z.B. Viega, Geberit oder gleichwertig
Typ / Modell: Spültisch-Möbelsiphon mit Raumsparrohr

Lieferung und betriebsfertige Montage im
Spülenunterschrank. Inklusive des
vollständigen Anpassens und Kürzens der Rohrsegmente
sowie Herstellen des
dichten Übergangs an die bauseitige Wandmuffe. Eine
Funktions- und
Dichtigkeitsprüfung ist einzukalkulieren.

Leitfabrikat oder gleichwertig

angebotenens Fabriakt/ Typ:
...............................

liefern und montieren
Menge: 8,000 St

**2.8.60 Betätigungsplatte für 2-Mengen-Spülung (Kinder-WCs)**
Leitfabrikat:

Lieferung und fachgerechte Montage einer
Betätigungsplatte für 2-Mengen-Spülung, passend für
Geberit Sigma Unterputz-Spülkästen.

-Design: Klassische Optik mit zwei runden, sich
überschneidenden Drückertasten.
-Material: Hochwertiger Kunststoff.
-Farbe: Weiß-alpin (passend zur Keramik der Bambini-
Serie).

-Technische Daten: B: 246 mm, H: 164 mm, T: 13 mm.
Betätigung von vorne, Kraftaufwand < 20 N.
-Leistungsumfang: Inklusive Befestigungsrahmen, 2
Distanzbolzen und 2 Drückerstangen.
-Montage: Werkzeuglose Befestigung auf dem bauseits
montierten Sigma-Spülkasten, inklusive Funktionsprüfung
der Spülmengen.

Fabrikat: Geberit
Typ: Sigma01
Artikel-Nr.: 115.770.11.1

Leitfabrikat oder gleichwertig

angebotenens Fabriakt/ Typ:
................................

liefern und montieren
Menge: 11,000 St

**2.8.70 Dusch Ablaufgarnitur für Dusche im Kinder-WC**
Leitfabrikat.

Kaldewei Ablaufgarnitur KA 90 waagerecht  DIN-konform
(Modell 4103)

Dusch-Ablaufgarnitur mit horizontalem Abgang, passend
für den Einbau mit dem Kaldewei Wannenträger
extraflach. Absolut normgerechte Ausführung nach DIN EN
274 mit einer vorgeschriebenen Sperrwasserhöhe von 50
mm für den öffentlichen Bereich.

Ablaufleistung von mindestens 0,9 l/s nach Prüfnorm.
Inklusive patentierter Ablauftechnik mit integriertem
Kriechwasseranschluss, herausnehmbarem
Geruchsverschluss (Tauchglocke) zur einfachen
Reinigung, integriertem Haarfangsieb und
flächenbündigem, verchromtem Ablaufdeckel.

-Hersteller: Franz Kaldewei GmbH & Co. KG
-Modell / Modell-Nr.: KA 90 waagerecht / Modell 4103
-Artikelnummer: 687772560999
-Bauhöhe unter Wanne: 81 mm
-Abgang: DN 50 (horizontal)

Umfang der Leistungen: Liefern der Ablaufgarnitur.
Wasserdichtes Verschrauben und Einpassen mit dem
Wannenflansch unter Einhaltung des herstellerseitigen
Drehmoments (Doppellippendichtung). Fachgerechter
Anschluss des Ablaufstutzens mit Gefälle an die
bauseitige Abwasserleitung. Durchführung und
Dokumentation der gesetzlich vorgeschriebenen
Dichtigkeitsprüfung.

Leitfabrikat oder gleichwertig

angebotenens Fabriakt/ Typ:
...............................

liefern und montieren
Menge: 1,000 St

**2.8.80 System-Verbundabdichtung nassbelasteter Barfußbereich für Duschen (Kinder und Mitarbeiter)**
System-Verbundabdichtung nassbelasteter Barfußbereich
(DIN 18534)

Professionelle Bauwerksabdichtung an den Übergängen der
Duschwanne zur Wand und zum angrenzenden Estrichbereich
gemäß DIN 18534 (Wassereinwirkungsklasse W2-I).
Ausführung mit dem Kaldewei Dichtset Bodeneben.

Komponenten: Extrem dünne, hochreißfeste Spezial-
Dichtbänder und vorgefertigte Wand-
/Multifunktionsecken, butylfreie Butylbänder,
Fliesenleger-Schutzkappe.

Umfang der Leistungen: Untergrundreinigung der
Wannenränder. Entfetten und staubfreies Verkleben der
selbstklebenden Dichtbänder am Wannenrand. Einarbeiten
des überstehenden Dichtkragens in die flüssige,
zweilagige Verbundabdichtung des Fliesenlegers
(Gewerkübergreifende Schnittstelle). Inklusive
Schalldämmstreifen zur akustischen Entkopplung des
Wannenrandes vom Baukörper.

angebotenens Fabriakt/ Typ:
...............................

liefern und montieren
Menge: 2,000 St

**2.8.90 Walk-in-Duschwand rahmenlos**
Leitfabrikat:

Geberit ONE Walk-in-Duschwand rahmenlos

-Lieferung und Montage einer freistehenden
Glastrennwand zur rahmenlosen Installation.
-Material: 8 mm Einscheibensicherheitsglas (ESG) nach
DIN EN 12150-1.
-Beschichtung: Beidseitige Easy-to-clean-Beschichtung
zur Reduzierung von Kalk- und Schmutzablagerungen.
-Maße: Breite 890 mm, Höhe 2000 mm, Glasstärke 8 mm.
-Ausführung: Ohne sichtbare Profile, Montage erfolgt
direkt in das bauseits vorhandene Geberit Duofix
Montageelement.
-Leistungsumfang: Inklusive Dichtungsprofilen und
erforderlichem Montagezubehör.
-Montage: Fachgerechtes Einsetzen der Glasscheibe in
die Wandaufnahme, Ausrichtung und Abdichtung.

Fabrikat: Geberit
Typ: ONE
Artikel-Nr.: 500.511.00.1

Leitfabrikat oder gleichwertig

angebotenens Fabriakt/ Typ:
...............................

liefern und montieren
Menge: 1,000 St

**2.8.100 Dusch-Ablaufgarnitur Mitarbeiter**
Leitfabrikat

Kaldewei Ablaufgarnitur KA 90 waagerecht

Liefern und betriebsfertiges Montieren einer
originalen, flachen Hochleistungs-Ablaufgarnitur
passend zur Stahl-Email-Duschfläche.

Hersteller: Franz Kaldewei GmbH & Co. KG
Modell: KA 90 waagerecht (Modell-Nr. 687771740001)
Dimensionen: Für Ablaufloch d = 90 mm,
Abwasseranschluss DN 50 (horizontal)
Ablaufleistung: Hohe Ablaufleistung von 0,85 l/s nach
DIN EN 274
Ausstattung: Integrierter, herausnehmbarer
Geruchsverschluss, entnehmbares Haarfangsieb und flache
Abdeckhaube in Alpinweiß matt (passend zur Secure Plus
Wannenoberfläche
.
Montage: Spannungsfreies Verschrauben und Eindichten an
der Duschfläche von oben und unten. Fachgerechter
Anschluss des Ablaufstutzens an das
Schmutzwasserrohrnetz DN 50. Inklusive Durchführung
einer Flutungs- und Dichtigkeitsprüfung vor dem
Schließen der Revisionsbereiche.

Leitfabrikat oder gleichwertig

angebotenens Fabriakt/ Typ:
...............................

liefern und montieren
Menge: 1,000 St

**2.8.110 Einbausystemrahmen für Mitarbeiterdusche**
Leitfabrikat

Kaldewei Einbausystemrahmen ESR Bodeneben
Systemrahmen inklusive Einbau, Einbesserung,
Schalldämmzubehör und exakter Justierung

System-Einbaurahmen für bodenebene Montage, liefern und
fachgerecht montieren
Produkt: Kaldewei Einbausystemrahmen ESR Bodeneben
Hersteller: Franz Kaldewei GmbH & Co. KG
Modell-Nr.: Passend für Wannenmaß 900 x 900 mm (z. B.
Modell 390-1)

Ausführung:
Stabiler, verzugfreier Aluminium-/Stahlrahmen mit
höhenverstellbaren Füßen.
Integriertes Schallschutz- und Dämpfungssystem zur
vollständigen Entkopplung vom Baukörper gemäß DIN 4109
(VDI 4100).
Inklusive 3D-Flex-Ecken zur optimalen Anpassung an
Wandunebenheiten.

Leistungsumfang:
Liefern des kompletten Einbaurahmens inklusive aller
herstellerspezifischen Befestigungs- und
Schalldämmelemente.
Fachgerechtes Aufstellen auf dem Rohfußboden und
millimetergenaues Ausrichten mittels Nivellierfüßen auf
die fertige Estrich- bzw. Fliesenoberkante.
Arretieren der Fußelemente gegen nachträgliches
Verrutschen oder Absinken.
Einlegen und Fixieren der Kaldewei Stahl-Email-
Duschfläche im Rahmen zur Gewährleistung einer absolut
spannungsfreien und stabilen Auflage.

Leitfabrikat oder gleichwertig

angebotenens Fabriakt/ Typ:
................................

liefern und montieren
Menge: 1,000 St

**2.8.120 Kaltwasser-Eckregulierventil mit Filter (Druckfest)**
Kaltwasser-Eckregulierventil mit Filter (Druckfest)

Leitfabrikat:

Kaltwasser-Eckregulierventil mit integriertem Filter,
druckfeste Ausführung
Lieferung und fachgerechte Montage eines robusten
Eckregulierventils zum Anschluss eines druckfesten
(geschlossenen) Untertisch-Durchlauferhitzers oder
direkt für eine Hochdruck-Standarmatur. Ausgelegt für
den dauerhaften Einsatz im zentralen
Trinkwasserdrucknetz (Hochdruck-System).

Technische Merkmale:
Material: Korrosionsbeständiges, entzinkungsbeständiges
Messing konform zur aktuellen Trinkwasserverordnung
(TrinkwV), Oberfläche hochglanzverchromt.

Schutzfunktion: Integrierter, feinmaschiger
Filtereinsatz (Maschenweite 250 µm) zum wirksamen
Schutz der internen Heizkartusche des
Durchlauferhitzers sowie der nachgeschalteten Armatur
vor Kalkpartikeln und Schmutzeinträgen. Die
Filterreinigung muss im abgesperrten Zustand ohne
Entleerung der Steigleitung möglich sein.

-Bedienung: Ergonomischer COMFORT-Reguliergriff für
eine leichtgängige Durchflussregulierung und
Absperrung.
-Anschlüsse: Wandanschluss DN 15 (G 1/2" AG) mit
selbstdichtendem Anschlussgewinde (ASAG easy), Abgang
nach oben DN 10 (G 3/8" AG) zum Anschluss des
druckfesten Zuleitungsschlauchs.
-Leistungsumfang: Inklusive zugfester Konus-
Quetschverschraubung mit Längenausgleich, verlängertem
Schiebestößel und passender Schubrosette (Ø 54 mm).
-Zertifizierung: Geräuschklasse I, Durchflussklasse A,
geprüft nach DIN 3227.
-Fabrikat: Schell GmbH & Co KG (oder gleichwertig)
Typ: Eckregulierventil COMFORT mit Filter
Artikel-Nr.: 05 428 06 99 (Ausführung mit
selbstdichtendem Gewinde)

Montage:
Fachgerechtes, spannungsfreies Eindichten und
Einschrauben in den bauseitig vorbereiteten Kaltwasser-
Wandanschluss (z. B. im Bereich der Wickelkommode oder
Küchenspüle). Ausrichten der Rosette an der Wandfläche.
Durchführung einer Flutungs- und Dichtigkeitsprüfung
unter vollem Netzdruck (System-Prüfdruck) vor Freigabe
der Folgegewerke.

Leitfabrikat oder gleichwertig

angebotenens Fabriakt/ Typ:
................................

liefern und montieren
Menge: 8,000 St

**2.8.130 Betätigungsplatte für 2-Mengen-Spülung (Erwachsene)**
Leitfabrikat:

Villeroy & Boch Betätigungsplatte ViConnect E200,
liefern und montieren
Lieferung und fachgerechte Montage einer
Betätigungsplatte für 2-Mengen-Spülung, passend für
Villeroy & Boch ViConnect Unterputz-Spülkästen.

-Design: Modernes, puristisches Design mit zwei
rechteckigen, bündig integrierten Drückertasten.
-Material: Hochwertiger Kunststoff.
-Farbe: Weiß (Alpin).
-Technische Daten: Breite 253 mm, Höhe 145 mm, Tiefe 10
mm. Betätigung von vorne oder oben möglich (je nach
Spülkastenmodell).
-Leistungsumfang: Inklusive Einhängerahmen,
Drückerstangen und Befestigungsbolzen.
-Montage: Fachgerechte Montage auf dem bauseits
vorhandenen ViConnect Installationselement, inklusive
Justierung der Spülauslösung und Funktionsprüfung.

Fabrikat: Villeroy & Boch
Serie: ViConnect
Modell: E200
Artikel-Nr.: 92249068

Leitfabrikat oder gleichwertig

angebotenens Fabriakt/ Typ:
...............................

liefern und montieren
Menge: 5,000 St

**2.8.140 Kinder-WC-Sitzring ohne Deckel**
Leitfabrikat:

Kinder-WC-Sitzring ohne Deckel, für Bambini-Wand-WC und
Bambini-Stand-WC

Ausführung:
Offener WC-Sitzring ohne Deckel (optimiert für die
einfache und hygienische Nutzung im Kindergarten- und
Schulbereich)
Befestigung von oben (Top-Fix) für eine schnelle und
komfortable Montage
Ergonomisch geformte Sitzfläche, speziell an die
Anatomie von Kleinkindern angepasst
Material / Farbe: Duroplast / Weiß (Alpinweiß)

Technische Eigenschaften:
Scharniere aus korrosionsbeständigem Edelstahl
Erhöhte Stabilität durch integrierte, stabile
Befestigungsbolzen
Leicht zu reinigende, porenfreie Oberfläche
Befestigungsabstand: 14,5 cm

Leistungsumfang:
Liefern des WC-Sitzrings inklusive originalem
Befestigungsmaterial und Edelstahlscharnieren.
Fachgerechte Montage von oben auf die bereits
installierte Bambini WC-Keramik, 9x für Wand-WC und 2x
für Stand-WC für Kinder.
Exaktes Ausrichten und festes Kontern der Verschraubung
zur dauerhaften Sicherung gegen seitliches Verrutschen.
Funktions- und Festigkeitsprüfung.

Produkt: Geberit Bambini WC-Sitzring für Kinder
Modell/Serie: Bambini
Kompatibilität: Passend für Geberit Bambini Wand-WCs
(z. B. Art.-Nr. 502.959.00.1) und Stand-WCs (z. B. Art.
Nr. 502.966.00.1)

Leitfabrikat oder gleichwertig

angebotenens Fabriakt/ Typ:
...............................

liefern und montieren
Menge: 11,000 St

**2.8.150 WC-Sitz mit Absenkautomatik für Erwachsenen-WCs**
Leitfabrikat:

Villeroy & Boch Embrace WC-Sitz mit Absenkautomatik
Lieferung und fachgerechte Montage eines WC-Sitzes aus
hochwertigem Duroplast, passend zur Keramikserie
Villeroy & Boch Embrace.

Funktionen:
-SoftClosing: Integrierte Absenkautomatik für
geräuschloses und sanftes Schließen von Deckel und
Sitzring.
-QuickRelease: Einfach abnehmbarer Sitz durch
spezielles Scharniersystem zur Erleichterung der
Reinigung der Keramikoberfläche.

-Technische Daten: Breite 373 mm, Länge 429 mm.
-Material: Stabiler, langlebiger Duroplast mit
Edelstahlscharnieren.
-Farbe: Weiß Alpin.
-Montage: Befestigung von oben auf der V&B Embrace
Keramik, inklusive Feinjustierung der Puffer.

Fabrikat: Villeroy & Boch
Serie: Embrace
Artikel-Nr.: 9M88S101

Leitfabrikat oder gleichwertig

angebotenens Fabriakt/ Typ:
...............................

liefern und montieren
Menge: 5,000 St

*Hinweis*
Zubehör Kita-Küche

**2.8.190 Kaltwasser-Eckregulierventil mit Filter**
Leitfabrikat:

Kaltwasser-Eckregulierventil mit Filter
Lieferung und fachgerechte Montage eines
Eckregulierventils zum Anschluss eines drucklosen
Untertisch-Durchlauferhitzers (Niederdruck-System).
Technische Merkmale:
Material: Messing, hochglanzverchromt.
Schutzfunktion: Integriertes, herausnehmbares
Schmutzfangsieb (Mikrofilter) zum Schutz des
Durchlauferhitzers und der Armatur vor
Schmutzpartikeln.
Anschluss: Wandanschluss 1/2", Abgang zum
Anschlussschlauch 3/8".
Leistungsumfang: Inklusive Schubrosette,
selbstdichtendem Anschlussgewinde und Filter-Einsatz.
Montage: Fachgerechtes Eindichten in den bauseitigen
Kaltwasser-Wandanschluss (z. B. in der Wickelkommode),
inklusive Dichtheitsprüfung.

Fabrikat: Markenhersteller (z. B. Schell Typ COMFORT
mit Filter)

Artikel-Nr.: 05 300 06 99 (oder gleichwertig)

Leitfabrikat oder gleichwertig

angebotenens Fabriakt/ Typ:
................................

liefern und montieren
Menge: 1,000 St

**2.8.200 Groß-Eckventil / Geräteanschlussventil DN 20 (3/4")**
Groß-Eckventil / Geräteanschlussventil DN 20 (3/4")
Liefern und fachgerechtes Montieren eines Eckventils in
schwerer Ausführung für Hochleistungs-Zapfstellen.
-Dimension: Eingang G 3/4 A (Wandanschluss), Ausgang G
3/4 A (Armaturenanschluss).
-Material: Messing, hochwertig verchromt.
-Ausführung: Fettkammer-Oberteil (nicht steigende
Spindel) für dauerhaft leichtgängige Bedienung, mit
ergonomischem Griff.
-Zubehör: Inklusive massiver Schubrosette (chrom) und
erforderlichem Dichtungsmaterial.
-90Leistungsumfang: Montage an bauseitig vorhandene
Wandscheibe DN 20, fachgerechtes Eindichten, Funktions-
und Dichtigkeitsprüfung.

angebotenens Fabriakt/ Typ:
...............................

liefern und montieren
Menge: 1,000 St

**2.8.210 Hochleistungs-Anschlussset DN 25 auf DN 20 (G 1 auf G 3/4)**
Hochleistungs-Anschlussset DN 25 auf DN 20 (G 1 auf G
3/4)
Liefern und fachgerechtes Montieren einer Anschluss-
Einheit für den Übergang von einer
Hauptversorgungsleitung auf eine Gastro-Spüleinheit.
-Wandanschluss: G 1 (DN 25) Innengewinde.
-Übergang: Reduziernippel massiv, Messing verchromt,
von G 1 auf G 3/4.
-Eckventil: Groß-Eckventil/Geräteventil DN 20 (3/4
Zoll), schwere Gastro-Ausführung, verchromt.
-Technik: Fettkammer-Oberteil für dauerhafte
Leichtgängigkeit unter hohem Druck, inklusive massiver
Schubrosette.
-Funktion: Sicherstellung eines maximalen
Durchflussvolumens für den nachgeschalteten 18 kW
Durchlauferhitzer und die Geschirrspülbrause.
-Leistungsumfang: Fachgerechtes Einhanfen/Dichten der
Reduzierung in die Wandscheibe, Montage und Ausrichtung
des Eckventils, Dichtigkeitsprüfung unter
Betriebsdruck.

angebotenens Fabriakt/ Typ:
................................

liefern und montieren
Menge: 1,000 St

**2.8.220 Reduzier-Eckventil DN 20 (3/4") auf DN 15 (1/2")**
Reduzier-Eckventil DN 20 (3/4") auf DN 15 (1/2")
Liefern und fachgerechtes Montieren eines Eckventils
mit integrierter Reduzierung für
Trinkwasserinstallationen.
-Anschluss Wand: G 3/4 A (passend für DN 20
Wandscheibe).
-Anschluss Armatur: G 1/2 A oder G 3/8 A (passend für
Standard-Flexschläuche).
-Material: Messing, hochwertig verchromt.
-Ausführung: Selbstdichtendes Anschlussgewinde (ASAG),
mit Längenausgleich und Schubrosette.
-Technik: Fettkammer-Oberteil für dauerhafte
Leichtgängigkeit, DVGW-zugelassen für Trinkwasser.
-Leistungsumfang: Montage an vorhandene DN 20
Wandscheibe (ggf. mit Reduzierstück bei DN 25),
fachgerechtes Einhanfen/Dichten und Funktionsprüfung.

angebotenens Fabriakt/ Typ:
...............................

liefern und montieren
Menge: 1,000 St

**2.8.230 Reduzier-Eckventil / Kombinations-Anschluss DN 25 auf DN 15**
Reduzier-Eckventil / Kombinations-Anschluss DN 25 auf
DN 15
Liefern und fachgerechtes Montieren einer Anschluss-
Einheit für den Übergang von Großrohrleitungen auf
Standard-Armaturen.
-Wandanschluss: G 1 (DN 25)  mittels Reduziernippel.
-Abgang Armatur: G 1/2 A (DN 15) oder G 3/8 A.
-Material: Messing massiv, hochwertig verchromt.
-Ausführung: Inklusive massivem Reduzierstück (z.B. 1"
auf 1/2" oder 3/4" auf 1/2"), Schubrosette und
selbstdichtendem Gewinde.
-Leistungsumfang: Fachgerechtes Einhanfen des
Reduzierstücks in die Wandscheibe, Montage des
Eckventils, Dichtigkeitsprüfung.

angebotenens Fabriakt/ Typ:
...............................

liefern und montieren
Menge: 3,000 St

*Hinweis*
Durchlauferhitzer Kita

**2.8.240 Klein-Durchlauferhitzer 3,5 kW, steckerfertig (Untertisch)**
E-Kleindurchlauferhitzer

Leitfabrikat:

E-Kleindurchlauferhitzer CLAGE MBH 3 (Untertisch)

E-Kleindurchlauferhitzer 3,5 kW, druckfeste Bauart,
Untertischgerät
Lieferung und betriebsfertige Montage eines kompakten,
hydraulisch gesteuerten E-Kleindurchlauferhitzers in
druckfester Ausführung. Konzipiert zur
energieeffizienten, dezentralen Warmwasserversorgung
eines einzelnen Handwaschbeckens (z. B. an einer
Säuglings-Wickelkombination oder in Personalbereichen).
Das Gerät muss die volle Heizleistung automatisch
zuschalten, sobald Wasser durch das Gerät strömt
(Einschaltwassermenge ca. 2,0 l/min). Keine
Bereitschaftsenergie- und Leitungsverluste.

Ausgestattet mit einem wartungsfreundlichen Blankdraht-
Heizsystem IES mit austauschbarer Heizpatrone für
schnelle Wärmeübertragung und hohe Resistenz gegen
Verkalkung.
Integrierter Sicherheitstemperaturbegrenzer.
Strömungstechnisch optimiertes Gehäuse mit abnehmbarer
Blende zur Justierung der Wassermengen-Feineinstellung
direkt am Gerät.

Lieferung inklusive des herstellerspezifischen
Installations-Anschlusssets, bestehend aus einem
Messing-T-Stück (3/8 Zoll) zum Aufschrauben auf das
bauseitige Kaltwasser-Eckventil, einem flexiblen
Druckverbindungsschlauch sowie einem passenden Spezial-
Strahlregler-Einsatz (Eco-Spezial) für das
Auslaufgewinde M22/M24 der Sanitäramatur.

-Hersteller: Clage GmbH
-Modell / Typ: MBH 3
-Artikel-Nr.: 1500-16003
-Nennleistung / Spannung: 3,5 kW / 230 V (Wechselstrom)
-Nennstrom / Absicherung: 15 A / Schukosteckdose
ausreichend
-Bauart: Druckfest (Nenndruck 1,0 MPa / 10 bar), IP 25
strahlwassergeschützt
-Abmessungen (HxBxT): 135 x 186 x 87 mm

Umfang der Leistungen:
Liefern des betriebsfertigen Geräts frei
Verwendungsstelle. Fachgerechte Wandmontage unter dem
Waschtisch mittels herstellerseitiger Montageplatte.
Herstellen der sanitärseitigen Verbindungen unter
Verwendung des mitgelieferten T-Stücks und
Druckschlauchs am zuvor montierten Kaltwasser-
Filtereckventil sowie an der Standarmatur.

Austausch des Armaturen-Strahlreglers gegen den
beiliegenden Spezial-Einsatz zur Sicherung des
optimalen Strömungsbildes. Elektroanschluss über das
werkseitig vormontierte Netzkabel mit Schukostecker an
eine bauseitig bereitgestellte Schukosteckdose (230 V).
Inbetriebnahme, Justierung der gewünschten
Auslauftemperatur (Erhöhung um ca. 25 °C zum
Kaltwasserzulauf) und Dichtigkeitsprüfung.

Leitfabrikat oder gleichwertig

angebotenens Fabriakt/ Typ:
...............................

liefern und montieren
Menge: 26,000 St

**2.8.250 E-Komfortdurchlauferhitzer, elektronisch geregelt, 18 kW**
Leitfabrikat:

DCX Next, 18/21/24/27* kW 400 V, 3~, Festanschluss.
E-Komfortdurchlauferhitzer, elektronisch geregelt für
konstante
Warmwassertemperaturen, Ein-Tasten-Bedienfeld mit fünf
unterschiedlich farbigen LEDs
zur Einstellung der möglichen Solltemperaturen auf 35
°C, 38 °C, 42 °C, 48 °C oder 55 °C,
strömungsoptimiertes Blankdraht-Heizsystem IES®,
doppeltes Sicherheitssystem,
besonders niedrige Einschaltwassermenge ab 1,5 l/min,
Multiple Power System MPS® zur
Einstellung der maximalen Leistungsaufnahme bei der
Installation, variable
Elektroanschlussmöglichkeit, großzügiger Anschlussraum
für Aufputz- und
Unterputzinstallation ½ Zoll, IP 25.
Maße (H × B × T): 46,8 × 23,8 × 9,6 cm
*27 kW nur für Nennspannung 400 V zugelassen

Leitfabrikat oder gleichwertig

angebotenens Fabriakt/ Typ:
...............................

liefern und montieren
Menge: 2,000 St

**2.8.260 Elektronisch geregelter E-Kompaktdurchlauferhitzer als Untertischgerät**
Elektronisch geregelter E-Kompaktdurchlauferhitzer als
Untertischgerät zur
energieeffzienten Warmwasserversorgung einer
Wickeltischarmatur mit Brauseschlauch

Leitfabrikat:
CEX-U 11,0 / 13,5 kW 400V

CEX-U, 11 kW 380-415 V, 3~, Festanschluss
-Temperatureinstellung 20 °C bis 60 °C über
Sensortastenbedienfeld mit LED-Anzeige,
-zwei programmierbare Festwerttasten.
-Effektives Blankdraht-Heizsystem IES®, druckfeste
Bauart,
-Anschlussset (T-Stück 3/8 Zoll und
Druckschlauch 3/8 Zoll × 50 cm) zur einfachen
Installation mit üblicher Armatur im
Lieferumfang enthalten.
Mit Netzleitung, außenliegende Wasseranschlüsse 3/8
Zoll für
druckfeste oder drucklose Installation, IP 24.

Maße (H × B × T): 29,4 × 17,7 × 10,4 cm

CLAGE Art.-Nr. 2400-26413

Leitfabrikat oder gleichwertig

angebotenens Fabriakt/ Typ:
...............................

liefern und montieren
Menge: 4,000 St

*Hinweis*
Durchlauferhitzer Küche

**2.8.270 Elektronischer Durchlauferhitzer, 18 kW, druckfest**
Leitfabrikat:

Elektronischer Durchlauferhitzer, CLAGE 18 kW,
druckfest
Liefern und fachgerechtes Montieren eines elektronisch
geregelten Durchlauferhitzers zur Versorgung einer
Geschirrspülbrause / eines großen Spülbeckens im
gewerblichen Küchen-Bereich.
-Hersteller: CLAGE
-Typ: DCX Next (oder gleichwertig)
-Leistung: 18 kW (fest eingestellt), Anschluss an 400 V
/ 32 A.
-Bauart: Druckfeste Ausführung für Ein- oder
Mehrgruppenversorgung.
-Technik: Elektronisches Sicherheitssystem mit
Luftblasenerkennung, Temperaturabschaltung und
Druckabschaltung. Blankdraht-Heizsystem IES® für
schnelle Erwärmung und Kalkresistenz.
-Bedienung: Einfache Temperaturwahl über Sensortasten
(z. B. 35°C, 38°C, 42°C, 48°C, 55°C).
-Leistungsumfang: Wandmontage des Gerätes (Untertisch
oder Übertisch je nach Gegebenheit), druckfester
Wasseranschluss mittels flexibler Edelstahlschläuche an
die Armatur/Eckventile.
-Elektroanschluss: Fachgerechter Anschluss an bauseitig
vorhandenen 400 V Festanschluss (32 A Absicherung
erforderlich).
-Inbetriebnahme: Entlüftung des Gerätes, Einstellung
der Wunschtemperatur und Funktionsprüfung unter Last.

Leitfabrikat oder gleichwertig

angebotenens Fabriakt/ Typ:
...............................

liefern und montieren
Menge: 3,000 St

*Hinweis*
Accessoires Kita

**2.8.280 Wandspiegel rund**
Leitfabrikat:

Wandspiegel rund, Ø 50 cm, rahmenlos (Modell vidaXL)
Liefern und fachgerechtes Montieren eines kreisrunden
Wandspiegels.
-Modell: vidaXL Wandspiegel (z. B. Art.-Nr. 245703 /
EAN 8718475590637).
-Ausführung: Glas mit geschliffenen Kanten,
minimalistische Ästhetik, Dicke ca. 4 mm.
-Maße: Durchmesser 50 cm.
-Zubehör: Inklusive Original-Befestigungsmaterial
(Schrauben/Dübel) oder gleichwertigem Montageset für
Mauerwerk/Fliesen.
-Leistungsumfang: Einmessen, Bohren (ggf. in Fliese),
staubfreie Montage und Ausrichtung auf der Baustelle

Leitfabrikat oder gleichwertig

angebotenens Fabriakt/ Typ:
...............................

liefern und montieren
Menge: 18,000 St

**2.8.290 Seifenspender**
Seifenspender

Leitfabrikat:

KEUCO PLAN Black Selection, Wandmodell
Liefern und montieren eines Seifenspenders zur
Wandmontage, Hersteller: KEUCO GmbH & Co. KG, Serie:
PLAN Black Selection (Art.-Nr. 14952370000),
Oberfläche: Schwarz Matt (pulverbeschichtet).
-Ausführung: Komplett mit Halter, Pumpe und Echtglas-
Stülpbecher (opal-matt).
-Maße: Breite 76 mm, Höhe 140 mm, Ausladung 101 mm.
-Technik: Betätigung von oben, Dosierung ca. 0,5
ml/Hub.
-Montage: Verdeckte Befestigung mittels Schrauben.
Inklusive korrosionsfreiem Befestigungsmaterial.
-Leistungsumfang: Einmessen, Bohren (ggf. in
Fliese/Feinsteinzeug), fachgerechte Montage und
Funktionsprüfung

Leitfabrikat oder gleichwertig

angebotenens Fabriakt/ Typ:
...............................

liefern und montieren
Menge: 18,000 St

**2.8.300 Papierhandtuchspender**
Papierhandtuchspender

Leitfabrikat:

TORK Xpress® (H2 System), Schwarz
Liefern und fachgerechtes Montieren eines
Handtuchspenders für Multifold-Handtücher, Hersteller:
TORK (Essity), Modell: Tork Xpress® (Art.-Nr. 552008),
Design-Linie: Elevation.
-Material/Farbe: Hochschlagfester Kunststoff (ABS),
Farbe: Schwarz.
-System: H2  Interfold-/Multifold-Handtuchsystem.
-Eigenschaften: Einzeltuchausgabe zur
Verbrauchsreduzierung, seitlich aufklappbar für
einfaches Nachfüllen, Überfüllungsschutz, Sichtfenster
zur Füllstandskontrolle.
-Maße: Breite 302 mm, Höhe 444 mm, Tiefe 102 mm.
-Montage: Verdeckte Wandmontage mittels Verschraubung.
-Leistungsumfang: Einmessen auf Standardmontagehöhe,
Bohren (ggf. in Fliese), staubfreie Montage und
Bestückung mit einer Erstfüllung. (Handwerker vor Ort,
keine Anfahrt).

Leitfabrikat oder gleichwertig

angebotenens Fabriakt/ Typ:
...............................

liefern und montieren
Menge: 12,000 St

**2.8.310 Toilettenpapierhalter**
Toilettenpapierhalter

Leitfabrikat:

KEUCO PLAN Black Selection
Liefern und fachgerechtes Montieren eines
Toilettenpapierhalters in offener Form, Hersteller:
KEUCO GmbH & Co. KG, Serie: PLAN Black Selection (Art.-
Nr. 14962370000), Oberfläche: Schwarz Matt
(pulverbeschichtet).
-Ausführung: Rechts- oder linkshändig montierbar,
feststehend, ohne Deckel.
-Eigenschaften: Korrosionsfrei, minimalistisches
Design, verdeckte Befestigung.
-Maße: Breite 135 mm, Höhe 105 mm, Ausladung 25 mm.
-Leistungsumfang: Einmessen auf Standardmontagehöhe,
Bohren (ggf. in Fliese/Feinsteinzeug), Montage
inklusive korrosionsfreiem Befestigungsmaterial und
Funktionsprüfung.

Leitfabrikat oder gleichwertig

angebotenens Fabriakt/ Typ:
...............................

liefern und montieren
Menge: 16,000 St

**2.8.320 WC-Bürstengarnitur, weiß**
WC-Bürstengarnitur

Leitfabrikat:

Roca Onda, Wandmontage
Liefern und fachgerechtes Montieren einer WC-
Bürstengarnitur zur Wandbefestigung, Hersteller: Roca,
Serie: Onda (Art.-Nr. A816104001), Oberfläche/Farbe:
Weiß (hochglänzend).
Ausführung: Halterung aus Metall
(lackiert/beschichtet), Bürstenbehälter aus
hochwertigem Kunststoff/Glas (je nach Modellvariante),
inklusive Bürste mit schwarzem oder weißem Bürstenkopf.
Eigenschaften: Klassisch-geschwungenes Design,
verdeckte Befestigung zur Wandmontage.
Maße: Breite ca. 115 mm, Höhe ca. 385 mm, Ausladung ca.
135 mm.
Leistungsumfang: Einmessen, Bohren (ggf. in Fliese),
Montage inklusive Befestigungsmaterial und
Funktionsprüfung.

Leitfabrikat oder gleichwertig

angebotenens Fabriakt/ Typ:
...............................

liefern und montieren
Menge: 11,000 St

**2.8.330 WC-Bürstengarnitur, schwarz**
WC-Bürstengarnitur

Leitfabrikat:

KEUCO PLAN Black Selection, Wandmodell
Liefern und fachgerechtes Montieren einer WC-
Bürstengarnitur zur Wandmontage, Hersteller: KEUCO GmbH
& Co. KG, Serie: PLAN Black Selection (Art.-Nr.
14964370000), Oberfläche: Schwarz Matt
(pulverbeschichtet).
-Ausführung: Komplett mit Halter, Deckel, Griff, Bürste
und entnehmbarem Kunststoffeinsatz zur leichten
Reinigung.
-Eigenschaften: Korrosionsfrei, verdeckte Befestigung,
Bürstenkopf schwarz (austauschbar).
-Maße: Breite 90 mm, Höhe 380 mm (inkl. Griff),
Ausladung 101 mm.
-Leistungsumfang: Einmessen, Bohren (ggf. in
Fliese/Feinsteinzeug), fachgerechte Montage inklusive
korrosionsfreiem Befestigungsmaterial und
Funktionsprüfung.

Leitfabrikat oder gleichwertig

angebotenens Fabriakt/ Typ:
...............................

liefern und montieren
Menge: 5,000 St

**2.8.340 Abfallbehälter inkl. Deckel**
Abfallbehälter

Leitfabrikat:

Abfallbehälter inkl. Deckel, TORK Elevation, 50 Liter,
Schwarz
Liefern und fachgerechtes Montieren eines
Abfallbehälters mit passendem Einwurfdeckel,
Hersteller: TORK (Essity), Modell: Tork Elevation (B1
System).
-Komponenten:
  -Abfallbehälter (Art.-Nr. 563008), Farbe: Schwarz, 50
Liter.
  -Passender Abfallbehälter-Deckel (Art.-Nr. 205638),
Farbe: Schwarz, mit Soft-Close-Funktion.
-Material: Hochwertiger Kunststoff (ABS).
-Eigenschaften: Hygienische Abdeckung des Mülls,
verdeckte Beutelführung, schmales Design, abgerundete
Ecken für leichte Reinigung.
-Leistungsumfang: Einmessen, Wandmontage mittels
Verschraubung (oder Aufstellung nach Angabe), Montage
des Deckels, inklusive Befestigungsmaterial und
Erstbestückung.

Leitfabrikat oder gleichwertig

angebotenens Fabriakt/ Typ:
...............................

liefern und montieren
Menge: 11,000 St

**2.8.350 Kosmetikeimer zur Wandmontage**
Kosmetikeimer

Leitfabrikat:

TORK Elevation (B3 System), 5 Liter, Schwarz
Liefern und fachgerechtes Montieren eines kompakten
Abfallbehälters zur Wandmontage, Hersteller: TORK
(Essity), -Modell: Tork Elevation (Art.-Nr. 564008),
Design-Linie: Elevation.
-Material/Farbe: Hochschlagfester Kunststoff (ABS),
Farbe: Schwarz.
-System: B3  Abfallbehältersystem (5 Liter).
-Eigenschaften: Selbstschließender Deckel zur
Geruchsbindung und Diskretion, verdeckter
Müllbeutelhalter, platzsparendes Design.
-Maße: Breite 190 mm, Höhe 338 mm, Tiefe 160 mm.
-Leistungsumfang: Einmessen, Wandmontage mittels
Verschraubung (typischerweise in unmittelbarer Nähe des
WCs), inklusive Befestigungsmaterial und Erstbestückung
mit einem Beutel.

Leitfabrikat oder gleichwertig

angebotenens Fabriakt/ Typ:
................................

liefern und montieren
Menge: 5,000 St

**2.8.360 Zahnputzbecherhalter**
Zahnputzbecherhalter

Leitfabrikat:

HEWI Serie 477
Liefern und fachgerechtes Montieren eines
Zahnputzbecherhalters, Hersteller: HEWI Heinrich Wilke
GmbH, Serie 477 (Art.-Nr. 477.20.100), Farbe: Reinweiß
(HEWI Farbe 99).
-Ausführung: Halter in ringförmiger Ausführung zur
Aufnahme eines Zahnputzbechers.
-Material: Hochwertiges Polyamid, matte Oberfläche,
korrosionsgeschützter Stahlkern.
-Maße: Breite 98 mm, Höhe 25 mm, Tiefe 99 mm
(Rosettendurchmesser 60 mm).
-Montage: Verdeckte Verschraubung an der Wand.
-Leistungsumfang: Einmessen, Bohren (ggf. in Fliese),
fachgerechte Montage inklusive HEWI-
Befestigungsmaterial.

Leitfabrikat oder gleichwertig

angebotenens Fabriakt/ Typ:
...............................

liefern und montieren
Menge: 24,000 St

**2.8.370 Zahnputzbecher**
Zahnputzbecher

Leitfabrikat:

HEWI Serie 477
Liefern eines Zahnputzbechers, passend zur Halterserie
477, Hersteller: HEWI Heinrich Wilke GmbH (Art.-Nr.
477.20.002), Farbe: Stahlblau (HEWI Farbe 50).
-Material: Hochwertiges Polyamid, bruchfest, porenfreie
Oberfläche für optimale Hygiene.
-Maße: Durchmesser 60 mm, Höhe 85 mm.
-Leistungsumfang: Lieferung und Einsetzen in den
bauseits montierten Halter.

Leitfabrikat oder gleichwertig

angebotenens Fabriakt/ Typ:
...............................

liefern und montieren
Menge: 24,000 St

**2.8.380 Wandhaken**
Wandhaken

Leitfabrikat:

House Doctor Forga
Liefern und fachgerechtes Montieren eines
minimalistischen Wandhakens, Modell: Forga (Hersteller:
House Doctor / Society of Lifestyle).
-Material: Eisen/Metall.
-Maße: Länge 3 cm, Breite 1,2 cm (Standardgröße).
-Ausführung: Schlichtes Design, je nach Wahl in Schwarz
oder Eisen-Finish.
-Montage: Sichtbare Verschraubung (typisch für dieses
Design).
-Leistungsumfang: Einmessen, Bohren (ggf. in Fliese),
Montage inklusive passendem Befestigungsmaterial.

Leitfabrikat oder gleichwertig

angebotenens Fabriakt/ Typ:
...............................

liefern und montieren
Menge: 5,000 St

**2.8.410 Papierrollenhalter für Wickeltische**
Papierrollenhalter für Wickeltische

Leitfabrikat:

Dusyma
Liefern und fachgerechtes Montieren eines
Papierrollenhalters zur Wandmontage, Hersteller: Dusyma
(Art.-Nr. passend zu Breite 656 mm).
-Material: Hochwertiges Holzdekor oder Metall (je nach
spezifischer Dusyma-Ausführung), passend für die
gewerbliche Nutzung in Kindergärten.
-Maße: Breite 656 mm, Tiefe 158 mm, Höhe 50 mm.
-Funktion: Zur Aufnahme von Standard-Liegenabdeckrollen
(Ärztekrepp), leichtgängiges Abrollen und einfacher
Rollenwechsel.
-Leistungsumfang: Einmessen oberhalb oder seitlich der
Wickelfläche, Wandmontage mittels Verschraubung,
inklusive Befestigungsmaterial und Funktionsprüfung.

Leitfabrikat oder gleichwertig

angebotenens Fabriakt/ Typ:
...............................

liefern und montieren
Menge: 4,000 St

**2.8.420 Abfallbehälter, 20 Liter, weiß**
Abfallbehälter

Leitfabrikat:

TORK Elevation (B2 System), 20 Liter, Weiß
Liefern und fachgerechtes Montieren eines kompakten
Abfallbehälters, Hersteller: TORK (Essity), Modell:
Tork Elevation (Art.-Nr. 564000), Design-Linie:
Elevation.
-Material/Farbe: Hochwertiger Kunststoff (ABS), Farbe:
Weiß.
-System: B2  Abfallbehältersystem (20 Liter).
-Maße: Höhe 430 mm, Breite 322 mm, Tiefe 205 mm.
-Eigenschaften: Flexibel einsetzbar (Wandmontage oder
Bodenaufstellung), verdeckte Beutelführung für saubere
Optik, abgerundete Ecken für einfache Hygiene.
-Leistungsumfang: Einmessen auf ergonomische Nutzhöhe,
Wandmontage mittels Verschraubung, inklusive
Befestigungsmaterial und Erstbestückung mit einem
Müllbeutel.

Leitfabrikat oder gleichwertig

angebotenens Fabriakt/ Typ:
................................

liefern und montieren
Menge: 1,000 St

**2.8.440 Seifen- und Desinfektionsmittelspender**
Seifen- und Desinfektionsmittelspender

Leitfabrikat:

HEWI Serie 801/477
Liefern und fachgerechtes Montieren eines kombinierten
Spenders für Flüssigseife oder Desinfektionsmittel,
Hersteller: HEWI Heinrich Wilke GmbH (z. B. Art.-Nr.
950.06.E01), Oberfläche: Schwarz Matt beschichtet.
-Ausführung: Gehäuse mit Halter zur Wandmontage,
Einhandbedienung über großflächige Drucktaste.
-Technik: Innenbehälter entnehmbar zur leichten
Reinigung, Fassungsvermögen ca. 500 ml, tropffreie
Pumpe.
-Maße: Breite 82 mm, Höhe 207 mm, Tiefe 70 mm.
-Leistungsumfang: Einmessen, Bohren (ggf. in
Fliese/Feinsteinzeug), fachgerechte Montage inklusive
korrosionsfreiem HEWI-Befestigungsmaterial und
Funktionsprüfung.

Leitfabrikat oder gleichwertig

angebotenens Fabriakt/ Typ:
................................

liefern und montieren
Menge: 8,000 St

**2.8.450 Schutzhandschuh-Halter**
Schutzhandschuh-Halter

Leitfabrikat:

Poka Premium, Schwarz
Liefern und fachgerechtes Montieren eines Halters für
Einweghandschuh-Boxen, Modell: Poka Premium
Schutzhandschuh-Halter (Vertrieb: Chemical Shark).
-Material: Hochwertiger, galvanisierter Stahl
(rostgeschützt), pulverbeschichtet.
-Farbe: Schwarz.
-Maße: Breite 140 mm, Höhe 250 mm, Tiefe 90 mm.
-Eigenschaften: Robuste Konstruktion zur Aufnahme einer
Standard-Box mit Einweghandschuhen, offenes Design für
einfachen Boxwechsel.
-Leistungsumfang: Einmessen, Bohren (ggf. in Fliese
oder Werkstattwand), Montage inklusive
Befestigungsmaterial und Funktionsprüfung.

Leitfabrikat oder gleichwertig

angebotenens Fabriakt/ Typ:
...............................

liefern und montieren
Menge: 4,000 St

#### 2.9 Sanitär-Sonstiges

**2.9.10 Dichtheitsprüfung**
Dichtheitsprüfung an vorbeschriebenen
Trinkwasserleitungen, einschl. An- und Abtransport, Auf
 und Abbau sämtlicher hierzu notwendiger Geräte,
Erstellen eines Druckprobenprotokolls.
Bei nicht bestandener Prüfung ist die Rohrleitung
zulasten des AN auszutauschen und erneut zu prüfen.
Im Falle einer erforderlichen Reparatur wird gegenüber
dem AN eine entsprechende Wertminderung geltend
gemacht.
Das abschnittsweise Prüfen ist mit dem Einheitspreis
abgegolten.
Der Auftraggeber ist rechtzeitig (mind. 5 Tage) vor
Durchführung der Arbeiten zu informieren.
Menge: 1,000 psch

**2.9.20 Druckinjektionsspülung**
Alle Trinkwasserleitungen sind unabhängig von der Art
des verwendeten Werkstoffes nach ihrer Fertigstellung
gründlich mit filtriertem Trinkwasser (Filter nach DIN
EN 13443-1) zu spülen.
Es wird zwischen zwei Spülmethoden unterschieden:
- Das Spülverfahren mit Wasser nach ZVSHK-Merkblatt
kann immer angewendet werden, vor allen Dingen dann,
wenn bereits Armaturen in den Trinkwasserleitungen
vorhanden sind, wenn sie z. B. mit Luft abgedrückt
wurden.
- Das Spülverfahren mit Luft-Wasser-Gemisch nach DIN
1988-2 sollte immer dann angewendet werden, wenn beim
Spülen mit Wasser keine ausreichende Spülwirkung zu
erwarten ist.
Die Wahl der Spülmethode liegt beim AN.

Durch das Spülen soll folgendes erreicht werden:
- Reinigung der Rohrinnenoberflächen
- Sicherung der Trinkwassergüte
- Vermeidung von Korrosionsschäden
- Vermeidung von Funktionsstörungen an Armaturen und
Apparaten
Menge: 1,000 psch

**2.9.30 Wasserprobe TW-Leitung Kalt**
Die Einhaltung der Trinkwasserqualität am Hausanschluss
ist durch die Prüfung einer Wasserprobe durch ein
zugelassenes Labor nachzuweisen.
Hierbei muss das Wasser den physikalischen, chemischen
und mikrobiologischen Anforderungen an Wasser für die
Verwendung in Wohnungen entsprechen, einschließlich
aller erforderlichen Hilfsmittel und Zusatzstoffe für
die Druckprobe und das Spülen sowie fachgerechte
Probenahme, einschließlich Prüfprotokolle für
Druckprobe, Spülen und Wasserqualität.
Sollte die Wasserprobe ergeben, dass die geforderte
Trinkwasserqualität nicht gegeben ist, ist der
Auftragnehmer verpflichtet durch geeignete Maßnahmen
die geforderte Trinkwasserqualität herzustellen und
nachzuweisen.
Für den Nachweis ist die Wasserprobe zu wiederholen.
Die Aufwendungen sind hierfür mit zu kalkulieren!
Menge: 1,000 psch

**2.9.40 Spülen + Druckprobe Entwässerung**
Spülen der Entwässerungsleitungen und Durchführung von
einer Druckprobe inkl. der Protokollierung.
Menge: 1,000 psch

**2.9.50 Durchbrüche bis DN 100**
Durchbrüche bis DN 100 herstellen
und fachgerecht venrschließen, inkl.
aller dazu erforderlichen Material- und
Stundenlohnaufwendungen
Menge: 46,000 St

**2.9.60 Durchbrüche größer DN 100 bis DN 180**
Durchbrüche größer DN 100 bis DN 180 herstellen
und fachgerecht venrschließen, inkl.
aller dazu erforderlichen Material- und
Stundenlohnaufwendungen
Menge: 50,000 St

**2.9.70 Durchbrüche bis 120 mm x 60 mm**
Durchbrüche bis 120 mm x 60 mm herstellen
und fachgerecht venrschließen, inkl.
aller dazu erforderlichen Material- und
Stundenlohnaufwendungen
Menge: 16,000 St

**2.9.80 Montageplanung**
Mit zu den Leistungen des Auftragnehmers, gehört das
Anfertigen von Montageplänen einschl. der Berechnungen,
Verteilerpläne und Strangschematas hierzu. Die
Montageplanung ist ebenso als Kollisionsplanung mit den
anderen Gewerken anzufertigen. Ebenso sind
Bezugsbemassungen zum Bau einzutragen, so dass die Lage
einzelner Betriebsmittel erkennbar wird.

Die Montageplanung ist 14 Tage nach Vorlage der
schriftlichen Beauftragung 2-fach der Fachbauleitung
des Auftraggebers zu übergeben.

Der Aufbau hat wie folgt zu erfolgen:
1. Deckblatt mit Namen des Bauvorhabens, der
Errichterfirma, des Fachplaners, des Bauherren und des
Nutzers
2. Inhaltsverzeichnis
3. Montagezeichnungen als Grundriss-Farbplot im
Massstab 1:50 (Schnitt im Maßstab 1:50, für Details von
Zentralen, Schächten und dergleichen; für alle
schwierigen Bereiche gegebenenfalls auch in größerem
Maßstabe. Alle Pläne müssen exakte Bezugsmaße zum Bau
und zu den Komponenten anderer Gewerke haben)
4. Strangschematas der Einzelanlagen mit Querverweise
zu den unter 3. beschriebenen Plänen
5. Berechnungen
6. Anlagenschaltbilder
7. Einbauanweisungen (u.a. Ausschnittsmasse von
Deckeneinbauleuchten)
8. Bedienungsanleitungen als Originale
9. Liste aller eingesetzten Installationsgegenstände
einschl. Fabrikats-Typbezeichnung, Bestellnummer,
Bezugsquelle, Gewichte, Abmessungen und
Gewährleistungsfrist
10. CE-Nachweise aller Anlagen
11. Fachbauleitererklärung /
Fachunternehmerbescheinigung
12. Angaben über notwendige bauliche Leistungen (u. a.
Durchbrüche, Revisionsöffnungen etc.)
13. Wartungsangebote aller errichteten Anlagenteil
14. Funktionsbeschreibung der Anlagen mit Angaben zur
Störungsbeseitigung

Alle Pläne sind in Papierform in den Ordnern zu
hinterlegen. Alle Pläne sind des weiteren als DWG-Datei
auf einem USB-Stick zu übergeben.

Des weiteren sind folgende Punkte zu beachten:
- Die Planung ist auf Grundlage der aktuellsten Planung
zu erstellen.
- Die in den Unterlagen hinterlegten Kopien sind
ordnungsgemäß
  zu erstellen (nichts Schiefes oder Unleserliches!).
- Die Ordner sind mit einheitlichen Rückenschilder zu
ersehen.
- Es sind Trennblätter einzulegen.
- Die Pläne sind nach DIN zu falten und mit
Lochverstärkern zu versehen.
- Bei mehreren Ordnern ist im 1. Ordner ein komplettes
  Inhaltsverzeichnis zuhinterlegen.
- Die der Bauleitung vorzulegende Montagplanung ist mit
dem durch
  den AN zur Schlussabnahme nach Technischer
Prüfverordnung zu
  beauftragenden Sachverständigen abzustimmen und mit
einem
  Prüfzertifikat des Sachverständigen abzeichnen zu
lassen.
- Unterlagen anfertigen und der Fachbauleitung des
Auftraggebers
  vor Montagebeginn zur Prüfung (Prüfungszeitraum 14
Tage) übergeben.
Menge: 1,000 psch

**2.9.90 Revisionsunterlagen**
Erstellen einer Dokumentation mit allen dafür
notwendigen Plan-/Unterlagen, Bedienungsanleitungen und
Wartungsanweisungen, Typen- und Datenblätter,
Abnahmeprotokolle, etc..
Alle Bestandszeichnungen sind vom AN gemäß Richtlinien
des AG zu fertigen. Bestandszeichnungen sind
Montageunterlagen, in die auch alle im Rahmen der
Ausführung vorgekommenen Änderungen sowie sämtliche
Einstellwerte maßstäblich richtig eingetragen worden
sind.

Die Unterlagen sind in 3-facher Papierausfertigung zu
übergeben. Dabei ist dem AG vorab ein kompletter Satz
zur Prüfung und Freigabe vorzulegen. Erst nach
ausdrücklicher Freigabe der korrekten und vollständigen
Unterlagen erfolgt die Vervielfältigung und Übergabe in
der geforderten Anzahl an den AG. Weiterhin ist die
Dokumentation digital auf einem USB-Stick im PDF- bzw.
bei Zeichnungen ebenfalls im DWG-Format zu übergeben.
Menge: 1,000 psch

#### 2.10 Hausanschluss Trinkwasser

*Hinweis*
Das Trinkwasser muss von der Trinkwasser-Übergabestelle
im Schacht bei Geb. 6328 über ein Trinkwasser-Druckrohr
in den Technikraum der Kita geführt werden.

**2.10.10 Anschluss an Bestandsleitung Trinkwasser im Übergabeschacht**
Anschluss an Bestand DN 40 im Übergabeschacht

Leistung:
Herstellen eines fachgerechten Anschlusses an die
vorhandene Trinkwasserleitung DN 40 innerhalb des
Übergabeschachts. Die Leistung umfasst das
Trennen/Vorbereiten des Bestandsrohres sowie den
Übergang auf die neue PE-Druckleitung.

Materialien:
-Liefern und Einbauen aller erforderlichen Form- und
Verbindungsstücke aus trinkwassergeeigneten Werkstoffen
(z. B. Rotguss, Messing entzinkungsfrei oder
Edelstahl).
-Übergang mittels zugelassener PE-Verschraubung
(Klemmverbinder oder Schweißmuffe) für PE 100-RC Rohr,
Dimension DA 50, passend zu DN 40
Ggf. Einbau einer Übergangsverschraubung von
Metallgewinde/Flansch auf PE.

Ausführung:
-Fachgerechte Abdichtung der Verbindungsstellen nach
den anerkannten Regeln der Technik (DVGW-Richtlinien).
-Halterung und Fixierung der Leitungsteile an der
Schachtwand mittels Edelstahlschellen, sofern zur
Stabilität notwendig.
-Dichtheitsprüfung der Verbindungsstellen unter
Betriebsdruck.

Abrechnungseinheit: 1 Stck (Pauschalposition inkl.
Kleinteile und Formstücke)

liefern und montieren
Menge: 1,000 psch

**2.10.20 Lieferung und Verlegung Trinkwasser-Druckrohr DN 40**
Lieferung und Verlegung Trinkwasser-Druckrohr /
Druckleitung DN 40 inkl. Trassenwarnband

-Material: PE 100-RC (SDR 11, PN 16) nach DIN 8074/8075
und GW 335-A2.
-Dimension: Außendurchmesser (da) 50 mm, Wanddicke 4,6
mm.
-Anforderung: DVGW-Zertifizierung, blau oder schwarz
mit blauen Streifen
-Verlegung: Einbau in einer  fostfreien Tiefe von
mindestens 1,20 m unter Geländeoberkante (GOK).
-Bettung: Verlegung in einems sandfreien Graben auf
einer 10 cm starken Sandschicht (Körnung 0/2),
Abdeckung mit 10 cm Sand über Rohrscheitel.
-Trassenwarnband: Verlegen eines blauen Warnbandes
("Achtung Wasserleitung") ca. 40 cm oberhalb der
Leitung.

Leistung: Fachgerechtes Verlegen der Leitung im
vorbereiteten Rohrgraben in frostfreier Tiefe,
inklusive Ablängen und Entgraten und Verlegen eines
blauen Warnbandes ("Achtung Wasserleitung") ca. 40 cm
oberhalb der Leitung.

angebotenens Fabriakt/ Typ:
................................

liefern und montieren
Menge: 30,000 m

**2.10.30 PE-Übergang auf Außengewinde d 50 - R 1 1/2"**
PE-Übergang auf Außengewinde d 50 - R 1 1/2"

Liefern und fachgerechtes Montieren eines
Übergangsfittings für Trinkwasser-Druckleitungen aus PE
(nach DIN 8074/75).

-Ausführung: Längskraftschlüssige Klemmverbindung für
PE-Rohr, Gegenseite mit konischem Außengewinde nach DIN
EN 10226-1.
-Abmessung: d 50 mm auf R 1 1/2" AG.
-Material: Gehäuse aus entzinkungsbeständigem Messing
(UBA-konform), O-Ringe aus EPDM mit
Trinkwasserzulassung nach KTW/W270.
-Inklusive Stützhülse: Passende Stützhülse aus
Edelstahl oder hochwertigem Kunststoff zur Verstärkung
des PE-Rohrendes (SDR 11), um Verformungen durch
Klemmkräfte zu verhindern.
-Druckstufe: PN 16.

Leistung: Rohrvorbereitung (Rechtwinkliges Ablängen,
Entgraten/Anfasen), Aufstecken bzw. Verschrauben des
Fittings, Eindichten des Gewindeübergangs zur
Eingangsarmatur mittels geeignetem Dichtmittel (z. B.
Hanf/Paste oder Teflonband) und Dichtheitsprüfung.

angebotenens Fabriakt/ Typ:
................................

liefern und montieren
Menge: 1,000 St

**2.10.40 Wasserzähler-Einbaugarnitur DN 40**
Wasserzähler-Einbaugarnitur DN 40

Liefern und fachgerechtes Montieren einer kompletten
Wasserzähler-Einbaueinheit für den waagerechten Einbau
eines Hauswasserzählers der Nenngröße DN 40
(Anschlussgewinde G2" B),
bestehend aus:

-Wasserzählerbügel: Ausführung in Edelstahl (Werkstoff
1.4301) oder verzinktem Stahl, stabile Konstruktion zur
spannungsfreien Aufnahme des Zählers. Inklusive
tiefenverstellbarer Wandhalterung und
Befestigungsmaterial.
-Verschraubungen: Wasserzähler-Anschlussverschraubungen
aus Messing (UBA-konform), bestehend aus Fest- und
Längenausgleichsverschraubung zum einfachen
Zählertausch.
-Eingangsarmatur: 1 Stk. Freistromventil
(Schrägsitzventil) als Hauptabsperreinrichtung (HAE),
Gehäuse aus Rotguss oder Messing, mit
Entleerungsventil.
-Ausgangsarmatur: 1 Stk. Kombi-Rückflussverhinderer
(KFR-Ventil) mit Prüfschraube und Entleerung,
totraumfrei, Gehäuse aus Rotguss oder Messing, gemäß
DIN EN 1213.
-Dichtungen: Inklusive aller erforderlichen Flach- und
Profildichtungen mit Trinkwasserzulassung (KTW/W270).
-Erdungsanschluss: Integrierte Erdungsschraube am Bügel
für den Potenzialausgleich.

Technische Daten:
-Nennweite: DN 40 (Anschluss R 1 ½" oder R 2" je nach
Rohrsystem)
-Zählerbaulänge: 300 mm
-Nenndruck: PN 10 / PN 16
-Medium: Trinkwasser bis max. 30 °C
-Zulassung: Alle Armaturen mit DVGW-Zulassung und
Geräuschprüfung (Klasse 1)

angebotenens Fabriakt/ Typ:
................................

liefern und montieren
Menge: 1,000 St

**2.10.50 Rückspülfilter DN 40**
Lieferung und Montage Rückspülfilter DN 40

-Typ: Manueller oder automatischer Rückspülfilter
(Feinfilter) nach DIN EN 13443-1 und DIN 19628.
-Dimension: DN 40 (Anschlussgewinde G 1 1/2").
-Material: Gehäuse aus hochwertigem Kunststoff oder
Rotguss, Filterelement aus Edelstahl-Gewebe (Untere
Durchlassweite 90110 µm).
-Ausstattung: Inklusive Druckminderer (optional, falls
bauseits gewünscht), integrierter Datumsanzeige für die
nächste Rückspülung, Manometer zur Druckkontrolle und
Abwasseranschluss für Spülwasser.
-Zulassung: DVGW-geprüft.

Leistung: Fachgerechter Einbau in die horizontale oder
vertikale Trinkwasserleitung, inkl. Dichtmaterial und
Inbetriebnahme.

angebotenens Fabriakt/ Typ:
................................

liefern und montieren
Menge: 1,000 St

**2.10.60 Druckminderer DN 40**
Lieferung und Montage Druckminderer DN 40

-Typ: Druckminderungsventil nach DIN EN 1567,
schallschutzgeprüft (Gruppe I).
-Dimension: DN 40 (Anschluss mittels Verschraubungen 1
1/2" AG).
-Einstellbereich: Hinterdruck einstellbar von 1,5 bis
6,0 bar (werkseitig voreingestellt auf 4 bar).
-Material: Gehäuse aus entzinkungsbeständigem Messing
oder Rotguss; Ventileinsatz aus hochwertigem,
trinkwassergeeignetem Kunststoff (austauschbar).
-Ausstattung:
  -Integrierter Schmutzfänger (Siebtasse aus
klarsichtigem Kunststoff oder Messing).
  -Beidseitige Manometeranschlüsse G 1/4".
  -Inkl. Manometer (Anzeigebereich mind. 010 bar) zur
Kontrolle des Hinterdrucks.
-Zulassung: Gültiges DVGW-Prüfzeichen für Trinkwasser.

Leistung: Fachgerechter Einbau in die Leitung,
Einregulierung des Hinterdrucks auf einen konstanten
Wert von 2,0 bar, inklusive Funktionsprüfung und
Einweisung.

angebotenens Fabriakt/ Typ:
................................

liefern und montieren
Menge: 1,000 St

**2.10.70 Manometer**
Lieferung und Montage Rohrfedermanometer

-Typ: Standard-Druckmessgerät nach DIN EN 837-1.
-Gehäuse: Durchmesser 50 mm oder 63 mm, Gehäuse aus
Stahl (schwarz lackiert) oder Kunststoff.
-Messbereich: 0  4 bar (alternativ 0  6 bar) für
erhöhte Ablesegenauigkeit im Niederdruckbereich.
-Anschluss: G 1/4" radial (unten) oder axial (hinten),
passend zur vorgesehenen Messstelle am Druckminderer
oder der Leitung.
-Genauigkeit: Güteklasse (Kl.) 1,6.

Leistung: Montage mittels T-Stück in die Leitung, inkl.
Abdichtung mit PTFE-Band oder Hanf, Funktionsprüfung
und Kontrolle des eingestellten Betriebsdrucks.

angebotenens Fabriakt/ Typ:
................................

liefern und montieren
Menge: 1,000 St

**2.10.80 Absperrarmatur DN 40**
Absperrarmatur DN 40

-Typ: Freistromventil (Schrägsitzventile) zur
Absperrung für Wartungszwecke.
-Dimension: DN 40 (G 1 1/2").
-Material: Rotguss oder entzinkungsfreies Messing,
totraumfrei, mit Entleerungsventil.

Leistung: Einbau hinter der Filtereinheit

angebotenens Fabriakt/ Typ:
.................................

liefern und montieren
Menge: 1,000 St

#### 2.11 Regenwasser-Fallleitungen und Zubehör

*Hinweis*
Regenwasserfallleitung

-Technische Spezifikationen:
Werkstoff: PE-HD, halogenfrei, UV-beständig,
normalentflammbar (Klasse B2 nach DIN 4102-1 bzw.
Klasse E nach DIN EN 13501-1).
-Nennweite: DN 100 (DA 110).
-Anforderungen: Gemäß DIN EN 12056 in Verbindung mit
DIN 1986-100 sowie DIN EN 1519.
-Fallhöhe: ca. 9,00 m pro Strang, gerader Verlauf.

-Die Verbindungen sind materialhomogen durch
Spiegelschweißung, Elektromuffenschweißung oder
druckfeste Steckverbindungen auszuführen.

-Längskraftschlüssigkeit: Zur Sicherung gegen
Auseinandergleiten bei Rückstau sind die Verbindungen
am Fußpunkt und am oberen Anschluss sowie alle
Steckverbindungen mittels systemkonformer
Sicherungskrallen/Haltekrallen für einen Innendruck von
mindestens 1,0 bar zu sichern.

-Reinigungsöffnung:
Einbau eines Reinigungsrohres DN 100 am Fußpunkt der
Leitung (ca. 0,60 m bis 1,00 m über OK FFB).
Ausführung mit druckdichtem Schraubdeckel,
rückstausicher bis mind. 1,0 bar.

-Befestigung & Statik:
Befestigung an Massivwänden mittels verzinkter
Stahlschellen mit schall dämmender EPDM-Einlage.
Anordnung der Schellen im Abstand von max. 1,50 m.
Ausführung von mindestens einem Festpunkt pro Geschoss
(bzw. alle 3 m) zur kontrollierten Aufnahme der
thermisch bedingten Längenänderung (0,17 mm/m*K);
restliche Befestigungen als Gleitpunkte.

**2.11.10 Rohrschelle für Regenwasserleitung DN 100**
Rohrschelle für Regenwasserleitung DN 100

Liefern und Montieren von stabilen, zweiteiligen
Gelenkrohrschellen aus verzinktem Stahlblech, passend
für Kunststoff-Abwasserrohrsysteme (PE/PP) in der
Nennweite DN 110 (DA 110).

Ausführung:
-Material: Stahl, galvanisch verzinkt.
-Einlage: Mit Schalleinlage aus EPDM-Gummi zur
Körperschallentkoppelung nach DIN 4109.
-Verschluss: Sicherheitsverschluss mit zwei Schrauben
zur optimalen Anpassung an den Rohraußendurchmesser.
-Anschlussmutter: Kombi-Mutter mit Innengewinde M8/M10
(bzw. M12 je nach statischer Anforderung).

Besondere Anforderungen für Regenwasserleitungen:
-Längskraftschlüssigkeit: In Bereichen mit erhöhter
Druckbelastung (z.B. Standrohranbindungen oder
Richtungsänderungen) sind die Schellen als Festpunkte
gemäß Herstellervorgaben auszubilden.
-Sicherung gegen Auseinandergleiten: Bei innenliegenden
Regenwasserleitungen ist die Verbindung zusätzlich
durch systemkonforme Sicherungsschellen (Haltekrallen)
längskraftschlüssig gegen einen Innendruck von
mindestens 0,5 bar (oder höher, je nach
Gebäudehöhe/Druckstufe) zu sichern.
-Befestigung: Die Montage erfolgt mittels
Gewindestangen und bauaufsichtlich zugelassenen Dübeln
an Beton-Decken oder Massivwänden nach statischen
Erfordernissen.

Montagevorgaben:
-Die Befestigung erfolgt im Abstand von max. 1,50 m.
-Pro Fallleitung sind die Schellen so anzuordnen, dass
pro Geschoss (bzw. mind. alle 3 m) ein Festpunkt zur
Aufnahme der Rohrgewichte und Dehnungskräfte
ausgebildet wird.
-Dazwischenliegende Befestigungen sind als Gleitpunkte
auszuführen, um die thermisch bedingte Längenänderung
(ca. 0,17 mm/m*K) spannungsfrei zu ermöglichen.

Technische Daten:
-Nennweite: DN 100 (Rohraußen-Ø 110 mm)
-Temperaturbeständigkeit: -40 °C bis +110 °C
-Brandschutz: Klasse B2 nach DIN 4102

Einbaufertig montiert unter Beachtung der Verlege- und
Befestigungsrichtlinien nach DIN EN 12056 und DIN 1986-
100.

angebotenens Fabriakt/ Typ:
...............................

liefern und montieren
Menge: 14,000 St

**2.11.20 Regenwasserleitung PE-HD, DN 100**
Regenwasserleitung PE-HD, DN 100

Liefern und montieren einer Regenwasserfallleitung
innerhalb des Gebäudes, bestehend aus Rohren und
Formstücken aus Polyethylen hoher Dichte (PE-HD).

Technische Spezifikationen:
-Werkstoff: PE-HD, halogenfrei, UV-beständig,
normalentflammbar (Klasse B2 nach DIN 4102-1 bzw.
Klasse E nach DIN EN 13501-1).
-Nennweite: DN 100 (DA 110).
-Anforderungen: Gemäß DIN EN 12056 in Verbindung mit
DIN 1986-100 sowie DIN EN 1519.
-Fallhöhe: ca. 9,00 m pro Strang, gerader Verlauf.

Abrechnungseinheit: m (oder pauschal pro Strang)
Menge: 18,00 m (für 2 Stränge à 9,00 m)

angebotenens Fabriakt/ Typ:
...............................

liefern und montieren
Menge: 30,000 m

**2.11.30 Schall- und Schwitzwasserdämmung für Regenwasserleitungen**
Schall- und Schwitzwasserdämmung für
Regenwasserleitungen,
Dämmarbeiten mit erhöhten Schallschutzanforderungen

Beschreibung:
Lieferung und fachgerechte Montage einer kombinierten
Schall- und Schwitzwasserdämmung für
Regenwasserleitungen (DN 100) im Gebäudeinneren. Die
Dämmung muss die Anforderungen an den Schallschutz nach
DIN 4109 erfüllen.

Leitungstyp: Regenwasserleitung /
Regenwasserfallleitung (DN 100)
Material: Mehrschichtige Verbunddämmung, bestehend aus:
-Entkopplungsschicht: Geschlossenzelliger Schaum (z.B.
PE oder Kautschuk) zur akustischen Entkopplung und zum
Schwitzwasserschutz.
-Schwerschicht: Hochflexible, bitumenfreie Kunststoff-
Schwerschicht (Flächengewicht mind. 45 kg/m²) zur
Luftschalldämmung.
-Oberfläche: Reißfeste Kaschierung (z.B. Aluminium-
Gitterfolie) als mechanischer Schutz und
Diffusionssperre.

Akustische Anforderung: Einfügungsdämmaß am
Rohrleitungssystem von mind. 1520 dB(A).

Brandverhalten: Mindestens B-s2, d0 oder B1 nach DIN
4102-1.

Ausführung:
-Die Montage erfolgt stoßversetzt. Alle Längs- und
Rundstöße sind mit systemzugehörigen, reißfesten
Aluklebestreifen (mind. 50 mm Breite) luft- und
dampfdicht zu überkleben.
-Körperschallentkopplung: Rohrschellen sind zwingend
über der Dämmung zu montieren oder durch Schallschutz-
Rohrschellen mit Gummieinlage (geprüft nach DIN 4109)
zu ersetzen.
-Formstücke und Bögen sind mit speziellen Formteilen
oder handgefertigten Zuschnitten des Dämmmaterials
lückenlos zu ummanteln.

angebotenens Fabriakt/ Typ:
...............................

liefern und montieren
Menge: 30,000 m

**2.11.40 Zuschlagsposition für Form und Verbindungsstücke, sowie Dichtungs- und Befestigungsmaterial auf vorgenannte Rohrposition vom Bieter auszufüllen .....................% auf Material und Lohn**
*** Zuschlagsposition
Einheit: St

**2.11.50 Längskraftschlüssige Sicherungskralle DN 100**
Längskraftschlüssige Sicherungskralle DN 100

Liefern und fachgerechtes Montieren von
Sicherungskrallen zur Herstellung einer
längskraftschlüssigen und schubsicheren Verbindung von
Steckmuffenverbindungen. Der Einsatz erfolgt zur
Absicherung gegen Auseinandergleiten der Rohrverbindung
bei Innendruck (Rückstau) gemäß DIN EN 12056 und DIN
1986-100.

Technische Spezifikationen:
-Werkstoff: Korrosionsgeschützter Stahl (verzinkt) oder
Edelstahl.
-Passform: Optimiert für Kunststoff-Abwasserrohrsysteme
(PE-HD / PP) mit Rohraußen-Durchmesser 110 mm (DN 100).
-Sicherung: Durch integrierte Edelstahl-Haltezähne, die
sich beim Festziehen formschlüssig mit der
Rohroberfläche verbinden.
-Druckbelastbarkeit: Ausgelegt für einen dauerhaften
Innendruck von mindestens 1,5 bar (15 m Wassersäule),
um die Sicherheit bei einem Rückstau bis zur
Rückstauebene zu gewährleisten.
-Montage: Die Montage erfolgt über der Muffensicke
gemäß den Verlegerichtlinien des Rohrherstellers.

Einsatzbereich:
Insbesondere am Fußpunkt der Regenwasserfallleitungen,
an Richtungsänderungen sowie an den Reinigungsrohren,
sofern diese mittels Steckverbindung montiert werden.

angebotenens Fabriakt/ Typ:
...............................

liefern und montieren
Menge: 8,000 St

**2.11.60 Übergang auf Bestandsleitung DN 100, systemoffen**
Übergang auf Bestandsleitung DN 100, systemoffen

Herstellen der fachgerechten Verbindung zwischen der
neuen PE-HD Fallleitung und der vorhandenen
Bestandsleitung (Dachanschluss /
Grundleitungsanschluss).

Technische Spezifikationen:
-Ausführung: Druckdichte und dauerhafte Verbindung,
abgestimmt auf das Material und die Geometrie des
Bestandsstutzens (z. B. Guss, Steinzeug, Beton oder
Kunststoff).
-Verbindungsart: Je nach Bestandssituation mittels
adaptiver Übergangskupplung (EPDM-Manschette mit
Edelstahl-Spannbändern) oder systemkonformer
Übergangsdichtung für Bestandsmuffen.
-Anforderung: Die Verbindung muss bei Rückstau eine
Dichtheit von mindestens 1,0 bar gewährleisten und
schubsicher (längskraftschlüssig) ausgeführt werden.

Leistungsumfang: Inklusive notwendiger Reinigung der
Kontaktflächen, ggf. Ablängen des Bestandsrohrs auf Maß
sowie Lieferung aller erforderlichen Adapter- und
Ausgleichselemente (z. B. Bushings).

Herstellen und betriebsfertig anschließen.

angebotenens Fabriakt/ Typ:
...............................

liefern und montieren
Menge: 4,000 St

**2.11.70 Reinigungsrohr für Regenwasserfallleitung DN 100**
Reinigungsrohr für Regenwasserfallleitung DN 100

Liefern und Montieren von Reinigungsrohren
(Revisionsstücken) aus PE-HD, passend zum beschriebenen
Rohrleitungssystem, zum Einbau in den senkrechten Teil
der Fallleitung über der Rückstauebene bzw. am
Fußpunkt.

Ausführung:
-Werkstoff: PE-HD, halogenfrei, UV-beständig.
-Nennweite: DN 100 (DA 110).
-Reinigungsöffnung: Rund oder oval, mit ausreichendem
Querschnitt zur Inspektion und Reinigung der
anschließenden Grundleitung.
-Verschluss: Schraubdeckel mit innenliegender,
langlebiger Elastomerdichtung (z.B. EPDM).
-Druckfestigkeit: Der Verschluss muss bei Rückstau
druckdicht bis mindestens 1,0 bar Innendruck sein.

Einbau:
-Einbauhöhe ca. 0,60 m bis 1,00 m über OK FFB bzw. nach
örtlicher Angabe.
-Direkt oberhalb des Reinigungsrohres ist eine
Rohrschelle als Festpunkt anzuordnen, um die beim
Öffnen des Deckels oder bei Druckstößen auftretenden
Kräfte sicher abzufangen.

angebotenens Fabriakt/ Typ:
...............................

liefern und montieren
Menge: 2,000 St

**2.11.80 Anschluss an Entwässerungsrinne**
Anschluss an Entwässerungsrinne

Beschreibung:
Herstellen eines fachgerechten Anschlusses einer
Entwässerungsrinne an die weiterführende
Regenwasserleitung DN 100 aus PE-HD.

Bauteile: Lieferung und Montage aller erforderlichen
Übergangsbauteile (z. B. Rinnenstutzen, Ablaufkästen
oder Stirnwände mit Ablaufstutzen) passend zum
installierten Rinnensystem.

Ausführung: Einschließlich der erforderlichen
Abdichtungsarbeiten zwischen Rinne und Ablaufstutzen
gemäß Herstellervorschrift sowie Übergang auf das
Muffensystem der Rohrleitung DN 100.

Material: Passend zum Material der Rinne (z. B.
Polymerbeton, Kunststoff oder Edelstahl).

angebotenens Fabriakt/ Typ:
...............................

liefern und montieren
Menge: 1,000 psch

**2.11.90 Einbindung in Regenwasserfallrohr**
Einbindung in Regenwasserfallrohr aus PE-HD, DN 100

Beschreibung:
Einbindung der neuen Regenwasserleitung in eine bereits
hergestellte Fallleitung DN 100, oberhalb eines
Reinigungsrohres.

Arbeitsgang: Fachgerechtes Auftrennen der bestehenden
Fallleitung.

Bauteile: Lieferung und Einbau eines Abzweigs DN
100/100 (Winkel 45° oder 87° je nach baulicher
Situation) sowie einer Überschiebemuffe DN 100 zur
spannungsfreien Montage im Bestand.

Material: Rohre und Formstücke aus PE-HD, DN 100,
passend zum herzustellenden Regenwasserfallrohr.
Leistung: Einschließlich aller erforderlichen
Dichtelemente, Gleitmittel und zusätzlicher
Befestigungsschellen zur Sicherung der neuen
Rohrgeometrie. Die Dichtigkeit der Verbindung ist nach
Montage sicherzustellen.

angebotenens Fabriakt/ Typ:
...............................

liefern und montieren
Menge: 1,000 psch

**2.11.100 Druckdichtheitsprüfung**
Dichtheitsprüfung der Regenwasserleitung

Durchführen einer fachgerechten Dichtheitsprüfung der
neu installierten Regenwasserfallleitungen vor der
Inbetriebnahme bzw. vor dem Verkleiden der Rohrstränge.

Technische Spezifikationen:
-Prüfmedium: Wasser (alternativ Luft nach Absprache,
jedoch wird aufgrund der Rückstauanforderungen Wasser
empfohlen).
-Prüfdruck: Gemäß DIN EN 12056 und DIN 1986-100. Der
Prüfdruck muss mindestens der maximal möglichen
Rückstauhöhe entsprechen (hier: ca. 1,0 bar am Fußpunkt
bei 9 m Fallhöhe).
-Prüfdauer: Mindestens 30 Minuten nach einer
entsprechenden Vorfüllzeit zur Entlüftung und
Sättigung.

Leistungsumfang:
-Verschließen aller Öffnungen mit geeigneten
Prüfstopfen oder Absperrblasen.
-Befüllen, Entlüften und Unterdrucksetzen der Leitung.
-Visuelle Kontrolle aller Verbindungsstellen,
insbesondere der längskraftschlüssigen Sicherungen und
Reinigungsöffnungen.
-Erstellen eines schriftlichen Prüfprotokolls mit
Angabe von Prüfdruck, Dauer und Ergebnis.
-Entleeren der Leitung nach Abschluss der Prüfung.
.
Prüfung von 2 Regenwasserleitungen
Menge: 1,000 psch

### 3 Stundenlohnarbeiten

*Hinweis*
Hinweis Stundenlohnarbeiten

Für die Ausführung von Stundenlohnarbeiten für
unvorhergesehene
Arbeiten, die nur auf schriftliche Anweisung ausgeführt
werden dürfen,
gelten folgende Verrechnungssätze einschl. Auslösung
und Fahrtkosten
(ohne MWSt)

**3.10 Projektleitung / Meister**
Menge: 1,000 Std

**3.20 Facharbeiter / Monteur**
Menge: 1,000 Std

**3.30 Helfer**
Menge: 1,000 Std

USt %: 19,00
